# Neubau Hallenbad Lohne
Angebotsaufforderung (GAEB DA XML 3.2, DA83)
Projekt: 2005
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Nebenangebote zugelassen: ja
Auftraggeber: Stadt Lohne, Vogtstraße 26, 49393 Lohne; DV-Nummer: pbr_01'2; Vergabenummer: 212274
Erstellt mit: GXML Toolbox V3.3 R20210630, iTWO_64 V11.0.738, 18.02.2026

## Deckblatt als Vortext
Projektdaten:

Projektbezeichnung: Neubau Hallenbad Stadt Lohne
Straße:  An der Kirchenziegelei 6
PLZ:  49393
Ort:  Lohne

Auftraggeber: Stadt Lohne
Straße:  Vogtstraße 26
PLZ:  49393
Ort:  Lohne

## 01 Allgemeine Vorbemerkungen
1 Allgemeine Vorbemerkungen

Allgemeine Technische Vertragsbedingungen für Bauleistungen (ATV)
Allgemeine Regelungen für Bauarbeiten jeder Art DIN 18299 Ausgabe September 2019/2023

Projektbescheibung:
Das Projektgrundstück des neuen Hallenbades in der Stadt Lohne ist Teil eines Sport- und Freizeitareals in unmittelbarer Nähe der Schulgebäude des Gymnasiums, sowie der Park- und Freianlagen.

Auftakt des neuen Hallenbades bildet das zentrale Foyer. Dieser wichtige Auftaktraum erfüllt vielfältige Aufgaben: Es empfängt den Badegast, bietet einen Aufenthalts- und Wartebereich, Infotafeln, die Verkaufsautomaten und eine kleine Snackautomaten-Ausgabe sowie einen Lounge Bereich. Eine großzügige Verglasung erlaubt den Blick auf die Beckenplatte und bereitet auf den Badespaß vor. Der von hier aus beginnendem Weg des Badegastes ist klassisch aufgebaut: Hinter der Zugangskontrolle wird der Badegast in ein einfaches und klar ablesbares System aus Stiefelgang (Ausnahme der Einzelumkleiden) mit Föhnezone  Umkleiden  Barfußgang - Vorreinigung geführt. Nach dem Duschen gelangt er auf die Beckenplatte. Im Anschluss an die Duschen werden die Badehallen für Sport- und Kursbecken erschlossen. Ein separater Betrieb von Sport- bzw. Kursbecken ist durch die getrennte Anordnung von Sammelumkleiden und Individualumkleide mit den zugehörigen Sanitärräumen möglich. Die Badeaufsicht mit integrierten Sanitätsraum zwischen Foyer und Badehalle hat Blickkontakt auf das Sportbecken und die Sprunganlage.
Der Betriebshof mit Zugang eines Montageschachtes zum Technikgeschoss am westlichen Ende des Gebäudes fügt sich unauffällig in das Gesamtbild. Hier befinden sich auch die Personalräume und zwei Büroräume für die Verwaltung. Die Außenanlagen folgen dem natürlichen Verlauf im bestehenden Gelände.
Über eine im Gebäude zentral angelegte Treppe gelangt man in das Untergeschoss für die technischen Anlagen, sowie Obergeschoss, wo sich die Lüftungszentrale befindet.
Das gesamte Gebäude ist barrierefrei geplant und mit allen erforderlichen Einrichtungen ausgestattet.
Nachfolgend wird auf Allgemeine Regelungen für Bauarbeiten jeder Art DIN 18299 eingegangen. Die Nummerierung erfolgt nach der DIN, Punkte die nicht erwähnt werden sind für das Projekt nicht relevant.
0.1 Angaben zur Baustelle
0.1.1 Lage der Baustelle, Umgebungsbedingungen, Zufahrtsmöglichkeiten und Beschaffenheit der Zufahrt, sowie etwaige Einschränkungen bei Ihrer Benutzung:
Die Erschließung und die Transportwege der Baustelle erfolgen von der Hauptstraße aus (An der Kirchenziegelei 6). Da die Umfahrt zur Baustellenzufahrt am Schulgelände vorbeiführt, ist auf Schülerverkehr zu achten und ein reibungsloser Durchgangsverkehr zu gewährleisten.
Die Zufahrtsstraßen sowie die angrenzenden Fußwege sind von Verschmutzungen freizuhalten und bei Bedarf sofort zu reinigen.
Neben der Baustellenzufahrt befindet sich die Zuwegung zur Turnhalle. Diese muss während der gesamten Baumaßnahme sichergestellt sein.
Die bauseitig zur Verfügung gestellte Baustelleneinrichtung umfasst (das Baustelleneinrichtungskonzept ist zu berücksichtigen):
- Bauzaun zum Einfassen des Grundstücks, sowie Abgrenzung zu Besprechungs-, Wasch- und WC-Container. Einschl. 2-flügelige Tore.
- Baustrom- und Bauwasserversorgung
- WC-Container
- Parkflächen für Klein-LKW-Fahrzeuge, ausschließlich für Material - und  Werkzeugwagen, Personentransporter sowie PKW können nicht auf dem Gelände geparkt werden und müssen den umliegenden öffentlichen Parkraum nutzen.
0.1.5 Für den Verkehr freizuhaltende Flächen:
Das Parken auf den ausgewiesenen Parkflächen, auf dem Grundstück, ist ausschließlich für Transport- und Materialfahrzeuge vorgesehen. Personenfahrzeuge sind außerhalb des Grundstücks zu parken.
0.1.7 Art, Lage, Anschlusswert und Bedingungen für das Überlassen von Anschlüssen für Wasser, Energie und Abwasser:
Anschluss- und Entsorgungsmöglichkeiten für Wasser, Energie und Abwasser sind auf dem Baugelände vorhanden. Die einzelnen Positionierungen können dem Baustelleneinrichtungskonzept entnommen werden.
Für den Verbrauch von Baustrom und Bauwasser sowie Abwasser erfolgt kein Abzug von den Rechnungen. Die Nutzung ist für die Auftragnehmer kostenlos.
0.1.8 Lage und Ausmaß der dem Auftragnehmer für die Ausführung seiner Leistung zur Benutzung oder Mitnutzung überlassenen Flächen und Räume:
Zur Verfügung stehende Lagerflächen auf dem Baugelände sind im Baustelleneinrichtungskonzept ersichtlich. Diese Lagerflächen stehen allen zeitgleich arbeitenden Gewerken zur Verfügung. Es ist eine vorherige Abstimmung mit der Objektüberwachung erforderlich. Es besteht kein genereller Anspruch auf Lagerflächen!
Tagesunterkünfte und verschlossene Lagerräume können dem AN nicht zur Verfügung gestellt werden und sind im Rahmen der vorhandenen Flächen von ihm selbst zu errichten. Die Lage und der Umfang der Tagesunterkünfte und Lagerräume sind mit dem örtlichen Objektüberwacher abzustimmen.
0.1.9 Bodenverhältnisse, Baugrund und seine Tragfähigkeit. Ergebnisse von Bodenuntersuchungen:
siehe beigelegtes Baugrundgutachten.
0.1.10 Hydrologische Werte von Grundwasser und Gewässern:
siehe beigelegtes Baugrundgutachten.
Bemessungswasserstand: 41,50 m NHN
0.1.14 Art und Umfang des Schutzes von Bäumen, Pflanzbeständen, Vegetationsflächen, Verkehrsflächen, Bauteilen, Bauwerken, Grenzsteinen und dergleichen im Bereich der Baustelle:
Der Baumschutz erfolgt durch die Baustelleneinrichtung.
0.1.15 Art und Umfang der Regelung und Sicherung des öffentlichen Verkehrs:
Die Zufahrt zum Baufeld kreuzt einen bestehenden Fußgängerweg, der während der gesamten Baumaßnahme die Zuwegung für die Schüler des Gymnasiums darstellt. Das Überqueren des Schülervekehrsweges mit Fahrzeugen hat stets mit erhöhter Aufmerksamkeit zu erfolgen!
0.1.18 Bestätigung, dass die im jeweiligen Bundesland geltenden Anforderungen zu Erkundungs- und gegebenenfalls Räumungsmaßnahmen hinsichtlich Kampfmitteln erfüllt wurden:
Gemäß öffentlicher Stellungnahme wurden keine Hinweise auf Kampfmittel festgestellt.
Ist bei der Durchführung des Bauvorhabens der Erdaushub außergewöhnlich verfärbt oder werden verdächtige Gegenstände beobachtet, sich die Arbeiten sofort einzustellen und es ist unverzüglich der Kampfmittelbeseitigungsdienst durch die örtliche Ordnungsbehörde oder Polizei zu verständigen.
0.1.22 Arbeiten anderer Unternehmer auf der Baustelle:
Die Baugrube wird vorab durch das Gewerk Erdbau erstellt. Die Verfüllung der Baugruben Untergeschoss und die Erdarbeiten für den nichtunterkellerten Bereich werden ebenfalls vom Gewerk Erdbau erbracht.
Der Blitzschutz erfolgt über eine separate Firma, welche in den Betonageprozess eingebunden werden muss.
0.1.23 Besondere Vorgaben für die Entsorgung, z. B. Beschränkungen für die Beseitigung von Abwasser und Abfall:
Der Auftragnehmer ist verpflichtet ohne gesonderte Aufforderung durch den AG, täglich für die Beseitigung seines Bauschutts zu sorgen. Kommt er dieser Verpflichtung trotz angemessener Nachfrist nicht nach, kann der AG den Bauschutt auf Kosten des ANs beseitigen lassen. Abfallstoffe sind gemäß Kreislaufwirtschaftsgesetz sowie der einschlägigen Richtlinien zu entsorgen. Der Unternehmer hat vor Stellung der Schlussrechnung eine Bescheinigung für die fachgerechte Entsorgung gemäß Gewerbeabfallverordnung vorzulegen. Die Kosten sind in die Einheitspreise einzukalkulieren.

## 02 Zusätzliche technische Vorbemerkungen
02 Zusätzliche technische Vorbemerkungen

2.1 Leistungserbringung
Die im Leistungsverzeichnis beschriebenen Leistungen sind komplett herzustellen. Es sind alle für den geschuldeten Erfolg notwendigen Leistungen und Nebenleistung zu erbringen.
Die vom Bieter in das Leistungsverzeichnis eingetragenen Preise gelten für die Erbringung einer vollständigen, funktionsfähigen Leistung inkl. aller Kosten für Material, Nebenarbeiten sowie für Liefern, Vorhalten und Abtransport der zur Ausführung der ausgeschriebenen Leistungen nötigen Geräte, Hebezeuge und Montagehilfsmittel, einschließlich aller notwendigen Arbeits- und Schutzgerüste, wenn sie nach Maßgabe der Ausschreibungsunterlagen nicht bauseits gestellt werden.

Die Forderung nach Vollständigkeit bezieht sich auf alle Positionen und Zulagen.

Der Auftragnehmer ist verpflichtet, wenn er der Ansicht ist, oder erkennbar ist, dass in der vorliegenden Leistungsbeschreibung einzelne Leistungen nicht enthalten sind, die zur vollständigen, funktionsfähigen und gebrauchsfertigen Fertigstellung seiner Arbeiten gehören, diese Leistungen in seiner Angebotsbearbeitung zu berücksichtigen und entsprechend anzubieten. Unklarheiten im Leistungsumfang sind vor Angebotsabgabe schriftlich mitzuteilen.

2.2 Baustelle
Baubesprechungen finden auf Verlangen des Auftraggebers statt, in der Regel wöchentlich zu einem bestimmten Termin, hierfür ist ein Bauleiter des Auftragnehmer zu benennen. Der zeitliche Aufwand wird nicht gesondert vergütet. Der Auftragnehmer ist zur Teilnahme verpflichtet.

Der Auftragnehmer ist für die Sicherheit auf und im Umfeld des Baugrundstücks und der Baustelle verantwortlich.

Die Verkehrssicherungspflicht auf und im Umfeld der Baustelle obliegt allein dem Auftragnehmer. Er kann sich weder auf eine etwaige Bauleitung des Auftraggebers noch auf den Sicherheits- und Gesundheitsschutzkoordinator berufen.

Bereiche, in denen eine Bautätigkeit ausgeübt wird, oder welche nicht fertig und/oder nicht freigeben oder übergeben sind, sind wirksam und dauerhaft abzusperren sowie gegen unbefugten Zutritt zu sichern.

Der AN sorgt für die allgemeine Ordnung auf der Baustelle und regelt das Zusammenwirken aller von ihm beauftragten Nachunternehmer sowie aller weiteren, im Umfeld der Baustelle tätigen Auftragnehmer.

Sicherung vor Vandalismus, Diebstahl und mutwilliger Zerstörung. Es liegt in der Verantwortung des Auftragnehmers, das Gebäude zu schützen. Inwieweit er eine Sicherung vor mutwilliger Zerstörung, Diebstahl und Vandalismus vorsieht, ist seine Sache. Vom Auftragnehmer vorgesehene Leistungen werden nicht gesondert vergütet.

2.3 Sicherheits- und Gesundheitskoordinator
Der AN ist verantwortlich für die vertragsgemäße und den öffenlich - rechtlichen Bestimmungen entsprechende Ausführung der Arbeiten, insbesondere der Unfallverhütungsvorschriften (UVV) entsprechend Baustellenverordnung (BaustellV). Für deren Überwachung wird vom AG ein Sicherheits- und Gesundheitsschutzkoordinator (SiGeKo) eingesetzt. Den Vorgaben, Hinweisen und Anordnungen des SiGeKo ist Folge zu leisten.
Die Einschaltung des SiGeKo durch den Bauherren befreit den AN nicht von der eigenen - ihm im Bauprozess obliegenden - Sicherheitsverantwortung. Die persönlichen Schutzausrüstungen sind vom Auftragnehmer zu gewährleisten.

Durch die Nichtbefolgung der Anweisungen des SiGeKo hervorgerufene Stillstände oder Verzögerungen gehen zu Lasten des Auftragnehmers. Anfallende Kosten werden diesem in Abzug gebracht. Die Einweisung durch den SiGeKo ist an alle Mitarbeiter weiterzugeben. Die Gefährdungsanalyse hat vor Beginn der Arbeiten schriftl. zu erfolgen.

2.4 Bautagebuch
Der Auftragnehmer hat während seiner Ausführung ein Bautagebuch in Form von täglichen Bautagesberichten zu führen.
Hierfür sind insbesondere folgende Inhalte aufzulisten:
- Datum, Beginn der Arbeiten, Ende der Arbeiten
- Wetterverhältnisse
- Anzahl und Namen der auf der Baustelle tätigen Mitarbeiter sowie deren Qualifikation (Polier, Vorarbeiter, Facharbeiter, Hilfsarbeiter)
- Angaben zur ausgeführten Tätigkeiten, ggf. mit Zuordnung zu Bauteilen oder Bereichen
- besondere Vorkommnisse im Rahmen seiner Tätigkeiten
- Unterschrift des Auftragnehmers

Die Bautagesberichte sind wöchentlich spätestens zur nächsten Baubesprechung der örtlichen Bauleitung vorzulegen. Das Führen des Bautagebuches wird nicht gesondert vergütet.

2.5 Werbung, Film und Fotoaufnahmen
Dem Auftragnehmer ist das Anbringen von Werbung auf der Baustelle untersagt.
Die ausführenden Firmen werden auf Wunsch auf dem Bauschild genannt.
Die Kostenumlage von pauschal 120€ netto wird bei der ersten Rechnung in Abzug gebracht.

2.6 Vereinfachte Schreibweise
AG = Auftraggeber
AN = Auftragnehmer (Bieter)

2.7 Für das Leistungsverzeichnis sind alle maßgebenden Normen und Richtlinien verbindlich, insbesondere:
- entsprechende Teile der VOB/C
- DIN 18 299 - Allgemeine Regelungen für Bauarbeiten jeder Art
- Richtlinien der Hersteller, sofern sie den DIN-Vorschriften nicht widersprechen
- die Unfallverhütungsvorschriften

2.8 Informationsmaterial / Muster / Prüfzeugnisse
Sämtliche Materialien sind vor dem Einbau zu bemustern und vom Architekten freigeben zu lassen.
Der AN hat dem AG auf Anforderung zusätzliches Informationsmaterial und/oder zusätzliche Prüfzeugnisse zur Verfügung zu stellen.

2.9 Es ist kalkulatorisch von bis zu 4 Arbeitsunterbrechungen (und entsprechend neuem  Anfahren der Baustelle) auszugehen.

2.10 Erforderliche Stemmarbeiten für Anker und Konsolen sowie Befestigungen sind in die Einheitspreise einzukalkulieren.

2.11 Die Anordnung und die Größe der Räume sowie die Transportwege sind den beiliegenden Planunterlagen zu entnehmen. Ein erhöhter Aufwand infolge der Kleinteiligkeit bestimmter Räume ist bei der Preisfindung zu berücksichtigen.

2.12 Alle erforderlichen Gerüste (Arbeits-/Schutz-/Traggerüste) zur Erbringung der ausgeschriebenen Leistungen sind bei der Preisfindung zu berücksichtigen. Eine gesonderte Vergütung erfolgt hierfür nicht. Dies gilt für alle Arbeitshöhen und alle Bemessungsklassen.

2.13 Verschmutzungen und Beschädigungen, die durch Tätigkeiten des AN entstehen, sind umgehend auf eigene Kosten zu beheben.
2.14 Ein beauftragter Vermesser misst die Hauptachsen ein. Alle sonstigen Vermessungsarbeiten für die Ausführungen müssen vom Auftragnehmer ohne besondere Vergütung durchgeführt werden.
Der Auftragnehmer selbst ist für das Aufmaß und die technische Klarstellung an Ort und Stelle verantwortlich.

2.15 Bei Widersprüchen zwischen Plananlagen und LV-Text hat der LV-Text Vorrang in der Gültigkeit. Bei Widersprüchen zwischen LV-Langtext und LV-Kurztext hat stets der LV-Langtext Vorrang in der Gültigkeit.
2.16 Alle Leistungen verstehen sich einschl. der Lieferung aller erforderlichen Bauteile, Materialien, Baustoffe sowie des fachgerechten, funktionstüchtigen Einbaus/Zusammenfügens. Hiervon wird nur dann abgewichen, wenn dies in der jeweiligen Position ausdrücklich beschrieben ist.

2.17 Der AN hat erforderliche Abstimmungen mit anderen am Bau beteiligten Unternehmen/Gewerken im Rahmen seiner Koordinationspflicht vorzunehmen.

2.18 Zur Sicherstellung eines möglichst reibungslosen Bauablaufes sind Ausführungstermine mit der Bauleitung abzustimmen.

2.19 Sämtliche im Leistungsverzeichnis ausgeschriebenen Vorhaltungen beinhalten auch die entsprechenden Unterhaltungen (Funktionstüchtigkeit ist zu gewährleisten), auch wenn dies in der jeweiligen Position nicht noch einmal gesondert erwähnt ist.

2.20 Dem AN werden die Ausführungsunterlagen gemäß §3 Abs. 1 VOB/B in digitaler Form per E-Mail oder über einen Downloadlink zur Verfügung gestellt. Der AN ist für ggf. erforderlichen Unterlagen in Papierform selbst verantwortlich. Die dadurch entstehenden Kosten sind in die Einheitspreise einzukalkulieren.

2.21 Der Auftragnehmer legt innerhalb von 14 Kalendertagen nach Auftragserteilung, mind. 3 Tage vor Arbeitsbeginn unter Berücksichtigung des SiGiKo- Plans einen detaillierten Baustelleneinrichtungsplan vor, dieser wird entsprechend dem Baufortschritt vom AN aktualisiert.

2.22 Spätestens 2 Wochen nach Auftragserteilung ist der Bauleitung des Auftraggebers ein detaillierter Terminplan als Bauablaufplan (Aufteilung in Bauabschnitte mit Anfangs- und Endzeiten, Maßnahmen bezüglich Baustelleneinrichtung usw.) zu übergeben. Es hat eine Darstellung als Balkendiagramm zu erfolgen. Es sind insbesondere Angaben zum Personaleinsatz für die jeweiligen Aktivitäten, Darstellung kritischer Wege und Schnittstellen zu anderen Gewerken auszuweisen.

2.23 Alle Kosten, die sich aus der Umsetzung der vorgenannten Punkte ergeben, sind bei der Preisfindung zu berücksichtigen (sofern gesonderte Position im LV vorgesehen sind, durch Kalkulation in diesen gesonderten Positionen; ansonsten durch Einrechnen in die LV-Positionen, ggf. über Umlagen).

## 304 Rohbau
Datum: 18.02.2026

### Bereich 1 Rohbau

#### Abschnitt 1.1 Baustelleneinrichtung

**1.1.10 Baustelleneinrichtung**
*** Pauschalposition
gesamte eigene Baustelleneinrichtung des AN

bestehend aus z.B. Containern (insbesondere auch Mannschaft- und Materialcontainer), Kran- und Förderanlagen, Hebezeuge, Fahrzeuge, Kleingeräte, Maschinen, Werkzeuge, Lager-/Bevorratungseinrichtungen, Kommunikationseinrichtungen,
Schutzeinrichtungen wie Schutzwände/Schutzdächer/Geländer/begehbare Abdeckungen, provisorische Treppen einschl. Geländer, weitergehende Leitungen ab den Verteilungspunkten Baustrom/Bauwasser

erforderliche Befestigungen/Fundamente unterhalb der Bestandteile der eigenen Baustelleneinrichtung usw. für sämtliche in der Leistungsbeschreibung aufgeführten Leistungen, sofern für die Befestigungen/Fundamente stat. Berechnungen notwendig werden, sind diese Sache des AN.

Hinweis:
Über einen separaten Auftrag Baustelleneinrichtung werden die folgenden Leistungen bauseits erbracht:
- Erstellung Übergabepunkte/Anschlüsse Baustrom und Bauwasser
- Sanitärcontainer
- Bauzaun
- Baustraße

Den Materialtransport hat der AN eigenverantwortlich zu gewährleisten. Hierzu werden ihm vom Bauherrn oder von anderen am Bau bezeiligten Unternehmen keinerlei Gerätschaften/Hilfsmittel zur Verfügung gestellt.

Der beigefügte Baustelleneinrichtungsplan dient lediglich als Konzept. Es gibt keine Garantie auf Vollständigkeit und Richtigkeit.
Menge: 1,000 psch

#### Abschnitt 1.2 Mauerarbeiten

*Hinweis: Zusätzliche Technische Vertragsbedingungen (ZTV)*
Zusätzliche Technische Vertragsbedingungen (ZTV)

1. Ggf. erforderliche Ausgleichsschichten bzw. Steinschnitte zur Erreichung der jeweiligen Raumhöhen und Grundrissanschlüsse sind in den EP enthalten, sofern nichts gesondert beschrieben ist.
2. Abmauerungen von Installationsschächten etc. sind bis zum Einbau der Installationen und entsprechender Freigabe durch die Bauleitung teilweise offen zu belassen bzw. insgesamt später herzustellen.
3. Das Schließen von Schlitzen sowie Wand- und Deckenöffnungen  ist Sache des Rohbauers und beinhaltet auch das fachgerechte Anarbeiten an Installationseinbauten wie Mantelrohre, Rohrleitungen, Kabeltrassen etc. Beim Aufmaß für das Schließen von Öffnungen werden eingebaute Einbauteile übermessen.

Der Einbau von Brandschutzklappen, -manschetten usw. ist Sache der TGA-Gewerke.

4. In diesem LV beschriebenes Sichtmauerwerk erhält durch den AN Maler einen Farbanstrich.

5. Anschlüsse/Verbindungen der Mauerwerkswände untereinander ist durch Mauern im Verband oder durch geeignete Maueranker sicherzustellen. Eine gesonderte Vergütung hierfür erfolgt nicht.

*Hinweis: Innenwand, KS, Dicke 24 cm*

**1.2.10 Mauerwerk Innenwand KS-R, D 24cm**
Mauerwerk DIN EN 1996 der Innenwand,
Kalksandstein, DIN EN 771-2 in Verbindung mit DIN 20000-402, KS-R, Festigkeitsklasse 12, Rohdichteklasse 1,8,
Mauerwerksdicke 24 cm, Mauermörtel M 5 DIN 18580 oder DIN 20000-412 in Verbindung mit DIN EN 998-2, 8 DF (248/240/238), Arbeitshöhe bis 5 m.
Menge: 16,000 m2
Leistungsbereichkatalog: 012
DIN276-1_08: 341
Kostengruppe DIN 276 2018-12: 341

**1.2.20 Mehrkosten Wandkrone Neigung**
Mehrkosten zu vorbeschriebenem Mauerwerk, d = 24 cm, für

eine Ausführung des oberen Wandabschlusses mit Neigung, Neigung ca. 3 %, zum Anschluss an geneigte Dachdecke, mit entsprechend angepassten Steinen
Menge: 4,000 m

*Hinweis: Innenwand, KS, Dicke 17,5 cm*

**1.2.30 Mauerwerk Innenwand KS-R, D 17,5cm**
Mauerwerk DIN EN 1996 der Innenwand,
Kalksandstein, DIN EN 771-2 in Verbindung mit DIN 20000-402, KS-R, Festigkeitsklasse 12, Rohdichteklasse 1,8,
Mauerwerksdicke 17,5 cm, Mauermörtel M 5 DIN 18580 oder DIN 20000-412 in Verbindung mit DIN EN 998-2, 6 DF (248/175/238), Arbeitshöhe bis 4 m.
Menge: 580,000 m2
Leistungsbereichkatalog: 012
DIN276-1_08: 341
Kostengruppe DIN 276 2018-12: 341

**1.2.40 Öffnung 885x2260 mm**
Herstellen von Öffnungen beim Aufmauern, als Türöffnung,
Breite Wandöffnung 885 mm,
Höhe Wandöffnung 2260 mm,

im Mauerwerk, in Wänden, Wanddicke 17,5 cm,
Ausführung im Mauerwerk mit Putzauftrag
Menge: 4,000 St
Leistungsbereichkatalog: 012
DIN 276-1_08: 331

**1.2.50 Öffnung 1010x2260 mm**
Herstellen von Öffnungen beim Aufmauern, als Türöffnung,
Breite Wandöffnung 1010 mm,
Höhe Wandöffnung 2260 mm,

im Mauerwerk, in Wänden, Wanddicke 17,5 cm,
Ausführung im Mauerwerk mit Putzauftrag
Menge: 10,000 St
Leistungsbereichkatalog: 012
DIN 276-1_08: 331

**1.2.60 Öffnung 1260x2260 mm**
Herstellen von Öffnungen beim Aufmauern, als Türöffnung,
Breite Wandöffnung 1260 mm,
Höhe Wandöffnung 2260 mm,

im Mauerwerk, in Wänden, Wanddicke 17,5 cm,
Ausführung im Mauerwerk mit Putzauftrag
Menge: 6,000 St
Leistungsbereichkatalog: 012
DIN 276-1_08: 331

**1.2.70 Öffnung überdecken 0,885 m, d = 17,5cm**
Öffnung (Wandöffnung) überdecken mit KS-Fertigteilsturz/ Betonsturz nach Wahl des AN, bewehrt, als Einzelsturz /Sturzkombination nach Wahl des AN, einschließlich Auflagerausbildung und Übermauerung mit vermörtelten Stoßfugen

lichte Breite bis 0,885 m, Wanddicke 17,5 cm.
Menge: 4,000 St

**1.2.80 Öffnung überdecken 1,01 m, d = 17,5cm**
Öffnung (Wandöffnung) überdecken mit KS-Fertigteilsturz/ Betonsturz nach Wahl des AN, bewehrt, als Einzelsturz /Sturzkombination nach Wahl des AN, einschließlich Auflagerausbildung und Übermauerung mit vermörtelten Stoßfugen

lichte Breite bis 1,01 m, Wanddicke 17,5 cm.
Menge: 10,000 St

**1.2.90 Öffnung überdecken 1,26 m, d = 17,5cm**
Öffnung (Wandöffnung) überdecken mit KS-Fertigteilsturz/ Betonsturz nach Wahl des AN, bewehrt, als Einzelsturz /Sturzkombination nach Wahl des AN, einschließlich Auflagerausbildung und Übermauerung mit vermörtelten Stoßfugen

lichte Breite bis 1,26 m, Wanddicke 17,5 cm.
Menge: 6,000 St

**1.2.100 Mehrkosten Sichtmauerwerk, beidseitig**
Mehrkosten zu vorbeschriebenem Mauerwerk, d = 17,5 cm, für

eine Ausführung als sichtbar bleibendes Mauerwerk, beidseitig

Ausführung im gleichmäßigen Läuferverband, mit ganzen Steinen, geraden Kanten, ohne Ausbrüche, vollfugig, Mörtelüberstande sauber abgeschnitten

aufgemessen ist die Wandfläche (nicht die Wand-Oberfläche)

Hinweis:
das Mauerwerk erhält bauseits einen Anstrich

Ort: Technikbereiche UG
Menge: 92,000 m2

**1.2.110 Mehrkosten Wandkrone Neigung**
Mehrkosten zu vorbeschriebenem Mauerwerk, d = 17,5 cm, für

eine Ausführung des oberen Wandabschlusses mit Neigung, Neigung ca. 3 %, zum Anschluss an geneigte Dachdecke, mit entsprechend angepassten Steinen

Neigung der Dachdecke in Längsachse der Wand

Hinweis:
steht die Wand quer zur geneigten Dachdecke, erfolgt keine gesonderte Vergütung, die hier vorliegende Position wird dann nicht angewendet
Menge: 25,000 m

*Hinweis: Innenwand, KS, Dicke 11,5 cm*

**1.2.120 Mauerwerk Innenwand KS-R, D 11,5cm**
Mauerwerk DIN EN 1996 der Innenwand,
Kalksandstein, DIN EN 771-2 in Verbindung mit DIN 20000-402, KS-R, Festigkeitsklasse 12, Rohdichteklasse 1,8,
Mauerwerksdicke 11,5 cm, Mauermörtel M 5 DIN 18580 oder DIN 20000-412 in Verbindung mit DIN EN 998-2, 4 DF (248/115/238), Arbeitshöhe bis 4 m.
Menge: 20,000 m2
Leistungsbereichkatalog: 012
DIN276-1_08: 341
Kostengruppe DIN 276 2018-12: 341

**1.2.130 Öffnung 885x2260 mm**
Herstellen von Öffnungen beim Aufmauern, als Türöffnung,
Breite Wandöffnung 885 mm,
Höhe Wandöffnung 2260 mm,

im Mauerwerk, in Wänden, Wanddicke 11,5 cm,
Ausführung im Mauerwerk mit Putzauftrag
Menge: 2,000 St
Leistungsbereichkatalog: 012
DIN 276-1_08: 331

**1.2.140 Öffnung überdecken 0,885 m, d = 11,5cm**
Öffnung (Wandöffnung) überdecken mit KS-Fertigteilsturz/ Betonsturz nach Wahl des AN, bewehrt, als Einzelsturz /Sturzkombination nach Wahl des AN, einschließlich Auflagerausbildung und Übermauerung mit vermörtelten Stoßfugen

lichte Breite bis 0,885 m, Wanddicke 11,5 cm.
Menge: 2,000 St

*Hinweis: Einbauteile, Schlitze, Öffnungen, Abdichtungen, Sonstiges*

**1.2.150 Ringbalken KS-U-Schale, B 24cm**
Ringbalken aus Kalksandstein U-Schalen, (240/240/240), Breite 24 cm, Bewehrung wird gesondert vergütet, Betonfüllung wird gesondert vergütet,

Bewehrung und Betonfüllung siehe Abschnitt Betonarbeiten.

Ausführung im Mauerwerk mit Putzauftrag,
Ausführung nur auf besondere Anweisung
Menge: 2,000 m
Leistungsbereichkatalog: 012
DIN 276-1_08: 351

**1.2.160 Ringbalken KS-U-Schale, B 17,5cm**
Ringbalken aus Kalksandstein U-Schalen, (240/175/240), Breite 17,5 cm, Bewehrung wird gesondert vergütet, Betonfüllung wird gesondert vergütet,

Bewehrung und Betonfüllung siehe Abschnitt Betonarbeiten.

Ausführung im Mauerwerk mit Putzauftrag,
Ausführung nur auf besondere Anweisung
Menge: 20,000 m
Leistungsbereichkatalog: 012
DIN 276-1_08: 351

**1.2.170 Ringbalken KS-U-Schale, B 11,5cm**
Ringbalken aus Kalksandstein U-Schalen, (240/115/240), Breite 11, cm, Bewehrung wird gesondert vergütet, Betonfüllung wird gesondert vergütet,

Bewehrung und Betonfüllung siehe Abschnitt Betonarbeiten.

Ausführung im Mauerwerk mit Putzauftrag,
Ausführung nur auf besondere Anweisung
Menge: 2,000 m
Leistungsbereichkatalog: 012
DIN 276-1_08: 351

**1.2.180 freies Wandende, D17,5-24 cm**
Herstellen eines freien Wandendes beim Aufmauern, Mauerwerksdicke 17,5-24 cm
Menge: 25,000 m

**1.2.190 freies Wandende, D11,5 cm**
Herstellen eines freien Wandendes beim Aufmauern, Mauerwerksdicke 11,5 cm
Menge: 2,000 m

**1.2.200 Schlitz beim Aufmauern herstellen Mauerwerk B 25cm T 6cm**
Schlitz beim Aufmauern herstellen, in Wandfläche, Untergund Kalksandsteinmauerwerk, Schlitzbreite bis 25 cm, Schlitztiefe bis 6 cm, Höhe bis 4 m.
Menge: 10,000 m

**1.2.210 Schlitz schließen B 25 cm**
Schlitz schließen mit Mörtel MG II a und Steinen, Kalksandstein DIN EN 771-2, Festigkeitsklasse 12, Schlitzbreite bis 25 cm, Schlitztiefe bis 6 cm, Höhe bis 4 m, Ausführung in Wandfläche.
Menge: 10,000 m
Leistungsbereichkatalog: 012

**1.2.220 Schlitz beim Aufmauern herstellen Mauerwerk B 10cm T 6cm**
Schlitz beim Aufmauern herstellen, in Wandfläche, Untergund Kalksandsteinmauerwerk, Schlitzbreite bis 10 cm, Schlitztiefe bis 6 cm, Höhe bis 4 m.
Menge: 10,000 m

**1.2.230 Schlitz schließen B 10 cm**
Schlitz schließen mit Mörtel MG II a und Steinen, Kalksandstein DIN EN 771-2, Festigkeitsklasse 12, Schlitzbreite bis 10 cm, Schlitztiefe bis 6 cm, Höhe bis 4 m, Ausführung in Wandfläche.
Menge: 10,000 m
Leistungsbereichkatalog: 012

**1.2.240 Schlitz nachträglich herstellen Mauerwerk B 10 cm T 3 cm**
Schlitz nachträglich herstellen durch Stemmen/Fräsen, in Wandfläche, Untergund Kalksandsteinmauerwerk, Schlitzbreite bis 10 cm, Schlitztiefe 3 cm, Höhe bis 4 m,
anfallendes Material wird Eigentum des AN und ist zu entsorgen.
Menge: 10,000 m

**1.2.250 Schlitz schließen B 10 cm**
Schlitz schließen mit Mörtel MG II a und Steinen, Kalksandstein DIN EN 771-2, Festigkeitsklasse 12, Schlitzbreite bis 10 cm, Schlitztiefe 3 cm, Höhe bis 4 m, Ausführung in Wandfläche.
Menge: 10,000 m
Leistungsbereichkatalog: 012

**1.2.260 Schlitz beim Aufmauern herstellen Mauerwerk B 10cm T 10cm**
Schlitz beim Aufmauern herstellen, in Wandfläche, Untergund Kalksandsteinmauerwerk, Schlitzbreite 10 cm, Schlitztiefe 10 cm, Höhe bis 4 m.
Menge: 5,000 m

**1.2.270 Schlitz beim Aufmauern herstellen Mauerwerk B 16cm T 15cm**
Schlitz beim Aufmauern herstellen, in Wandfläche, Untergund Kalksandsteinmauerwerk, Schlitzbreite bis 16 cm, Schlitztiefe bis 15 cm, Höhe bis 4 m.
Menge: 2,000 m

**1.2.280 Schlitz beim Aufmauern herstellen Mauerwerk B 20cm T 10cm**
Schlitz beim Aufmauern herstellen, in Wandfläche, Untergund Kalksandsteinmauerwerk, Schlitzbreite bis 20 cm, Schlitztiefe 10 cm, Höhe bis 4 m.
Menge: 2,000 m

**1.2.290 Schlitz beim Aufmauern herstellen Mauerwerk B 40cm T 10cm**
Schlitz beim Aufmauern herstellen, in Wandfläche, Untergund Kalksandsteinmauerwerk, Schlitzbreite bis 40 cm, Schlitztiefe 10 cm, Höhe bis 4 m.
Menge: 2,000 m

**1.2.300 Anker Maueranschluß 26/180/2 mm, feuerverzinkt**
Anker für Anschluss von Mauerwerk an StB.-Wände/Stützen, aus feuerverzinktem Stahl, Maße 26 x 180 x  2 mm, beim Aufmauern in die Anschlussschiene (siehe Abschnitt Betonarbeiten) einführen, im Abstand von 25 cm, Anker senkrecht verschiebbar
Menge: 764,000 St

**1.2.310 Trennschicht Anschlussfuge 17,5-24 cm**
Trennschicht zur Ausbildung einer gleitenden Anschlussfuge (gelenkige Halterung) KS-Wand zu StB.-Stütze/Wand, aus Steinwolle, MW, nicht brennbar nach DIN 4102, Schmelzpunkt größer 1000 Grad Celsius, Rohdichte größer/gleich 30 kg /m3, Dicke 15 mm, Wanddicke 17,5-24 cm,
einschl. Befestigung/Lagesicherung, Aufwendungen für das Anpassen an Maueranschlussanker, Ausführung auf gesonderte Anweisung

Ort: UG
Menge: 30,000 m

**1.2.320 Elastische Fuge**
Ausbilden von elastischen Fugen (Anschlussfuge KS-Wand zu StB.-Stütze/Wand, gelnkige Halterung) vertikal verlaufend, mit Rundschnur als Hinterlegung und elastischem Fugendichtstoff, einschl. säubern und primern der Flanken, Fugenbreite 15 mm, überstreichbar,

Ausführung auf gesonderte Anweisung
Menge: 60,000 m

**1.2.330 Trennschicht- obere Anschlussfuge 17,5-24 cm**
Trennschicht zur Ausbildung einer Anschlussfuge KS-Wand/Betondecke, aus Mineralwolle, MW, nicht brennbar nach DIN 4102, Schmelzpunkt größer 1000 Grad Celsius, Rohdichte größer/gleich 30 kg /m3, Dicke 15 mm,
Wanddicke 17,5-24 cm,

Ausführung auf gesonderte Anweisung
Menge: 165,000 m
2.DIN276_18: 342

**1.2.340 Trennschicht- obere Anschlussfuge 11,5 cm**
Trennschicht zur Ausbildung einer Anschlussfuge KS-Wand/Betondecke, aus Mineralwolle, MW, nicht brennbar nach DIN 4102, Schmelzpunkt größer 1000 Grad Celsius, Rohdichte größer/gleich 30 kg /m3, Dicke 15 mm,
Wanddicke 11,5 cm,

Ausführung auf gesonderte Anweisung
Menge: 6,000 m
2.DIN276_18: 342

**1.2.350 Elastische Fuge**
Ausbilden von elastischen Fugen, horizontal verlaufend, mit Rundschnur als Hinterlegung und elastischem Fugendichtstoff, einschl. säubern und primern der Flanken, Fugenbreite 15 mm
Menge: 342,000 m

**1.2.360 Zusatzmaßnahme oberer Rand gehalten - Federanker**
Zusatzmaßnahme im Anschlussbereich der Wand an die Decke

zur Ausbildung in der Qualität "oberer Rand gehalten"

Mauerwerk anschließen mit Federanker an Betondecke, Mauerwerksdicke 17,5-24 cm, einschließlich vermörtelter Stoßfugen, Anker in jeder Stoßfuge, Ausführung mit geeigneten Befestigungsmitteln

Ausführung auf gesonderte Anweisung
Menge: 165,000 m
Leistungsbereichkatalog: 012
3.DIN276-1_08: 351
Kostengruppe DIN 276 2018-12: 351

**1.2.370 Zusatzmaßnahme oberer Rand gehalten - Federanker**
Zusatzmaßnahme im Anschlussbereich der Wand an die Decke

zur Ausbildung in der Qualität "oberer Rand gehalten"

Mauerwerk anschließen mit Federanker an Betondecke, Mauerwerksdicke 11,5 cm, einschließlich vermörtelter Stoßfugen, Anker in jeder Stoßfuge, Ausführung mit geeigneten Befestigungsmitteln

Ausführung auf gesonderte Anweisung
Menge: 6,000 m
Leistungsbereichkatalog: 012
3.DIN276-1_08: 351
Kostengruppe DIN 276 2018-12: 351

**1.2.380 Waagerechte Abdichtung einlagig**
Abdichtung in oder unter Wänden DIN 18533-1 und DIN 18533-2, Wanddicke über 15 bis 30 cm, Raumnutzungsklasse RN2-E (übliche Anforderung), Wassereinwirkungsklasse W4-E (Spritzwasser und Bodenfeuchte am Wandsockel sowie Kapillarwasser in und unter Wänden), Rissklasse R2-E (mäßig),
eine Lage Bitumen-Dachdichtungsbahnen G 200 DD mit Glasgewebeeinlage 200 g/m2, Anwendungstyp MSB-Q (Mauersperrbahn, mit Querkraftübertragung) DIN SPEC 20000-202, im Bürstenstreich- und Gießverfahren aufbringen,
mit seitlichen Überständen zum Anschluss an die Bodenabdichtung
Menge: 40,000 m2
Leistungsbereichkatalog: 018

**1.2.390 Kimmschicht Wandfuß D 24 cm, wärmetechn. opt.**
Ausgleichsschicht/Kimmschicht am Wandfuß aus Mauersteinen, aus Kalksandsteinen DIN EN 771-2 in Verbindung mit DIN V 20000-402, Höhe der Ausgleichsschicht über 12,5 cm bis 15 cm, Mauerwerksdicke 24 cm, Festigkeitsklasse 20, Rohdichteklasse 1,2, wärmetechnisch optimiert, Lambda kleiner/gleich 0,33 W/mK
Menge: 4,000 m
Leistungsbereichkatalog: 012

**1.2.400 Kimmschicht Wandfuß D 17,5 cm, wärmetechn. opt.**
Ausgleichsschicht/Kimmschicht am Wandfuß aus Mauersteinen, aus Kalksandsteinen DIN EN 771-2 in Verbindung mit DIN V 20000-402, Höhe der Ausgleichsschicht über 12,5 cm bis 15 cm, Mauerwerksdicke 17,5 cm, Festigkeitsklasse 20, Rohdichteklasse 1,2, wärmetechnisch optimiert, Lambda kleiner/gleich 0,33 W/mK
Menge: 73,000 m
Leistungsbereichkatalog: 012

**1.2.410 Kimmschicht Wandfuß D 11,5 cm, wärmetechn. opt.**
Ausgleichsschicht/Kimmschicht am Wandfuß aus Mauersteinen, aus Kalksandsteinen DIN EN 771-2 in Verbindung mit DIN V 20000-402, Höhe der Ausgleichsschicht über 12,5 cm bis 15 cm, Mauerwerksdicke 11,5 cm, Festigkeitsklasse 20, Rohdichteklasse 1,2, wärmetechnisch optimiert, Lambda kleiner/gleich 0,33 W/mK
Menge: 6,000 m
Leistungsbereichkatalog: 012

**1.2.420 Kimmschicht Wandfuß D 24 cm**
Ausgleichsschicht/Kimmschicht am Wandfuß aus Mauersteinen, aus Kalksandsteinen DIN EN 771-2 in Verbindung mit DIN V 20000-402, Höhe der Ausgleichsschicht über 12,5 cm bis 15 cm, Mauerwerksdicke 24 cm, Festigkeitsklasse 20,
Rohdichteklasse 2,0
Menge: 1,000 m
Leistungsbereichkatalog: 012

**1.2.430 Kimmschicht Wandfuß D 17,5 cm**
Ausgleichsschicht/Kimmschicht am Wandfuß aus Mauersteinen, aus Kalksandsteinen DIN EN 771-2 in Verbindung mit DIN V 20000-402, Höhe der Ausgleichsschicht über 12,5 cm bis 15 cm, Mauerwerksdicke 17,5 cm, Festigkeitsklasse 20,
Rohdichteklasse 2,0
Menge: 87,000 m
Leistungsbereichkatalog: 012

**1.2.440 Kimmschicht Wandfuß D 11,5 cm**
Ausgleichsschicht/Kimmschicht am Wandfuß aus Mauersteinen, aus Kalksandsteinen DIN EN 771-2 in Verbindung mit DIN V 20000-402, Höhe der Ausgleichsschicht über 12,5 cm bis 15 cm, Mauerwerksdicke 11,5 cm, Festigkeitsklasse 20,
Rohdichteklasse 2,0
Menge: 1,000 m
Leistungsbereichkatalog: 012

**1.2.450 Öffnung T 17,5 cm, bis 100 cm2**
Herstellen von Öffnungen beim Aufmauern, in vorbeschriebenen Mauerwerkswänden, als Wandöffnungen (Öffnungen für die haustechn. Gewerke).

Querschnitt bis 100 cm2, Wanddicke 17,5 cm.

Ausführungshöhe bis 4 m.
Menge: 13,000 St

**1.2.460 Öffnung T 17,5 cm, 100-225 cm2**
Herstellen von Öffnungen beim Aufmauern, in vorbeschriebenen Mauerwerkswänden, als Wandöffnungen (Öffnungen für die haustechn. Gewerke).

Querschnitt über 100 bis 225 cm2, Wanddicke 17,5 cm.

Ausführungshöhe bis 4 m.
Menge: 18,000 St

**1.2.470 Öffnung T 17,5 cm, 225-500 cm2**
Herstellen von Öffnungen wie zuletzt in vollem Wortlaut beschrieben, jedoch

Querschnitt über 225 bis 500 cm2, Wanddicke 17,5 cm.

Ausführungshöhe bis 4 m.
Menge: 15,000 St

**1.2.480 Öffnung T 17,5 cm, 500-900 cm2**
Herstellen von Öffnungen wie zuletzt in vollem Wortlaut beschrieben, jedoch

Querschnitt über 500 bis 900 cm2, Wanddicke 17,5 cm.

Ausführungshöhe bis 4 m.
Menge: 15,000 St

**1.2.490 Öffnung T 17,5 cm, 900-1800 cm2**
Herstellen von Öffnungen wie zuletzt in vollem Wortlaut beschrieben, jedoch

Querschnitt über 900 bis 1800 cm2, Wanddicke 17,5 cm.

Ausführungshöhe bis 4 m.
Menge: 13,000 St

**1.2.500 Öffnung T 17,5 cm, 1800-3600 cm2**
Herstellen von Öffnungen wie zuletzt in vollem Wortlaut beschrieben, jedoch

Querschnitt über 1800 bis 3600 cm2, Wanddicke 17,5 cm.

Ausführungshöhe bis 4 m.
Menge: 5,000 St

**1.2.510 Öffnung T 17,5 cm, 5000 cm2**
Herstellen von Öffnungen wie zuletzt in vollem Wortlaut beschrieben, jedoch

Querschnitt bis ca. 5000 cm2, Wanddicke 17,5 cm.

Ausführungshöhe bis 4 m.
Menge: 1,000 St

**1.2.520 Öffnung schließen T 17,5 cm, bis 100 cm2**
Öffnung schließen, Ausführung in Wandfläche aus Mauerwerk,
nach erfolgter haustechnischer Installation,
mit Mauerwerk entsprechend der vorhandenen Wand, als Kalksandstein DIN EN 771-2 in Verbindung mit DIN 20000-402,
Festigkeitsklasse 12 mit MG II a, Oberfläche an angrenzende Flächen anpassen, dichtes/fugenfreies anarbeiten an haustechnische Installation, Ausführung zeitlich versetzt mit erneuter Gerüststellung

Querschnitt bis 100 cm2, Wanddicke 17,5 cm.

Ausführungshöhe bis 4 m.
Menge: 13,000 St
Leistungsbereichkatalog: 012

**1.2.530 Öffnung schließen T 17,5 cm, bis 100-225 cm2**
Öffnung schließen, Ausführung in Wandfläche aus Mauerwerk, wie zuletzt in vollem Wortlaut beschrieben, jedoch

Querschnitt über 100 bis 225 cm2, Wanddicke 17,5 cm.

Ausführungshöhe bis 4 m.
Menge: 18,000 St
Leistungsbereichkatalog: 012

**1.2.540 Öffnung schließen T 17,5 cm, bis 225-500 cm2**
Öffnung schließen, Ausführung in Wandfläche aus Mauerwerk, wie zuletzt in vollem Wortlaut beschrieben, jedoch

Querschnitt über 225 bis 500 cm2, Wanddicke 17,5 cm.

Ausführungshöhe bis 4 m.
Menge: 15,000 St
Leistungsbereichkatalog: 012

**1.2.550 Öffnung schließen T 17,5 cm, bis 500-900 cm2**
Öffnung schließen, Ausführung in Wandfläche aus Mauerwerk, wie zuletzt in vollem Wortlaut beschrieben, jedoch

Querschnitt über 500 bis 900 cm2, Wanddicke 17,5 cm.

Ausführungshöhe bis 4 m.
Menge: 15,000 St
Leistungsbereichkatalog: 012

**1.2.560 Öffnung schließen T 17,5 cm, bis 900-1800 cm2**
Öffnung schließen, Ausführung in Wandfläche aus Mauerwerk, wie zuletzt in vollem Wortlaut beschrieben, jedoch

Querschnitt über 900 bis 1800 cm2, Wanddicke 17,5 cm.

Ausführungshöhe bis 4 m.
Menge: 13,000 St
Leistungsbereichkatalog: 012

**1.2.570 Öffnung schließen T 17,5 cm, bis 1800-3600 cm2**
Öffnung schließen, Ausführung in Wandfläche aus Mauerwerk, wie zuletzt in vollem Wortlaut beschrieben, jedoch

Querschnitt über 1800 bis 3600 cm2, Wanddicke 17,5 cm.

Ausführungshöhe bis 4 m.
Menge: 5,000 St
Leistungsbereichkatalog: 012

**1.2.580 Öffnung schließen T 17,5 cm, bis 5000 cm2**
Öffnung schließen, Ausführung in Wandfläche aus Mauerwerk, wie zuletzt in vollem Wortlaut beschrieben, jedoch

Querschnitt bis ca. 5000 cm2, Wanddicke 17,5 cm.

Ausführungshöhe bis 4 m.
Menge: 1,000 St
Leistungsbereichkatalog: 012

**1.2.590 Öffnung überdecken 0,5-0,8 m, d = 17,5 cm**
Öffnung (Wandöffnung) überdecken mit KS-Fertigteilsturz/ Betonsturz nach Wahl des AN, bewehrt, als Einzelsturz/Sturzkombination nach Wahl AN

lichte Breite bis 0,5-0,8 m, Wanddicke 17,5 cm.
Menge: 10,000 St
2.DIN276_18: 344

**1.2.600 Öffnung überdecken 1,2 m, d = 17,5 cm**
Öffnung (Wandöffnung) überdecken mit KS-Fertigteilsturz/ Betonsturz nach Wahl des AN, bewehrt, als Einzelsturz/Sturzkombination nach Wahl AN
lichte Breite bis 1,2 m, Wanddicke 17,5 cm.
Menge: 2,000 St
2.DIN276_18: 344

**1.2.610 Öffnung T 24 cm, 100-225 cm2**
Herstellen von Öffnungen beim Aufmauern, in vorbeschriebenen Mauerwerkswänden, als Wandöffnungen (Öffnungen für die haustechn. Gewerke).

Querschnitt über 100 bis 225 cm2, Wanddicke 24 cm.

Ausführungshöhe bis 4 m.
Menge: 2,000 St

**1.2.620 Öffnung T 24 cm, 225-500 cm2**
Herstellen von Öffnungen wie zuletzt in vollem Wortlaut beschrieben, jedoch

Querschnitt über 225 bis 500 cm2, Wanddicke 24 cm.

Ausführungshöhe bis 4 m.
Menge: 2,000 St

**1.2.630 Öffnung schließen T 24 cm, bis 225 cm2**
Öffnung schließen, Ausführung in Wandfläche aus Mauerwerk,
nach erfolgter haustechnischer Installation,
mit Mauerwerk entsprechend der vorhandenen Wand, als Kalksandstein DIN EN 771-2 in Verbindung mit DIN 20000-402,
Festigkeitsklasse 12 mit MG II a, Oberfläche an angrenzende Flächen anpassen, dichtes/fugenfreies anarbeiten an haustechnische Installation, Ausführung zeitlich versetzt mit erneuter Gerüststellung

Querschnitt bis 225 cm2, Wanddicke 24 cm.

Ausführungshöhe bis 4 m.
Menge: 2,000 St
Leistungsbereichkatalog: 012

**1.2.640 Öffnung schließen T 24 cm, bis 225-500 cm2**
Öffnung schließen, Ausführung in Wandfläche aus Mauerwerk, wie zuletzt in vollem Wortlaut beschrieben, jedoch

Querschnitt über 225 bis 500 cm2, Wanddicke 24 cm.

Ausführungshöhe bis 4 m.
Menge: 2,000 St
Leistungsbereichkatalog: 012

**1.2.650 Öffnung T 11,5 cm, 100-225 cm2**
Herstellen von Öffnungen beim Aufmauern, in vorbeschriebenen Mauerwerkswänden, als Wandöffnungen (Öffnungen für die haustechn. Gewerke).

Querschnitt über 100 bis 225 cm2, Wanddicke 11,5 cm.

Ausführungshöhe bis 4 m.
Menge: 2,000 St

**1.2.660 Öffnung T 11,5 cm, 225-500 cm2**
Herstellen von Öffnungen wie zuletzt in vollem Wortlaut beschrieben, jedoch

Querschnitt über 225 bis 500 cm2, Wanddicke 11,5 cm.

Ausführungshöhe bis 4 m.
Menge: 2,000 St

**1.2.670 Öffnung schließen T 11,5 cm, bis 225 cm2**
Öffnung schließen, Ausführung in Wandfläche aus Mauerwerk,
nach erfolgter haustechnischer Installation,
mit Mauerwerk entsprechend der vorhandenen Wand, als Kalksandstein DIN EN 771-2 in Verbindung mit DIN 20000-402,
Festigkeitsklasse 12 mit MG II a, Oberfläche an angrenzende Flächen anpassen, dichtes/fugenfreies anarbeiten an haustechnische Installation, Ausführung zeitlich versetzt mit erneuter Gerüststellung

Querschnitt bis 225 cm2, Wanddicke 11,5 cm.

Ausführungshöhe bis 4 m.
Menge: 2,000 St
Leistungsbereichkatalog: 012

**1.2.680 Öffnung schließen T 11,5 cm, bis 225-500 cm2**
Öffnung schließen, Ausführung in Wandfläche aus Mauerwerk, wie zuletzt in vollem Wortlaut beschrieben, jedoch

Querschnitt über 225 bis 500 cm2, Wanddicke 11,5 cm.

Ausführungshöhe bis 4 m.
Menge: 2,000 St
Leistungsbereichkatalog: 012

*Hinweis: Hinweis Kernbohrung*
Hinweis Kernbohrung

In die nachfolgenden Positionen der Kernbohrungen ist auch die Aufnahme und Entsorgung des anfallenden Bohrwassers/Bohrschlamms einzukalkulieren.

Ausführung nur auf besondere Anweisung der Bauleitung

**1.2.690 Kernbohrung Wand Durchmesser 50-100 mm T 24 cm**
Kernbohrung in der Wand aus Mauerwerk, waagerecht,  Bohrdurchmesser über 50 bis 100 mm, Bohrtiefe 24 cm, einschl. Lösen des Bohrkerns aus dem Gefüge, Bohrstellenhöhe über der Standebene, Höhe bis 4 m.

Anfallendes Material wird Eigentum des AN und ist zu entsorgen (einschl. aller anfallender Gebühren).
Menge: 1,000 St

**1.2.700 Kernbohrung Wand Durchmesser 100-150 mm T 24 cm**
Kernbohrung in der Wand aus Mauerwerk, waagerecht,  Bohrdurchmesser über 100 bis 150 mm, Bohrtiefe 24 cm, einschl. Lösen des Bohrkerns aus dem Gefüge, Bohrstellenhöhe über der Standebene, Höhe bis 4 m.
Anfallendes Material wird Eigentum des AN und ist zu entsorgen (einschl. aller anfallender Gebühren).
Menge: 1,000 St

**1.2.710 Kernbohrung Wand Durchmesser 150-200 mm T 24 cm**
Kernbohrung in der Wand aus Mauerwerk, waagerecht,  Bohrdurchmesser über 150 bis 200 mm, Bohrtiefe 24 cm, einschl. Lösen des Bohrkerns aus dem Gefüge, Bohrstellenhöhe über der Standebene, Höhe bis 4 m.
Anfallendes Material wird Eigentum des AN und ist zu entsorgen (einschl. aller anfallender Gebühren).
Menge: 1,000 St

**1.2.720 Kernbohrung Wand Durchmesser 200-250 mm T 24 cm**
Kernbohrung in der Wand aus Mauerwerk, waagerecht,  Bohrdurchmesser über 200 bis 250 mm, Bohrtiefe 24 cm, einschl. Lösen des Bohrkerns aus dem Gefüge, Bohrstellenhöhe über der Standebene, Höhe bis 4 m.
Anfallendes Material wird Eigentum des AN und ist zu entsorgen (einschl. aller anfallender Gebühren).
Menge: 1,000 St

**1.2.730 Kernbohrung Wand Durchmesser 50-100 mm T 17,5 cm**
Kernbohrung in der Wand aus Mauerwerk, waagerecht,  Bohrdurchmesser über 50 bis 100 mm, Bohrtiefe 17,5 cm, einschl. Lösen des Bohrkerns aus dem Gefüge, Bohrstellenhöhe über der Standebene, Höhe bis 4 m.

Anfallendes Material wird Eigentum des AN und ist zu entsorgen (einschl. aller anfallender Gebühren).
Menge: 2,000 St

**1.2.740 Kernbohrung Wand Durchmesser 100-150 mm T 17,5 cm**
Kernbohrung in der Wand aus Mauerwerk, waagerecht,  Bohrdurchmesser über 100 bis 150 mm, Bohrtiefe 17,5 cm, einschl. Lösen des Bohrkerns aus dem Gefüge, Bohrstellenhöhe über der Standebene, Höhe bis 4 m.
Anfallendes Material wird Eigentum des AN und ist zu entsorgen (einschl. aller anfallender Gebühren).
Menge: 5,000 St

**1.2.750 Kernbohrung Wand Durchmesser 150-200 mm T 17,5 cm**
Kernbohrung in der Wand aus Mauerwerk, waagerecht,  Bohrdurchmesser über 150 bis 200 mm, Bohrtiefe 17,5 cm, einschl. Lösen des Bohrkerns aus dem Gefüge, Bohrstellenhöhe über der Standebene, Höhe bis 4 m.
Anfallendes Material wird Eigentum des AN und ist zu entsorgen (einschl. aller anfallender Gebühren).
Menge: 5,000 St

**1.2.760 Kernbohrung Wand Durchmesser 200-250 mm T 17,5 cm**
Kernbohrung in der Wand aus Mauerwerk, waagerecht,  Bohrdurchmesser über 200 bis 250 mm, Bohrtiefe 17,5 cm, einschl. Lösen des Bohrkerns aus dem Gefüge, Bohrstellenhöhe über der Standebene, Höhe bis 4 m.
Anfallendes Material wird Eigentum des AN und ist zu entsorgen (einschl. aller anfallender Gebühren).
Menge: 2,000 St

**1.2.770 Kernbohrung Wand Durchmesser 100-150 mm T 11,5 cm**
Kernbohrung in der Wand aus Mauerwerk, waagerecht,  Bohrdurchmesser über 100 bis 150 mm, Bohrtiefe 11,5 cm, einschl. Lösen des Bohrkerns aus dem Gefüge, Bohrstellenhöhe über der Standebene, Höhe bis 4 m.
Anfallendes Material wird Eigentum des AN und ist zu entsorgen (einschl. aller anfallender Gebühren).
Menge: 1,000 St

**1.2.780 Kernbohrung Wand Durchmesser 150-200 mm T 11,5 cm**
Kernbohrung in der Wand aus Mauerwerk, waagerecht,  Bohrdurchmesser über 150 bis 200 mm, Bohrtiefe 11,5 cm, einschl. Lösen des Bohrkerns aus dem Gefüge, Bohrstellenhöhe über der Standebene, Höhe bis 4 m.
Anfallendes Material wird Eigentum des AN und ist zu entsorgen (einschl. aller anfallender Gebühren).
Menge: 1,000 St

*Hinweis: Schranksockel - Mauerwerk Porenbeton*

**1.2.790 Mauerwerk - Schrankockel, B/H 50-100/54 cm**
Mauerwerk der Schranksockel, aus Porenbeton-Planstein, DIN EN 771-4 in Verbindung mit DIN V 2000-404 oder DIN V 4165-100 PP oder nach Zulassung, Festigkeitsklasse 4, Rohdichteklasse 0,50, Dünnbettmörtel DM DIN V 18580 oder DIN V 20000-412 in Verbindung mit DIN EN 998-2, auf Bodenplatte aus Ortbeton mauern,

Sockel streifenförmig, Streifenbreiten ca. 50 cm bis 100 cm,
Höhe ca. 54 cm, Einzellängen ca. 250-750 cm
Menge: 19,500 m3
Kostengruppe DIN 276 2018-12: 349

**1.2.800 Anarbeiten Betonstütze 30/30 cm**
Anarbeiten vorbeschriebener Schranksockel aus Porenbetonmauerwerk an Betonstütze 30/30cm
(Betonstütze ist in den Sockel 4-seitig zu integrieren)
Menge: 5,000 St

**1.2.810 Mauerwerk - Schrankockel, B/H 50/25 cm**
Mauerwerk der Schranksockel, aus Porenbeton-Planstein, DIN EN 771-4 in Verbindung mit DIN V 2000-404 oder DIN V 4165-100 PP oder nach Zulassung, Festigkeitsklasse 4, Rohdichteklasse 0,50, Dünnbettmörtel DM DIN V 18580 oder DIN V 20000-412 in Verbindung mit DIN EN 998-2, auf Bodenplatte aus Ortbeton mauern,

Sockel streifenförmig, Streifenbreiten ca. 50 cm,
Höhe ca. 25 cm, Einzellängen ca. 250-750 cm
Menge: 3,000 m3
Kostengruppe DIN 276 2018-12: 349

#### Abschnitt 1.3 Betonarbeiten

*Hinweis: ZTV Betonarbeiten*
Zusätzliche Technische Vertragsbedingungen (ZTV) Betonarbeiten
01. Wenn in der Leistungsbeschreibung nichts anderes angegeben ist, wird Beton/Stahlbeton getrennt nach Beton, Schalung und Bewehrung abgerechnet.

02. In den Schalungspreisen sind eingeschlossen:
Herstellen, Aufstellen und Abbau der Schalung, Aufstellen und Abbau von Schutz-/Arbeits- und Traggerüsten, Umsetzen bzw. Aufräumen, Absteifung/Abstrebung und Verbindungsmittel aller Art nach Erfordernis, Abfasen der Betonkanten durch Dreikantleisten, Maßnahmen zur Ausbildung von Bauteil-Anschlüssen/Ecken/Kreuzungen.
Dies gilt nach Erfordernis auch für Traggerüste der Bemessungsklasse B, eine gesonderte Vergütung hierfür erfolgt nicht (für die Einstufung in Bemessungsklasse A/B siehe Angaben wie z.B. Bauteildicken/Abmessungen, Höhen in den LV-Pos.)

Schalungstrennmittel (z. B. Schalungsöle) dürfen die Haftung zwischen später aufzubringenden Belägen, Beschichtungen oder Anstrichen und der Betonoberfläche nicht negativ beeinflussen.

03. Nachweis der Betongüte
Es ist Sache des Auftragnehmers (AN) nachzuweisen, dass die von ihm verwendeten Betone mit den Festlegungen in den statischen Berechnungen übereinstimmen.

04. Die Kontrolle der bauseits von Statiker beigestellten Bewehrungspläne, Stücklisten und Schneideskizzen hat der Auftragnehmer vor Beginn der Arbeiten in letzter Verantwortung durchzuführen und Fehler dem Aufsteller der Zeichnungen rechtzeitig bekannt zu geben.

05. In den Stahlpreisen sind eingeschlossen:
Liefern, Schneiden, Biegen, Transport vom Lagerplatz zum Einbauort auf der Baustelle und Verlegen, Abstandshalter, Rödeldrähte, Bindedraht bzw. Sonstiges für ein einwandfreies Einbauen der Bewehrung erforderliches Material.

06. Die Stücklisten in den Plänen sind vom Auftragnehmer mit denen in den Schneideskizzen zu vergleichen.

07. Längen und Aufbiegung der Bewehrungen sind hinsichtlich der Einbaumöglichkeit und der erforderlichen Betondeckung vom Auftragnehmer vor der Bestellung zu überprüfen.

08. Überwachung
hat gemäß Überwachungsklassen 2 DIN EN 206 bzw. DIN 1045-3, zu erfolgen.

09. Folgende bautechnische Maßnahmen sind zu gewährleisten:
- Überwachung gemäß DIN EN 206-1 / DIN 104-2
- Konformitätskontrolle nach DIN EN 206-1 / DIN 1045-2,
- Eigenüberwachung durch verantwortlichen Betonfachmann,
- Einsatz von geschultem Personal,
- Nachbehandlung mit besonderer Sorgfalt,
- Schutz des Beton gegen zu schnelles Abkühlen und Austrocknen,

Anordnen der Schalungsverankerungen bei sichtbar bleibenden Betonflächen nach Abstimmung mit der Bauleitung.

Die Preise für Ankerbolzen und Kleineisenteile schließen ein:
Lieferung und Einbau sowie Schutz gegen Korrosion (Einfetten und Umhüllung der Bolzen mit Kunststoff-Folie).

10. Nachbehandlung/Ausschalfristen
Auf die Einhaltung der DIN EN 13670, DIN 1045 und des Merkblattes „Betonschalungen und Ausschalfristen“ vom Deutschen Beton- und Bautechnikverein e.V. wird hiermit ausdrücklich hingewiesen. Dies gilt insbesondere für erforderliche Maßnahmen zur Betonnachbehandlung.

Gemäß DIN EN 13670, Abs. 5.7 sind die Betonierlasten eines Geschosses durch mindestens zwei darunterliegende Geschosse aufzunehmen, eine Durchsteifung ist erforderlich. Der Nachweis erfolgt durch die ausführende Firma.
Alle wandartigen Träger sind bis zum vollständigen Erhärten bis zur Sohle durchzusteifen.
Wenn eine Durchsteifung aus konstruktiven Gründen nicht möglich ist, darf erst nach Aushärtung des jeweiligen Geschosses weiter gebaut werden.

Die in der Richtlinie „Wasserundurchlässige Bauwerke aus Beton“ gegebenen Empfehlungen sind für entsprechende Bauteile auf jeden Fall zu beachten.

11. Forderungen an Schalungshaut/Betonoberfläche:

für die Schalhaut gilt:

11.1 für Betonflächen ohne Anforderung:

Verwendung von einheitlicher, nicht saugender, glatter Schalung, Betonflächen insbesondere geeignet für einlagige Putzsysteme, für Fassadenbekleidungen und dgl.

11.2. für Betonflächen geeignet zur Aufnahme von Beschichtungen:
Verwendung von einheitlicher, nicht saugender, glatter Schalung, regelmäßiges Fugen-/Ankerraster, Ebenheit und Schalungsstöße analog Klasse SB1

11.3. für sichtbar bleibende Betonflächen gilt:
- Ausführung in Sichtbeton gemäß DBV-Merkblatt Sichtbeton, Einteilung in Sichtbetonklassen siehe entsprechende LV-Positionen
- Betonflächen bleiben unverputzt
- einheitliche, nicht saugende, glatte Schalung verwenden
- regelmäßiges Fugen-/Ankerraster
- gleichbleibender Farbton betongrau
- gleichbleibender Zement (gleichbleibendes Erzeugnis)
- gleichbleibender w/z-Wert
- Trennmitteleinsatz genau dosieren
- Verschluss der Ankerstellen mit mineralichen Stopfen im Farbton der Beton-Wandfläche (bei WU-Wänden wasserundurchlässig ausgeführt)

- Besondere der Bauteilgeometrie und Sichtbetongestaltung geschuldete Betonierabschnitte sind zu beachten
- Abschnitte infolge Sichtbetonplanung bzw. Schalmusterplanung Architekt anzulegen.
-Arbeitsfugen entsprechend der WU-Planung durch einlegen
geeigneter Trapezleisten
- Alle Bauteilkanten sind scharfkantig, d.h. mit einem
Kantenradius von 2 mm gerundet auszuführen.
- Die Auswahl einer für Sichtbeton geeigneten Betonzusammensetzung ist, abgesehen von der Zementauswahl, Sache des Auftragnehmers.
- Untersichten von Betonbauteilen mit Sichtbetonanforderungen sind ebenfalls entsprechend der Sichtbetonklasse SB3, je Positionstext gemäß DBV/DBZ-Merkblatt Sichtbeton, auszuführen.
- Reparatur- und Nachbesserungsarbeiten an Sichtbetonflächen erfordern grundsätzlich die Zustimmung des Auftraggebers und sind ausschließlich mit an den Erprobungsflächen erprobten Materialien und Verfahren
durchzuführen. Auf Sichtbetonflächen dürfen keinerlei Markierungen, Hilfslinien, Klebeschilder o. ä. angebracht werden.

Das Weitere regeln die Vorgaben im Leistungsverzeichnis.

12. Für die Ausbildung von Bauteilen mit hohem
Wassereindringwiderstand bzw. WU-Bauteilen ist die

DAfStb-Richtlinie - Wasserundurchlässige Bauwerke aus Beton (WU-Richtlinie), Ausgabe November 2017;
zu berücksichtigen und umzusetzen.

es gilt für Außenwände UG und Bodenplatte UG:
- Beanspruchungsklasse 1
- Nutzungsklasse B
- Begrenzung der Rissbreite auf 0,2 mm, geplante Sollrisse (z.B. Schwindrohre)
- Entwurfsgrundsatz c

es gilt für das Lehrschwimmbecken und das Sportbecken:
- Beanspruchungsklasse 1
- Nutzungsklasse A*
- Begrenzung der Rissbreite auf 0,15 mm,
- Entwurfsgrundsatz b

Dichtmaßnahmen:
Der AN schuldet eine funktionstüchtige WU-Konstruktion.
Hierzu sind vom AN nachträgliche abdichtende Maßnahmen von im WU-Bauteil vorhandenen Rissen, undichten Fugen und undichtem Betongefüge vorzusehen (gemäß Pkt. 12 DAfStb-Richtlinie). Aufwendungen hierfür sind im  Angebotspreis einzurechnen.

Für alle WU-Bauteile sind grundsätzlich langsam erhärtende Betone zu verwenden.

13. Bei der Ausführung des Lehrschwimmbeckens und des Sportbeckens ist weitergehend die Richtlinie DGfdB R 25.04 "Schwimm- und Badebecken aus Stahlbeton" (Bundesverband öffentliche Bäder e.V.) zu berücksichtigen/umzusetzen.

erforderliche Eigenschaften:
- geringe Schwindneigung
- hoher Wassereindringwiderstand

Anforderungen an Betone:
- max. w/z 0,55
- Mindestzementgehalt 280 kg/m3
- Mindestzementgehalt bei Anrechnung von Zusatzstoffen 270 kg/m3
- Gesteinskörnung nach DIN EN 12620, Sieblinie im
  Bereich 3 der Siebliniendarstellung nach DIN 1045-2
- Begrenzung der Rissbreite auf  0,15 mm

14. Mit den Einheitspreisen sind folgende Leistungen abgegolten:

- Brechen aller sichtbaren Betonkanten mit Dreiecksleisten, sofern nichts anderes gefordert ist
- Absperren mit Schalung, Leisten, Streckmetall ö. ä. als Abschluss für einzelne Betonierarbeitsgänge nach Wahl des AN, sofern dies nicht gesondert ausgeschrieben ist
- Ausstemmen der Rödeldrähte mind. 2 cm tief und Beiarbeiten des Betons,
- Schließen der Aussparung von Schalungsverankerungen mit Beton sofort nach dem  Ausschalen,
- Betonflächen entgraten, Kiesnester ausstemmen und ausdrücken
- das Anarbeiten an Einbauteile aller Art, erhöhte Aufwendungen beim Einbringen/Verdichten des Betons sind zu berücksichtigen, die Lagesicherung ist zu gewährleisten;
bei WU-Bauteilen: alle Einbauten sind so einzubauen, dass die Wasserundurchlässigkeit gegeben ist
- die technische Bearbeitung einschließlich der statischen Nachweise der Baubehelfe und Bauzustände

15. Fugenbleche und Fugenbänder zur Abdichtung von
Fugen bei WU-Bauteilen werden nur für die Einbauorte/Abschnitte separat abgerechnet, welche vom Tragwerksplaner des AG explizit hierfür vorgesehen sind - siehe Schalpläne.

Unterteilt der AN die Bauteile in kleinere Betonierabschnitte sind die infolgedessen zusätzlich erforderlichen Fugenbleche/Fugenbänder in die Einheitspreise einzurechnen (es erfolgt hierfür keine gesonderte Vergütung).

16. Die erforderlichen Einbauteile und Leitungen für den Blitzschutz und Funktionspotentialausgleich werden bei der Erstellung der Sauberkeitsschicht und der Ortbeton-Bauteile aus Gewährleistungsgründen bauseits durch den AN Blitzschutz eingebaut. Die Abfolge der Bewehrungs- und Schalarbeiten ist daher im Vorfeld abzustimmen. Dem AN Blitzschutz ist eine dem konstruktiven Aufwand angemessene Ausführungszeit für den Einbau zu gewähren.
Die sich aus dem zusätzlichen Regieaufwand und den erforderlichen Ausführungsunterbrechungen ergebenen Kosten für den AN Rohbau, sind bei der Preisfindung zu berücksichtigen.

17. Vorgabe - Unterzüge in Betonwänden

In Betonwänden integrierte Unterzüge werden nicht über gesonderte Positionen ausgeschrieben/vergütet;
die in diesen Bauteilen enthaltene Bewehrung wird über die Bewehrungsstahlposition abgerechnet;
da diese Bauteile in Wänden integriert sind, werden hierfür auch keine gesonderten Schalungen ausgeschrieben/abgerechnet (die Unterseite der Unterzüge wird über die Wand-Öffnungsschalung abgerechnet)

18. Alle Kosten, die sich aus der Umsetzung der vorgenannten Punkte ergeben, sind bei der Preisfindung zu berücksichtigen (sofern gesonderte Position im LV vorgesehen sind, durch Kalkulation in diesen gesonderten Positionen; ansonsten durch Einrechnen in die LV-Positionen, ggf. über Umlagen).

**1.3.10 Überwachung Betoneinbau Überwachungskl.2**
*** Pauschalposition
STLB-Bau 2019-04 013
Überwachung des Einbaus von Beton der Überwachungsklasse 2 DIN 1045-3 durch eine anerkannte Überwachungsstelle.
Menge: 1,000 psch
Leistungsbereichkatalog: 013
DIN276-1_08: 397
DIN276_06: 397

**1.3.20 Planung WU-Bauteile**
*** Pauschalposition
Umsetzung des Konzepts "Weisse Wanne" inklusive aller Ingenieur-, Überwachungs- und Dokumentationsleistungen usw., wie sie in dieser Ausschreibung beschrieben
und festgelegt sind.

Einschl. Betonüberwachung gemäß Anforderungen
Überwachungsklasse 2 (sofern diese nicht bereits in der vorhergehenden Position erfasst ist) einschl. Frischbetonkontrolle während der Bauphase, z.T. durch unabhängige Laborseinschl. Fremdüberwachung und Nachweis der Wassereindringtiefe nach DIN-EN 12390-8

Planung der Arbeits- und Anschlussfugen sämtlicher Konstruktion aus wasserundurchlässigen Beton, Systemplanung der Fugenbänder / Dichtungsmaßnahmen zur Herstellung funktionstüchtiger WU-Bauteile

Abstimmung des Abdichtungssystems mit dem Statiker einschl. aller Werkstattpläne und Details bezogen auf das System.

Hinweis:
die Qualitäten der ausgeschriebenen Dichtmaßnahmen wie
wie Fugenbänder/Sollrissfugenelemente sind als Mindestqualitäten anzusehen;
wählt der AN abweichende Qualitäten (wobei die Mindestqualitäten nicht unterschritten werden dürfen) ergibt sich hieraus kein Anspruch auf eine Mehrvergütung
Menge: 1,000 psch
Kostengruppe DIN 276 2018-12: 399

**1.3.30 Planung Sichtbeton - Aufteilung Schaltafeln**
*** Pauschalposition
Planung der Schalungsaufteilung bei Sichtbetonflächen

Planung der Aufteilung der Schaltafeln durch den AN, auf Grundlage der Architekturplanung, Planung ist dem Architekten zur Freigabe vorzulegen
Menge: 1,000 psch

*Hinweis: Vorarbeiten*

**1.3.40 Ortbeton Sauberkeitsschicht Bodenplatte unbewehrt C12/15 D 10cm**
STLB-Bau 2025-04 013
Ortbeton Sauberkeitsschicht, für Bodenplatte, Untergrund waagerecht, obere Betonfläche waagerecht, als unbewehrter Beton, Normalbeton C 12/15 DIN EN 206, DIN 1045-2, Dicke 10 cm, Ausführung gemäß Einzelbeschreibung,
Einzelbeschreibungs-Nr 'geglättete Oberfläche,
einschl. Bodenplatten von Gruben/Pumpensmpfen'
Menge: 2010,000 m2
Leistungsbereichkatalog: 013
DIN276-1_08: 326
Kostengruppe DIN 276 2018-12: 325

**1.3.50 Ortbeton Sauberkeitsschicht Bodenplatte unbewehrt C12/15 D 10cm**
STLB-Bau 2025-04 013
Ortbeton Sauberkeitsschicht, für Bodenplatte, Untergrund waagerecht, obere Betonfläche waagerecht, als unbewehrter Beton, Normalbeton C 12/15 DIN EN 206, DIN 1045-2, Dicke 10 cm, Ausführung gemäß Einzelbeschreibung,
Einzelbeschreibungs-Nr 'geglättete Oberfläche,
Untergrund geneigt, Neigung ca. 17 Grad'
Menge: 42,000 m2
Leistungsbereichkatalog: 013
DIN276-1_08: 326
Kostengruppe DIN 276 2018-12: 325

**1.3.60 Ortbeton Sauberkeitsschicht Streifenfundament unbewehrt C12/15 D 10cm**
STLB-Bau 2025-04 013
Ortbeton Sauberkeitsschicht, für Streifenfundament, Untergrund waagerecht, obere Betonfläche waagerecht, als unbewehrter Beton, Normalbeton C 12/15 DIN EN 206, DIN 1045-2, Dicke 10 cm, Ausführung gemäß Einzelbeschreibung,
Einzelbeschreibungs-Nr 'Ausführung unterhalb Streifenfundamente/Frostschürzen
Breiten ca. 30-60 cm'
Menge: 42,000 m2
Leistungsbereichkatalog: 013
DIN276-1_08: 326
Kostengruppe DIN 276 2018-12: 325

**1.3.70 Gleitschicht PE-Folie D 0,2mm 2lagig Dämmschicht**
STLB-Bau 2025-04 013
Gleitschicht aus PE-Folie Dicke 0,2 mm, 2-lagig, Stöße überlappen, auf Dämmschicht, Ausführung gemäß Einzelbeschreibung,
Einzelbeschreibungs-Nr 'Dämmschicht siehe Titel  Abdichtungen/Dämmungen.'
Menge: 2040,000 m2
Leistungsbereichkatalog: 013
DIN276-1_08: 326
Kostengruppe DIN 276 2018-12: 325

**1.3.80 Trennlage PE-Folie D 0,2mm einlagig**
STLB-Bau 2025-04 013
Trennlage aus PE-Folie Dicke 0,2 mm, einlagig, Stöße überlappen, Ausführung gemäß Einzelbeschreibung,
Einzelbeschreibungs-Nr 'auf Schottertragschicht'
Menge: 2040,000 m2
Leistungsbereichkatalog: 013
DIN276-1_08: 326
Kostengruppe DIN 276 2018-12: 325

*Hinweis: Gründung, Bodenplatte*

**1.3.90 Ortbeton Auffüllung unbewehrt C12/15**
STLB-Bau 2025-04 013
Ortbeton Auffüllung, als unbewehrter Beton, Normalbeton C 12/15 DIN EN 206, DIN 1045-2, Ausführung gemäß Einzelbeschreibung,
Einzelbeschreibungs-Nr 'genauer Umfang ist vor Ausführung der Leistung mit der Bauleitung festzulegen'
Menge: 15,000 m3
Leistungsbereichkatalog: 013
DIN276-1_08: 326
Kostengruppe DIN 276 2018-12: 325

**1.3.100 Ortbeton Streifenfundament Stahlbeton C25/30 XF1 XC4 T bis 30cm**
STLB-Bau 2025-04 013
Ortbeton Streifenfundament, obere Betonfläche waagerecht, aus Stahlbeton, Normalbeton C 25/30 DIN EN 206, DIN 1045-2, Expositionsklasse XF1 (Frostangriff, mäßige Wassersättigung ohne Taumittel), Expositionsklasse XC4 (Bewehrungskorrosion durch Karbonatisierung, wechselnd nass und trocken), Feuchtigkeitsklasse WF (Betonkorrosion, feuchte Umgebung), Querschnittstiefe bis 30 cm, Ausführung gemäß Einzelbeschreibung,
Einzelbeschreibungs-Nr 'Streifenfundament/Frostschürze'
Menge: 12,000 m3
Leistungsbereichkatalog: 013
DIN276-1_08: 322
Kostengruppe DIN 276 2018-12: 322

**1.3.110 Schalung Streifenfundament**
STLB-Bau 2024-04 013
Schalung Streifenfundament, Schalungshaut für Betonflächen ohne Anforderung, Ausführung gemäß Einzelbeschreibung,
Einzelbeschreibungs-Nr 'Streifenfundament/Frostschürze'
Menge: 78,000 m2
Leistungsbereichkatalog: 013
DIN276-1_08: 322
Kostengruppe DIN 276 2018-12: 322

**1.3.120 Ortbeton Konsolband an Streifenfundament**
Ortbeton Konsolband an Streifenfundament, Normalbeton C 25/30 DIN EN 206, DIN 1045-2, Expositionsklasse XF1 (Frostangriff, mäßige Wassersättigung ohne Taumittel), Expositionsklasse XC4 (Bewehrungskorrosion durch Karbonatisierung, wechselnd nass und trocken), Feuchtigkeitsklasse WF (Betonkorrosion, feuchte Umgebung),

Abmessungen Konsolband B/H ca. 30/35 cm
Menge: 9,000 m3
Leistungsbereichkatalog: 013
DIN276-1_08: 322
Kostengruppe DIN 276 2018-12: 322

**1.3.130 Schalung Konsolband an Streifenfundament**
Schalung Konsolband an Streifenfundament, Schalungshaut für Betonflächen ohne Anforderung,

Abmessungen Konsole B/H ca. 30/35 cm
Menge: 51,000 m2
Leistungsbereichkatalog: 013
DIN276-1_08: 322
Kostengruppe DIN 276 2018-12: 322

**1.3.140 Ortbeton Einzelfundament Stahlbeton C25/30 XF1 XC4 T bis 30cm**
Ortbeton Einzelfundament, obere Betonfläche waagerecht, aus Stahlbeton, Normalbeton C 25/30 DIN EN 206, DIN 1045-2, Expositionsklasse XF1 (Frostangriff, mäßige Wassersättigung ohne Taumittel), Expositionsklasse XC4 (Bewehrungskorrosion durch Karbonatisierung, wechselnd nass und trocken), Feuchtigkeitsklasse WF (Betonkorrosion, feuchte Umgebung),

Querschnittstiefe ca. 30 cm,
Querschnittshöhe ca. 80 cm,
Länge ca. 160 cm

zur Auflagerung der Außentreppe bei Achse 8/D
Menge: 1,000 m3
Leistungsbereichkatalog: 013
DIN276-1_08: 322
Kostengruppe DIN 276 2018-12: 322

**1.3.150 Schalung Einzelfundament**
Schalung Einzelfundament, Schalungshaut für Betonflächen ohne Anforderung,

Querschnittstiefe ca. 30 cm,
Querschnittshöhe ca. 80 cm,
Länge ca. 160 cm

zur Auflagerung der Außentreppe bei Achse 8/D
Menge: 7,000 m2
Leistungsbereichkatalog: 013
DIN276-1_08: 322
Kostengruppe DIN 276 2018-12: 322

**1.3.160 Ortbeton Bodenplatte C35/45 WU D 40cm**
Ortbeton Bodenplatte, Untergrund waagerecht, obere Betonfläche waagerecht, als Stahlbeton, Normalbeton C 35/45 DIN EN 206, DIN 1045-2, natürliche Gesteinskörnung,
Expositionsklasse XA2 (Betonkorrosion durch chemisch mäßig angreifende Umgebung und Wasserbauwerke),
Expositionsklasse Bewehrungskorrosion, ausgelöst durch Karbonatisierung XC4, Feuchtigkeitsklasse WF (Betonkorrosion, feuchte Umgebung), mit hohem Wassereindringwiderstand, Dicke 40 cm.

Gröstkorn der Gesteinskörnung max. 16 mm,

Einbau auf Perimeterdämmung

Ort: Bodenplatte Technikgrube und UG
Menge: 1166,000 m2
Leistungsbereichkatalog: 013
2.DIN276-1_08: 324

**1.3.170 Ortbeton Bodenplatte C35/45 WU D 40cm, Pumpensumpf**
Ortbeton Bodenplatte, Untergrund waagerecht, obere Betonfläche waagerecht, als Stahlbeton, Normalbeton C 35/45 DIN EN 206, DIN 1045-2, natürliche Gesteinskörnung,
Expositionsklasse XM1 (Betonkorrosion durch mäßige Verschleißbeanspruchung), Expositionsklasse XA3 (Betonkorrosion durch chemisch mäßig angreifende Umgebung und Wasserbauwerke),
Expositionsklasse Bewehrungskorrosion, ausgelöst durch Karbonatisierung XC4, Feuchtigkeitsklasse WA (Betonkorrosion, feuchte Umgebung), mit hohem Wassereindringwiderstand, Dicke 40 cm.

Gröstkorn der Gesteinskörnung max. 16 mm,

Einbau auf Perimeterdämmung,
Einbau im Bereich Pumpensumpf und Grube Einbringschacht
Menge: 10,000 m2
Leistungsbereichkatalog: 013
2.DIN276-1_08: 324

**1.3.180 Ortbeton Bodenplatte C35/45 WU D 60cm**
Ortbeton Bodenplatte, Untergrund waagerecht, obere Betonfläche waagerecht, als Stahlbeton, Normalbeton C 35/45 DIN EN 206, DIN 1045-2, natürliche Gesteinskörnung,
Expositionsklasse XA2 (Betonkorrosion durch chemisch mäßig angreifende Umgebung und Wasserbauwerke),
Expositionsklasse Bewehrungskorrosion, ausgelöst durch Karbonatisierung XC4, Feuchtigkeitsklasse WF (Betonkorrosion, feuchte Umgebung), mit hohem Wassereindringwiderstand, Dicke 60 cm.

Gröstkorn der Gesteinskörnung max. 16 mm,

Einbau auf Perimeterdämmung
Menge: 109,000 m2
Leistungsbereichkatalog: 013
2.DIN276-1_08: 324

**1.3.190 Schalung Bodenpl.**
STLB-Bau 2025-04 013
Schalung Bodenplatte, als Randschalung, Schalungshaut für Betonflächen ohne Anforderung.
Menge: 130,000 m2
Leistungsbereichkatalog: 013
DIN276-1_08: 324
Kostengruppe DIN 276 2018-12: 322

**1.3.200 Mehrkosten Oberseite Nutzschicht**
Mehrkosten zu vorbeschriebenem Ortbeton Bodenplatte

für eine Ausbildung der Oberseite oberflächenfertig als Nutzschicht, max. Grenzwerte für Ebenheitsabweichungen nach Tab. 3 Zeile 2b DIN 18202,
Betonoberfläche mit Flügelglätter glätten, einschl. der Einstreuung der frischen Betonoberfläche mit zugelassenem Hartstoffzusatzmittel zur Erziellung einer glatten Oberfläche
Menge: 980,000 m2
Kostengruppe DIN 276 2018-12: 322

**1.3.210 Mehrkosten Oberseite im Gefälle zu Bodeneinlauf**
Mehrkosten zu vorbeschriebenem Ortbeton Bodenplatte

für eine Ausbildung der Oberseite im Gefälle punktuell zum Bodeneinlauf, Neigung 2%, Ausbildung von Kehllinien und geradem/sauberem Übergang zum Bereich ohne Gefälle,

Einzelflächengröße ca. 1,3 m2
Menge: 25,000 m2
Kostengruppe DIN 276 2018-12: 322

**1.3.220 Mehrkosten Oberseite im Gefälle zu Bodeneinlauf**
Mehrkosten zu vorbeschriebenem Ortbeton Bodenplatte

für eine Ausbildung der Oberseite im Gefälle, Neigung 2%

Ort: Bodenplatte Einbringschacht, Achse A-B/4-5
Menge: 20,000 m2
Kostengruppe DIN 276 2018-12: 322

**1.3.230 Mehrkosten Oberseite im Gefälle zu Bodeneinlauf**
Mehrkosten zu vorbeschriebenem Ortbeton Bodenplatte

für eine Ausbildung der Oberseite im Gefälle punktuell zum Bodeneinlauf, Neigung bis ca. 10%, Ausbildung von Kehllinien und geradem/sauberem Übergang zum Bereich ohne Gefälle,

Einzelflächengröße ca. 3,5 m2
Menge: 4,000 m2
Kostengruppe DIN 276 2018-12: 322

**1.3.240 Schalung Aussparung 400cm2 Bodenplatte**
Schalung Aussparung, Aussparungstiefe bis 15 cm, Einzelgröße der Aussparungen 400 cm2, für Bodenplatte aus Ortbeton.
Menge: 18,000 St
Leistungsbereichkatalog: 013
DIN276-1_08: 324
Kostengruppe DIN 276 2018-12: 322

**1.3.250 Ortbeton Bodenplatte C25/30 D 25cm**
Ortbeton Bodenplatte, Untergrund waagerecht, obere Betonfläche waagerecht, als Stahlbeton, Normalbeton C 25/30 DIN EN 206, DIN 1045-2, natürliche Gesteinskörnung,
Expositionsklasse Bewehrungskorrosion, ausgelöst durch Karbonatisierung XC4, Feuchtigkeitsklasse WF (Betonkorrosion, feuchte Umgebung), Dicke 25 cm.

Einbau auf Perimeterdämmung
Menge: 425,000 m2
Leistungsbereichkatalog: 013
2.DIN276-1_08: 324

**1.3.260 Ortbeton Bodenplatte C25/30 D 50cm**
Ortbeton Bodenplatte, Untergrund waagerecht, obere Betonfläche waagerecht, als Stahlbeton, Normalbeton C 25/30 DIN EN 206, DIN 1045-2, natürliche Gesteinskörnung,
Expositionsklasse Bewehrungskorrosion, ausgelöst durch Karbonatisierung XC4, Feuchtigkeitsklasse WF (Betonkorrosion, feuchte Umgebung), Dicke 50 cm.

Einbau auf Perimeterdämmung
Menge: 195,000 m2
Leistungsbereichkatalog: 013
2.DIN276-1_08: 324

**1.3.270 Schalung Bodenpl.**
STLB-Bau 2025-04 013
Schalung Bodenplatte, als Randschalung, Schalungshaut für Betonflächen ohne Anforderung.
Menge: 55,000 m2
Leistungsbereichkatalog: 013
DIN276-1_08: 324
Kostengruppe DIN 276 2018-12: 322

**1.3.280 Schalung Aussparung 1600cm2 Bodenplatte**
Schalung Aussparung, Aussparungstiefe bis 25 cm, Einzelgröße der Aussparungen 1600 cm2, für Bodenplatte aus Ortbeton.
Menge: 5,000 St
Leistungsbereichkatalog: 013
DIN276-1_08: 324
Kostengruppe DIN 276 2018-12: 322

**1.3.290 Mehraufwand Betonkernaktivierung**
Mehraufwand zu vorbeschriebener Bodenplatte für eine Ausführung mit Betonkernaktivierung
einschließlich:
- gestaffeltem  Arbeitsablauf zur Ermöglichung des Leitungseinbaus
- erhöhter Anforderungen beim Betoneinbau/Verdichtung

haustechnische Einbauten/Leitungen infolge Betonkernaktivierung siehe gesonderte Positionen
Menge: 620,000 m2

*Hinweis: Kelleraußenwände UG*

**1.3.300 Ortbeton Kelleraußenwand WU C35/45 D 30cm**
Ortbeton Kelleraußenwand, obere Betonfläche waagerecht, als Stahlbeton, Normalbeton C 35/45 DIN EN 206, DIN 1045-2, natürliche Gesteinskörnung, Expositionsklasse Betonkorrosion durch chemischen Angriff XA2, Expositionsklasse Bewehrungskorrosion, ausgelöst durch Karbonatisierung XC4, Feuchtigkeitsklasse Betonkorrosion, in feuchter Umgebung WF, mit hohem Wassereindringwiderstand, Dicke 30 cm.

Gröstkorn der Gesteinskörnung max. 16 mm,

Ort: UG Kelleraußenwand
Menge: 585,000 m2
Leistungsbereichkatalog: 013
DIN276-1_08: 331
DIN276_06: 331

**1.3.310 Ortbeton Kelleraußenwand WU C35/45 D 30cm**
Ortbeton Kelleraußenwand/Grubenwand, obere Betonfläche waagerecht, als Stahlbeton, Normalbeton C 35/45 DIN EN 206, DIN 1045-2, natürliche Gesteinskörnung, Expositionsklasse Betonkorrosion durch chemischen Angriff XA2, Expositionsklasse Bewehrungskorrosion, ausgelöst durch Karbonatisierung XC4, Feuchtigkeitsklasse Betonkorrosion, in feuchter Umgebung WF, mit hohem Wassereindringwiderstand, Dicke 30 cm.

Gröstkorn der Gesteinskörnung max. 16 mm,

Ort:
UG Kelleraußenwand Bereich Technikgrube und Pumpenschacht
Menge: 130,000 m2
Leistungsbereichkatalog: 013
DIN276-1_08: 331
DIN276_06: 331

**1.3.320 Mehrkosten XM1**
Mehrkosten zu vorbeschriebenem Ortbeton der Grubenwand, Dicke 30 cm,
für eine zusätzliche Ausführung in der Expositionsklasse XM1

Ort: Pumpenschacht
Menge: 15,000 m2

**1.3.330 Ortbeton Grubenwand Einbringschacht WU C35/45 D 30cm**
Ortbeton Grubenwand, obere Betonfläche waagerecht, als Stahlbeton, Normalbeton C 35/45 DIN EN 206, DIN 1045-2, natürliche Gesteinskörnung, Expositionsklasse Betonkorrosion durch chemischen Angriff XA2, Expositionsklasse Bewehrungskorrosion, ausgelöst durch Karbonatisierung XC4, Feuchtigkeitsklasse Betonkorrosion, in feuchter Umgebung WF, mit hohem Wassereindringwiderstand, Dicke 30 cm.

Gröstkorn der Gesteinskörnung max. 16 mm,

Ort: Grube Einbringschacht
Menge: 6,000 m2
Leistungsbereichkatalog: 013
DIN276-1_08: 331
DIN276_06: 331

**1.3.340 Schalung Kelleraußenwand H 3-4m**
Schalung Kelleraußenwand, als WU-Bauteil, Schalungshaut geeignet für das Aufbringen von Beschichtungen auf erhärtete Betonflächen, Bauteilhöhe über 3 bis 4 m
Menge: 585,000 m2

**1.3.350 Schalung Kelleraußenwand H 3-4m**
Schalung Kelleraußenwand, als WU-Bauteil,
Schalungshaut für Betonflächen ohne Anforderung, Bauteilhöhe über 3 bis 4 m
Menge: 585,000 m2

**1.3.360 Schalung Kelleraußenwand H 1-2,5m**
Schalung Kelleraußenwand/Grubenwand, als WU-Bauteil, Schalungshaut geeignet für das Aufbringen von Beschichtungen auf erhärtete Betonflächen, Bauteilhöhe über 1 bis 2,5 m

Ort:
UG Kelleraußenwand Bereich Technikgrube und Pumpenschacht
Menge: 130,000 m2

**1.3.370 Schalung Kelleraußenwand H 1-2,5m**
Schalung Kelleraußenwand/Grubenwand, als WU-Bauteil,
Schalungshaut für Betonflächen ohne Anforderung, Bauteilhöhe über 1 bis 2,5 m

Ort:
UG Kelleraußenwand Bereich Technikgrube und Pumpenschacht
Menge: 130,000 m2

**1.3.380 Schalung Grubenwand Einbringschacht H 0,6 m**
Schalung Grubenwand Einbringschacht, als WU-Bauteil,
Schalungshaut für Betonflächen ohne Anforderung,
Bauteilhöhe 0,6 m
Menge: 12,000 m2

**1.3.390 Schalung Öffnung rechteckig Kelleraußenwand**
STLB-Bau 2025-04 013
Schalung Öffnung, Schalungshaut geeignet für das Aufbringen von Beschichtungen auf erhärtete Betonflächen, Aussparungsform rechteckig, für Kelleraußenwand aus Ortbeton, Ausführung gemäß Einzelbeschreibung,
Einzelbeschreibungs-Nr 'Türöffnungen, aufgemessen und abgerechnet wird die Fläche der Öffnungsleibung, einschließlich Leibungen freier Wandenden'
Menge: 3,000 m2
Leistungsbereichkatalog: 013
DIN276-1_08: 331
Kostengruppe DIN 276 2018-12: 334

**1.3.400 Ortbeton Kelleraußenwand WU C35/45 D 30cm, SB3**
Ortbeton Kelleraußenwand, obere Betonfläche waagerecht, als Stahlbeton, Normalbeton C 35/45 DIN EN 206, DIN 1045-2, natürliche Gesteinskörnung, Expositionsklasse Betonkorrosion durch chemischen Angriff XA2, Expositionsklasse Bewehrungskorrosion, ausgelöst durch Karbonatisierung XC4, Feuchtigkeitsklasse Betonkorrosion, XF1, in feuchter Umgebung WF, mit hohem Wassereindringwiderstand, Dicke 30 cm.

für Sichtbeton Klasse SB3,
Gröstkorn der Gesteinskörnung max. 16 mm,

Ort: UG Kelleraußenwand - Einbringschacht
Menge: 30,000 m2
Leistungsbereichkatalog: 013
DIN276-1_08: 331
DIN276_06: 331

**1.3.410 Schalung Kelleraußenwand H 3-4m, SB3**
Schalung Kelleraußenwand, als WU-Bauteil, Schalungshaut geeignet für Sichtbeton Klasse SB3,
Bauteilhöhe über 3 bis 4 m
Menge: 30,000 m2

**1.3.420 Ortbeton Konsolband an Kelleraußenwand**
Ortbeton Konsolband an Kelleraußenwand,
Normalbeton C 35/45 DIN EN 206, DIN 1045-2, natürliche Gesteinskörnung, Expositionsklasse Betonkorrosion durch chemischen Angriff XA2, Expositionsklasse Bewehrungskorrosion, ausgelöst durch Karbonatisierung XC4, Feuchtigkeitsklasse Betonkorrosion, in feuchter Umgebung WF, mit hohem Wassereindringwiderstand

Gröstkorn der Gesteinskörnung max. 16 mm,

Abmessungen Konsolband B/H ca. 30/35 cm
Menge: 1,000 m3
Leistungsbereichkatalog: 013
DIN276-1_08: 322
Kostengruppe DIN 276 2018-12: 322

**1.3.430 Schalung Konsolband an Kelleraußenwand**
Schalung Konsolband an Kelleraußenwand, Schalungshaut für Betonflächen ohne Anforderung,

Abmessungen Konsole B/H ca. 30/35 cm
Menge: 5,000 m2
Leistungsbereichkatalog: 013
DIN276-1_08: 322
Kostengruppe DIN 276 2018-12: 322

*Hinweis: Innenwände UG*

**1.3.440 Ortbeton Innenwand Stahlbeton C25/30 D 30cm**
Ortbeton Innenwand, obere Betonfläche waagerecht, als Stahlbeton, Normalbeton C 25/30 DIN EN 206, DIN 1045-2, natürliche Gesteinskörnung, Expositionsklasse Bewehrungskorrosion, ausgelöst durch Karbonatisierung bis XC3, Feuchtigkeitsklasse Betonkorrosion, in feuchter Umgebung bis WF, Dicke 30 cm, Ausführung im Untergeschoss.
Menge: 130,000 m2
Leistungsbereichkatalog: 013
DIN276-1_08: 341
DIN276_06: 341

**1.3.450 Schalung Innenwand H 3-4m**
Schalung Kellerinnenwand, Schalungshaut geeignet für das Aufbringen von Beschichtungen auf erhärtete Betonflächen, Bauteilhöhe über 3 bis 4 m
Menge: 260,000 m2

**1.3.460 Schalung Öffnung rechteckig Kellerinnenwand**
Schalung Öffnung, Schalungshaut geeignet für das Aufbringen von Beschichtungen auf erhärtete Betonflächen, Aussparungsform rechteckig, für Kellerinnenwand aus Ortbeton,

Türöffnungen, aufgemessen und abgerechnet wird die Fläche der Öffnungsleibung, einschließlich Leibungen freier Wandenden
Menge: 12,000 m2
Leistungsbereichkatalog: 013
DIN276-1_08: 331
Kostengruppe DIN 276 2018-12: 334

*Hinweis: Innenstützen UG*

**1.3.470 Ortbeton Stütze Stahlbeton C25/30, 25/25 cm**
Ortbeton Stütze, innen, als Stahlbeton, Normalbeton C 25/30 DIN EN 206, DIN 1045-2, natürliche Gesteinskörnung, Expositionsklasse Bewehrungskorrosion, ausgelöst durch Karbonatisierung XC3, Feuchtigkeitsklasse Betonkorrosion, in feuchter Umgebung WF, rechteckig,
Länge über 300 bis 350 cm,

Querschnittsbreite 25 cm,
Querschnittshöhe 25 cm.
Menge: 4,000 m
Leistungsbereichkatalog: 013
DIN276-1_08: 343
DIN276_06: 343

**1.3.480 Ortbeton Stütze Stahlbeton C25/30, 30/30 cm**
Ortbeton Stütze, innen, als Stahlbeton, Normalbeton C 25/30 DIN EN 206, DIN 1045-2, natürliche Gesteinskörnung, Expositionsklasse Bewehrungskorrosion, ausgelöst durch Karbonatisierung XC3, Feuchtigkeitsklasse Betonkorrosion, in feuchter Umgebung WF, rechteckig,
Länge über 300 bis 350 cm,

Querschnittsbreite 30 cm,
Querschnittshöhe 30 cm.
Menge: 24,000 m
Leistungsbereichkatalog: 013
DIN276-1_08: 343
DIN276_06: 343

**1.3.490 Ortbeton Stütze Stahlbeton C25/30, 50/30 cm**
Ortbeton Stütze, innen, als Stahlbeton, Normalbeton C 25/30 DIN EN 206, DIN 1045-2, natürliche Gesteinskörnung, Expositionsklasse Bewehrungskorrosion, ausgelöst durch Karbonatisierung XC3, Feuchtigkeitsklasse Betonkorrosion, in feuchter Umgebung WF, rechteckig,
Länge über 300 bis 350 cm,

Querschnittsbreite 50 cm,
Querschnittshöhe 30 cm.
Menge: 10,000 m
Leistungsbereichkatalog: 013
DIN276-1_08: 343
DIN276_06: 343

**1.3.500 Ortbeton Stütze Stahlbeton C25/30, 67,5/30 cm**
Ortbeton Stütze, innen, als Stahlbeton, Normalbeton C 25/30 DIN EN 206, DIN 1045-2, natürliche Gesteinskörnung, Expositionsklasse Bewehrungskorrosion, ausgelöst durch Karbonatisierung XC3, Feuchtigkeitsklasse Betonkorrosion, in feuchter Umgebung WF, rechteckig,
Länge über 300 bis 350 cm,

Querschnittsbreite 67,5 cm,
Querschnittshöhe 30 cm.
Menge: 4,000 m
Leistungsbereichkatalog: 013
DIN276-1_08: 343
DIN276_06: 343

**1.3.510 Ortbeton Stütze Stahlbeton C25/30, 30/30 cm, H 2,15 m**
Ortbeton Stütze, innen, als Stahlbeton, Normalbeton C 25/30 DIN EN 206, DIN 1045-2, natürliche Gesteinskörnung, Expositionsklasse Bewehrungskorrosion, ausgelöst durch Karbonatisierung XC3, Feuchtigkeitsklasse Betonkorrosion, in feuchter Umgebung WF, rechteckig,
Länge über 200 bis 250 cm,

Querschnittsbreite 30 cm,
Querschnittshöhe 30 cm.
Menge: 18,000 m
Leistungsbereichkatalog: 013
DIN276-1_08: 343
DIN276_06: 343

**1.3.520 Ortbeton Stütze Stahlbeton C25/30, 30/30 cm, H 0,6 m**
Ortbeton Stütze, innen, als Stahlbeton, Normalbeton C 25/30 DIN EN 206, DIN 1045-2, natürliche Gesteinskörnung, Expositionsklasse Bewehrungskorrosion, ausgelöst durch Karbonatisierung XC3, Feuchtigkeitsklasse Betonkorrosion, in feuchter Umgebung WF, rechteckig,
Länge ca. 60 cm,

Querschnittsbreite 30 cm,
Querschnittshöhe 30 cm.
Menge: 6,000 m
Leistungsbereichkatalog: 013
DIN276-1_08: 343
DIN276_06: 343

**1.3.530 Schalung Stütze, bis 2100 cm2, H bis 3,5 m**
Schalung der Stützen, innen, Querschnitt rechteckig,
Schalungshaut geeignet für das Aufbringen von Beschichtungen auf erhärtete Betonflächen,
Bauteilhöhe über 3 bis 3,5 m,
Bauteilquerschnitt 625-2100 cm2, 4-seitig
Menge: 50,000 m2
Leistungsbereichkatalog: 013

**1.3.540 Schalung Stütze, bis 900 cm2, H bis 2,15 m**
Schalung der Stützen, innen, Querschnitt rechteckig,
Schalungshaut geeignet für das Aufbringen von Beschichtungen auf erhärtete Betonflächen,
Bauteilhöhe über 2 bis 2,15 m,
Bauteilquerschnitt 900 cm2, 4-seitig
Menge: 21,000 m2
Leistungsbereichkatalog: 013

**1.3.550 Schalung Stütze, bis 900 cm2, H bis 0,6 m**
Schalung der Stützen, innen, Querschnitt rechteckig,
Schalungshaut geeignet für das Aufbringen von Beschichtungen auf erhärtete Betonflächen,
Bauteilhöhe ca. 0,6 m,
Bauteilquerschnitt 900 cm2, 4-seitig
Menge: 8,000 m2
Leistungsbereichkatalog: 013

*Hinweis: Decke über UG*

**1.3.560 Ortbeton Deckenpl. Stahlbeton C25/30 Decken-D 25cm**
Ortbeton Deckenplatte, als Stahlbeton, Normalbeton C 25/30 DIN EN 206, DIN 1045-2, natürliche Gesteinskörnung,
Expositionsklasse Bewehrungskorrosion, ausgelöst durch Karbonatisierung XC3, Feuchtigkeitsklasse Betonkorrosion, in feuchter Umgebung WF, Deckendicke 25 cm.
Menge: 860,000 m2
Leistungsbereichkatalog: 013
DIN276-1_08: 351
DIN276_06: 351

**1.3.570 Schalung Deckenpl. H 3-4m**
Schalung Deckenplatte, Schalungshaut geeignet für das Aufbringen von Beschichtungen auf erhärtete Betonflächen, Deckendicke 25 cm, Höhe der Betonunterseite über 3 bis 4 m,
Menge: 815,000 m2

**1.3.580 Schalung Deckenpl. H 4-5m**
Schalung Deckenplatte, Schalungshaut geeignet für das Aufbringen von Beschichtungen auf erhärtete Betonflächen, Deckendicke 25 cm, Höhe der Betonunterseite über 4 bis 5 m,
Menge: 45,000 m2

**1.3.590 Randschalung Deckenpl.**
Schalung Deckenplatte, als Randschalung, Schalungshaut für Betonflächen ohne Anforderung,
Schalungshöhe 25 cm.
Menge: 20,000 m2

**1.3.600 Schalung Überstand/Rand Deckenpl.**
Schalung des Überstandes/Auskragung der Deckenplatte über Kelleraußenwand, einschließlich Randschalung, Schalungshaut für Betonflächen ohne Anforderung,

2-seitig, Abwicklung ca. 32,5+25= 57,5 cm

Überstand/Auskragung: ca. 32,5 cm
Höhe Randschalung: 25 cm
Menge: 54,000 m2

*Hinweis: Außenwände*

**1.3.610 Ortbeton Außenwand Stahlbeton C25/30 D 25cm**
Ortbeton Außenwand, als Stahlbeton, Normalbeton C 25/30 DIN EN 206, DIN 1045-2, natürliche Gesteinskörnung,
Expositionsklasse Bewehrungskorrosion, ausgelöst durch Karbonatisierung XC3, Feuchtigkeitsklasse Betonkorrosion, in feuchter Umgebung WF, Dicke 25 cm.

Ort: EG
Menge: 315,000 m2
Leistungsbereichkatalog: 013
DIN276-1_08: 331
DIN276_06: 331

**1.3.620 Ortbeton Außenwand Stahlbeton C25/30 D 30cm**
Ortbeton Außenwand, als Stahlbeton, Normalbeton C 25/30 DIN EN 206, DIN 1045-2, natürliche Gesteinskörnung,
Expositionsklasse Bewehrungskorrosion, ausgelöst durch Karbonatisierung XC3, Feuchtigkeitsklasse Betonkorrosion, in feuchter Umgebung WF, Dicke 30 cm.

Ort: EG
Menge: 50,000 m2
Leistungsbereichkatalog: 013
DIN276-1_08: 331
DIN276_06: 331

**1.3.630 Schalung Außenwand H 4-5m**
Schalung Außenwand, Schalungshaut für Betonflächen ohne Anforderung, Wanddicke 25-30 cm,
Bauteilhöhe über 4 bis 5 m
Menge: 730,000 m2

**1.3.640 Mehrkosten Einbauhöhe bis 8,5 m**
Mehrkosten zu vorbeschriebener Schalung,

für eine Einbauhöhe ab 3,5 m bis ca. 8,5 m über Standfläche
(nur witterungsseitig der Wand)
Menge: 45,000 m2

**1.3.650 Schalung Öffnung rechteckig Außenwand**
Schalung Öffnung, Schalungshaut für Betonflächen ohne Anforderung, Aussparungsform rechteckig, für Außenwand aus Ortbeton,

Fenster- und Türöffnungen, aufgemessen und abgerechnet wird die Fläche der Öffnungsleibung, einschließlich Leibungen freier Wandenden
Menge: 35,000 m2
Leistungsbereichkatalog: 013
DIN276-1_08: 331
Kostengruppe DIN 276 2018-12: 334

**1.3.660 Schalung Öffnung Außenwand - Leibung geneigt**
Schalung Öffnung, Schalungshaut für Betonflächen ohne Anforderung, Aussparungsform rechteckig, für Außenwand aus Ortbeton,

Öffnungsleibung mit Neigung aus der Vertikalen, Neigung aus der Vertikalen ca. 37 Grad, (Öffnungsbreite wird von unten nach oben kleiner)

Fensteröffnungen, aufgemessen und abgerechnet wird die Fläche der Öffnungsleibung, einschließlich Leibungen freier Wandenden
Menge: 2,000 m2
Leistungsbereichkatalog: 013
DIN276-1_08: 331
Kostengruppe DIN 276 2018-12: 334

**1.3.670 Ortbeton Außenwand Stahlbeton C25/30 D 30cm, wandartiger Träger**
Ortbeton Außenwand als wandartiger Träger, als Stahlbeton, Normalbeton C 25/30 DIN EN 206, DIN 1045-2, natürliche Gesteinskörnung,
Expositionsklasse Bewehrungskorrosion, ausgelöst durch Karbonatisierung XC3, Feuchtigkeitsklasse Betonkorrosion, in feuchter Umgebung WF, Dicke 30 cm.

Ort: OG
Menge: 195,000 m2
Leistungsbereichkatalog: 013
DIN276-1_08: 331
DIN276_06: 331

**1.3.680 Schalung Außenwand H 4-5m, wandartige Träger**
Schalung Außenwand als wandartiger Träger, 3-seitig (einschl. Schalung der Unterseite),
Schalungshaut geeignet für das Aufbringen von Beschichtungen auf erhärtete Betonflächen,
Wanddicke 30 cm, Bauteilhöhe über 4 bis 5 m
Menge: 200,000 m2

**1.3.690 Schalung Außenwand H 4-5m, wandartige Träger**
Schalung Außenwand als wandartiger Träger, 3-seitig (einschl. Schalung der Unterseite),
Schalungshaut für Betonflächen ohne Anforderung,
Wanddicke 30 cm, Bauteilhöhe über 4 bis 5 m
Menge: 200,000 m2

**1.3.700 Mehrkosten Einbauhöhe bis 8,9 m**
Mehrkosten zu vorbeschriebener Schalung,

für eine Einbauhöhe ab 3,9 m bis ca. 8,9 m über Standfläche
(nur witterungsseitig der Wand)
Menge: 62,000 m2

**1.3.710 Ortbeton Außenwand Stahlbeton C25/30 D 25cm**
Ortbeton Außenwand, als Stahlbeton, Normalbeton C 25/30 DIN EN 206, DIN 1045-2, natürliche Gesteinskörnung,
Expositionsklasse Bewehrungskorrosion, ausgelöst durch Karbonatisierung XC3, Feuchtigkeitsklasse Betonkorrosion, in feuchter Umgebung WF, Dicke 25 cm.

Ort: OG
Menge: 90,000 m2
Leistungsbereichkatalog: 013
DIN276-1_08: 331
DIN276_06: 331

**1.3.720 Schalung Außenwand H 4-5m**
Schalung Außenwand, Schalungshaut geeignet für das Aufbringen von Beschichtungen auf erhärtete Betonflächen,
Wanddicke 25 cm, Bauteilhöhe über 4 bis 5 m
Menge: 180,000 m2

**1.3.730 Mehrkosten Einbauhöhe bis 9 m**
Mehrkosten zu vorbeschriebener Schalung,

für eine Einbauhöhe bis ca. 9 m über Standfläche, abgetreppte Standfläche
(nur raumseitig der Wand zum TRH)
Menge: 20,000 m2

**1.3.740 Schalung Öffnung rechteckig Außenwand**
Schalung Öffnung, Schalungshaut geeignet für das Aufbringen von Beschichtungen auf erhärtete Betonflächen, für Außenwand aus Ortbeton,

Fenster- und Türöffnungen, aufgemessen und abgerechnet wird die Fläche der Öffnungsleibung, einschließlich Leibungen freier Wandenden
Menge: 10,000 m2
Leistungsbereichkatalog: 013
DIN276-1_08: 331
Kostengruppe DIN 276 2018-12: 334

**1.3.750 Ortbeton Außenwand Stahlbeton C25/30 D 30cm, SB3**
Ortbeton Außenwand, als Stahlbeton, Normalbeton C 25/30 DIN EN 206, DIN 1045-2, natürliche Gesteinskörnung,
Expositionsklasse Bewehrungskorrosion, ausgelöst durch Karbonatisierung XC3, Feuchtigkeitsklasse Betonkorrosion, in feuchter Umgebung WF, Dicke 30 cm.

Gröstkorn der Gesteinskörnung max. 16 mm,
für Sichtbeton Klasse SB3

nach Merkblatt Sichtbeton:
Textur: Klasse T2
Porigkeit:  Klasse P2 (nichtsaugende Schalung)
Farbtongleichmäßigkeit: Klasse FT2
Ebenheit: Klasse E2
Arbeits- und Schalhautfugen: Klasse AF3
Schalhautklasse: SHK2

Ort: OG, Achse 4/B-D, Lehrschwimmbecken
Menge: 26,000 m2
Leistungsbereichkatalog: 013
DIN276-1_08: 331
DIN276_06: 331

**1.3.760 Schalung Außenwand H 1-2m**
Schalung Außenwand, Schalungshaut für Betonflächen ohne Anforderung, witterungsseitig, Wanddicke 30 cm, Bauteilhöhe über 1 bis 2 m
Menge: 26,000 m2

**1.3.770 Schalung Außenwand H 1-2m, SB3**
Schalung Außenwand, Schalungshaut geeignet für Sichtbeton Klasse SB3, raumseitig, Wanddicke 30 cm, Bauteilhöhe über 1 bis 2 m

Anordnung der Fugen/Schalungsstöße ist gemäß Planung des Architekten zu berücksichtigen
Menge: 26,000 m2

**1.3.780 Mehrkosten Einbauhöhe bis 6 m**
Mehrkosten zu vorbeschriebener Schalung, SB3,

für eine Einbauhöhe ab 4 m bis ca. 6 m über Standfläche
(nur raumseitig der Wand)
Menge: 26,000 m2

*Hinweis: Außenstützen*

**1.3.790 Ortbeton Stütze Stahlbeton C25/30 rechteckig B 30 cm H 30 cm**
Ortbeton Stütze, außen, als Stahlbeton, Normalbeton C 25/30 DIN EN 206, DIN 1045-2, natürliche Gesteinskörnung,  Expositionsklasse Bewehrungskorrosion, ausgelöst durch Karbonatisierung XC3, Feuchtigkeitsklasse Betonkorrosion, in feuchter Umgebung WF, rechteckig, Länge bis 400 cm,
Querschnittsbreite 30 cm,
Querschnittshöhe 30 cm.
Menge: 37,000 m
Leistungsbereichkatalog: 013
DIN276-1_08: 333
DIN276_06: 333

**1.3.800 Ortbeton Stütze Stahlbeton C25/30 rechteckig B 35 cm H 35 cm**
Ortbeton Stütze, außen, als Stahlbeton, Normalbeton C 25/30 DIN EN 206, DIN 1045-2, natürliche Gesteinskörnung,  Expositionsklasse Bewehrungskorrosion, ausgelöst durch Karbonatisierung XC3, Feuchtigkeitsklasse Betonkorrosion, in feuchter Umgebung WF, rechteckig, Länge bis 400 cm,
Querschnittsbreite 35 cm,
Querschnittshöhe 35 cm.
Menge: 8,000 m
Leistungsbereichkatalog: 013
DIN276-1_08: 333
DIN276_06: 333

**1.3.810 Ortbeton Stütze Stahlbeton C25/30 rechteckig B 35 cm H 35 cm**
Ortbeton Stütze, außen, als Stahlbeton, Normalbeton C 25/30 DIN EN 206, DIN 1045-2, natürliche Gesteinskörnung,  Expositionsklasse Bewehrungskorrosion, ausgelöst durch Karbonatisierung XC3, Feuchtigkeitsklasse Betonkorrosion, in feuchter Umgebung WF, rechteckig, Länge bis 600 cm,
Querschnittsbreite 35 cm,
Querschnittshöhe 35 cm.
Menge: 35,000 m
Leistungsbereichkatalog: 013
DIN276-1_08: 333
DIN276_06: 333

**1.3.820 Schalung Stütze rechteckig 850-1300cm2, 4 m**
Schalung Stütze, außen, Querschnitt rechteckig, Bauteilquerschnitt über 850 bis 1300 cm2,
Schalungshaut für Betonflächen ohne Anforderung,
Bauteilhöhe bis 4 m.
Menge: 55,000 m2
Leistungsbereichkatalog: 013
DIN276-1_08: 333
DIN276_06: 333

**1.3.830 Schalung Stütze rechteckig 850-1300cm2, 6,5 m**
Schalung Stütze, außen, Querschnitt rechteckig, Bauteilquerschnitt über 850 bis 1300 cm2,
Schalungshaut für Betonflächen ohne Anforderung
Bauteilhöhe bis 6,5 m.
Menge: 50,000 m2
Leistungsbereichkatalog: 013
DIN276-1_08: 333
DIN276_06: 333

**1.3.840 Ortbeton Stütze Stahlbeton C25/30 rechteckig B 56 cm H 30 cm**
Ortbeton Stütze, außen, als Stahlbeton, Normalbeton C 25/30 DIN EN 206, DIN 1045-2, natürliche Gesteinskörnung,  Expositionsklasse Bewehrungskorrosion, ausgelöst durch Karbonatisierung XC3, Feuchtigkeitsklasse Betonkorrosion, in feuchter Umgebung WF, rechteckig, Länge bis 400 cm,
Querschnittsbreite 56 cm,
Querschnittshöhe 30 cm.
Menge: 4,000 m
Leistungsbereichkatalog: 013
DIN276-1_08: 333
DIN276_06: 333

**1.3.850 Schalung Stütze rechteckig 1500-1700cm2, 4 m**
Schalung Stütze, außen, Querschnitt rechteckig, Bauteilquerschnitt über 1500 bis 1700 cm2,
Schalungshaut für Betonflächen ohne Anforderung
Bauteilhöhe bis 4 m.
Menge: 7,000 m2
Leistungsbereichkatalog: 013
DIN276-1_08: 333
DIN276_06: 333

*Hinweis: Innenwände EG und OG*

**1.3.860 Ortbeton Innenwand Stahlbeton C25/30 D 25cm**
Ortbeton Innenwand, obere Betonfläche waagerecht, als Stahlbeton, Normalbeton C 25/30 DIN EN 206, DIN 1045-2, natürliche Gesteinskörnung, Expositionsklasse Bewehrungskorrosion, ausgelöst durch Karbonatisierung XC3, Feuchtigkeitsklasse Betonkorrosion, in feuchter Umgebung WF, Dicke 25 cm, Ausführung im Erdgeschoss.
Menge: 380,000 m2
Leistungsbereichkatalog: 013
DIN276-1_08: 341
DIN276_06: 341

**1.3.870 Schalung Innenwand H 3-4m**
Schalung Innenwand, Schalungshaut für Betonflächen ohne Anforderung, Bauteilhöhe über 3 bis 4 m
Menge: 760,000 m2

**1.3.880 Schalung Öffnung rechteckig Innewand**
Schalung Öffnung, Schalungshaut für Betonflächen ohne Anforderung, Aussparungsform rechteckig, für Innewand aus Ortbeton,

Türöffnungen, aufgemessen und abgerechnet wird die Fläche der Öffnungsleibung, einschließlich Leibungen freier Wandenden
Menge: 18,000 m2
Leistungsbereichkatalog: 013
DIN276-1_08: 331
Kostengruppe DIN 276 2018-12: 334

**1.3.890 Mehrkosten Wandkrone Neigung**
Mehrkosten zu vorbeschriebener Innenwand aus Ortbeton, d = 25 cm, für

eine Ausführung der Wandkrone mit Neigung, Neigung ca. 3 %, im  Anschlussbereich zur geneigten Dachdecke
Menge: 18,000 m

**1.3.900 Ortbeton Innenwand Stahlbeton C25/30 D 30cm, SB3**
Ortbeton Innenwand, obere Betonfläche waagerecht, als Stahlbeton, Normalbeton C 25/30 DIN EN 206, DIN 1045-2, natürliche Gesteinskörnung, Expositionsklasse Bewehrungskorrosion, ausgelöst durch Karbonatisierung XC3, Feuchtigkeitsklasse Betonkorrosion, in feuchter Umgebung WF, Dicke 30 cm, Ausführung im Erdgeschoss und Obergeschoss

Gröstkorn der Gesteinskörnung max. 16 mm,
für Sichtbeton Klasse SB3

nach Merkblatt Sichtbeton:
Textur: Klasse T2
Porigkeit:  Klasse P2 (nichtsaugende Schalung)
Farbtongleichmäßigkeit: Klasse FT2
Ebenheit: Klasse E2
Arbeits- und Schalhautfugen: Klasse AF3
Schalhautklasse: SHK2

Ort: Wand in Achse 4, Achse D-J (Sportbecken)
Menge: 285,000 m2
Leistungsbereichkatalog: 013
DIN276-1_08: 341
DIN276_06: 341

**1.3.910 Schalung Innenwand H 8 m, SB3**
Schalung Innenwand, Schalungshaut geeignet für Sichtbeton Klasse SB3, Wanddicke 30 cm, Bauteilhöhe bis 8 m

Anordnung der Fugen/Schalungsstöße ist gemäß Planung des Architekten zu berücksichtigen

Ort: Wand in Achse 4 - Seite zur Schwimmhalle
Menge: 285,000 m2

**1.3.920 Schalung Innenwand H 3-4m**
Schalung Innenwand, Schalungshaut für Betonflächen ohne Anforderung, Wanddicke 30 cm, Bauteilhöhe über 3 bis 4 m
Menge: 142,000 m2

**1.3.930 Schalung Innenwand H 3-4m**
Schalung Innenwand, Schalungshaut geeignet für das Aufbringen von Beschichtungen auf erhärtete Betonflächen,
Wanddicke 30 cm, Bauteilhöhe über 3 bis 4 m
Menge: 143,000 m2

**1.3.940 Schalung Öffnung rechteckig Innenwand, SB3**
Schalung Öffnung, Schalungshaut geeignet für Sichtbeton Klasse SB3, Aussparungsform rechteckig, für Innewand aus Ortbeton,

Türöffnungen, aufgemessen und abgerechnet wird die Fläche der Öffnungsleibung, einschließlich Leibungen freier Wandenden
Menge: 23,000 m2
Leistungsbereichkatalog: 013
DIN276-1_08: 331
Kostengruppe DIN 276 2018-12: 334

**1.3.950 Schalung linienförmige Sockelaussparung 2/45 cm**
Schalung der linienförmigen Sockelaussparung am Fußpunkt vorbeschriebener Wand zur oberflächenbündigen Aufnahme von Fliesensockel

Tiefe: 2 cm
Höhe: 45 cm
Menge: 38,000 m

**1.3.960 Schalung Öffnung rund, D 42 cm**
Schalung der Öffnungen der Wand, Aussparungstiefe 30 cm, Öffnung kreisrund, Durchmesser 42 cm
Menge: 11,000 St

**1.3.970 Schalung Öffnung Trägerauflager HEA 500**
Schalung der Öffnungen der Wand, zur Ausbildung Auflager Stahlträger Dachkonstruktion,

Breite: ca. 35 cm
Höhe: ca. 53,5 cm
Tiefe: 30 cm

Ort: Wand in Achse 4
Menge: 4,000 St

**1.3.980 Schalung Öffnung Trägerauflager HEA 240**
Schalung der Öffnungen der Wand, zur Ausbildung Auflager Stahlträger Dachkonstruktion,

Breite: ca. 29 cm
Höhe: ca. 27 cm
Tiefe: 30 cm

Ort: Wand in Achse 4
Menge: 1,000 St

**1.3.990 Schalung Öffnung Trägerauflager HEA 180**
Schalung der Öffnungen der Wand, zur Ausbildung Auflager Stahlträger Dachkonstruktion,

Breite: ca. 23 cm
Höhe: ca. 22 cm
Tiefe: 30 cm

Ort: Wand in Achse 4
Menge: 1,000 St

**1.3.1000 Öffnung Trägerauflager schließen 35/53,5 cm**
Öffnung schließen mit Beton C 25/30 DIN EN 206-1, DIN 1045-2, in Wand,
nach bauseits erfolgter Trägermontage (HEA 500), mit geeigneter Gesteinskörnung, einschließlich Abschalung, erneute Gerüststellung nach Erfordernis

Breite: ca. 35 cm
Höhe: ca. 53,5 cm
Tiefe: 30 cm
Menge: 4,000 St
Leistungsbereichkatalog: 012

**1.3.1010 Öffnung Trägerauflager schließen 29/27 cm**
Öffnung schließen mit Beton C 25/30 DIN EN 206-1, DIN 1045-2, in Wand,
nach bauseits erfolgter Trägermontage (HEA 240), mit geeigneter Gesteinskörnung, einschließlich Abschalung, erneute Gerüststellung nach Erfordernis

Breite: ca. 29 cm
Höhe: ca. 27 cm
Tiefe: 30 cm
Menge: 1,000 St
Leistungsbereichkatalog: 012

**1.3.1020 Öffnung Trägerauflager schließen 23/22 cm**
Öffnung schließen mit Beton C 25/30 DIN EN 206-1, DIN 1045-2, in Wand,
nach bauseits erfolgter Trägermontage (HEA 180), mit geeigneter Gesteinskörnung, einschließlich Abschalung, erneute Gerüststellung nach Erfordernis

Breite: ca. 23 cm
Höhe: ca. 22 cm
Tiefe: 30 cm
Menge: 1,000 St
Leistungsbereichkatalog: 012

**1.3.1030 Schalung Öffnung/Schlitz, Auflager Binder, 35/150 cm**
Schalung Öffnungen/Schlitz in der Wand, zur Ausbildung Auflager BSH-Binder der Dachkonstruktion,

Breite: ca. 35 cm
Höhe: ca. 150 cm
Tiefe: 30 cm

Ort: Wand in Achse 4
Menge: 5,000 St

*Hinweis: Innenwände Treppenhaus*

**1.3.1040 Ortbeton Innenwand Stahlbeton C25/30 D 25cm**
Ortbeton Innenwand, obere Betonfläche waagerecht, als Stahlbeton, Normalbeton C 25/30 DIN EN 206, DIN 1045-2, natürliche Gesteinskörnung, Expositionsklasse Bewehrungskorrosion, ausgelöst durch Karbonatisierung XC3, Feuchtigkeitsklasse Betonkorrosion, in feuchter Umgebung WF, Dicke 25 cm,

Treppenhauswand, UG bis OG
Menge: 155,000 m2
Leistungsbereichkatalog: 013
DIN276-1_08: 341
DIN276_06: 341

**1.3.1050 Schalung Innenwand H 3-4m, o. Anforderung**
Schalung Innenwand des Treppenhauses, Schalungshaut für Betonflächen ohne Anforderung, Bauteilhöhe über 3 bis 4 m
Menge: 80,000 m2

**1.3.1060 Schalung Innenwand H 3-4m, geeignet Beschichtung**
Schalung Innenwand des Treppenhauses,
Schalungshaut geeignet für das Aufbringen von Beschichtungen auf erhärtete Betonflächen,
Bauteilhöhe über 3 bis 4 m
Menge: 76,000 m2

**1.3.1070 Schalung Innenwand H 11,5 m, o. Anforderung**
Schalung Innenwand des Treppenhauses, Schalungshaut für Betonflächen ohne Anforderung, Bauteilhöhe bis 11,5 m über OK Bodenplatte
Menge: 155,000 m2

**1.3.1080 Schalung Öffnung rechteckig Innewand**
Schalung Öffnung, Schalungshaut geeignet für das Aufbringen von Beschichtungen auf erhärtete Betonflächen,
für Innewand aus Ortbeton,

Türöffnungen, aufgemessen und abgerechnet wird die Fläche der Öffnungsleibung, einschließlich Leibungen freier Wandenden
Menge: 5,000 m2
Leistungsbereichkatalog: 013
DIN276-1_08: 331
Kostengruppe DIN 276 2018-12: 334

**1.3.1090 Ortbeton Wand C25/30 D 20cm, XC1, WO, SB3, Treppenauge**
Ortbeton Wand, Treppenhaus, als Stahlbeton, Normalbeton, C 25/30 DIN EN 206, DIN 1045-2, natürliche Gesteinskörnung, Expositionsklasse XC3, Feuchtigkeitsklasse WF, Dicke 20 cm,

im Treppenhaus, UG-OG, Anordnung im Treppenauge,
einschließlich der Brüstung (Höhe 1,20 m) am Endpodest

Gröstkorn der Gesteinskörnung max. 16 mm,
für Sichtbeton Klasse SB3

nach Merkblatt Sichtbeton:
Textur: Klasse T2
Porigkeit:  Klasse P2 (nichtsaugende Schalung)
Farbtongleichmäßigkeit: Klasse FT2
Ebenheit: Klasse E2
Arbeits- und Schalhautfugen: Klasse AF3
Schalhautklasse: SHK2
Menge: 31,000 m2
Leistungsbereichkatalog: 013
DIN 276-1_08: 331
DIN276 neu: 331
LB: 331

**1.3.1100 Schalung Wand, D 20 cm, SB3, TRH, Treppenauge**
Schalung Innenwand, Schalungshaut geeignet zur Ausbildung von Sichtbeton, Klasse SB 3, Bauteildicke 20 cm,

im Treppenhaus - Treppenauge, UG-OG,
einschließlich der Brüstung (Höhe 1,20 m) am Endpodest

Anordnung der Fugen/Schalungsstöße ist gemäß Planung des Architekten zu berücksichtigen

Einbauhöhe über OK Bodenplatte bis ca. 9 m
Menge: 62,000 m2
Leistungsbereichkatalog: 013
DIN 276-1_08: 331
DIN276 neu: 331
LB: 331

**1.3.1110 Schalung Leibung/ freies Wandende T 20 cm, SB3**
Schalung der Leibung / des freien Wandendes, Tiefe 20 cm, für Wand aus Ortbeton, im TRH - Treppenauge,
Schalungshaut geeignet zur Ausbildung von Sichtbeton, Klasse SB 3
Menge: 4,000 m2
Leistungsbereichkatalog: 013
DIN 276-1_08: 341
DIN276 neu: 341
LB: 341

*Hinweis: Innenstützen EG*

**1.3.1120 Ortbeton Stütze Stahlbeton C25/30, 30/30 cm**
Ortbeton Stütze, innen, als Stahlbeton, Normalbeton C 25/30 DIN EN 206, DIN 1045-2, natürliche Gesteinskörnung, Expositionsklasse Bewehrungskorrosion, ausgelöst durch Karbonatisierung XC3, Feuchtigkeitsklasse Betonkorrosion, in feuchter Umgebung WF, rechteckig,
Länge über 350 bis 400 cm,

Querschnittsbreite 30 cm,
Querschnittshöhe 30 cm.
Menge: 32,000 m
Leistungsbereichkatalog: 013
DIN276-1_08: 343
DIN276_06: 343

**1.3.1130 Schalung Stütze, 900 cm2, H bis 3,5 m**
Schalung der Stützen, innen, Querschnitt rechteckig,
Schalungshaut für Betonflächen ohne Anforderung,
Bauteilhöhe über 3,5 bis 4 m,
Bauteilquerschnitt 900 cm2, 4-seitig
Menge: 38,000 m2
Leistungsbereichkatalog: 013

*Hinweis: Decke über EG und OG*

**1.3.1140 Ortbeton Deckenpl. Stahlbeton C25/30, D 30cm, geneigt 3 %**
Ortbeton Deckenplatte, als Stahlbeton, Normalbeton C 25/30 DIN EN 206, DIN 1045-2, natürliche Gesteinskörnung,
Expositionsklasse Bewehrungskorrosion, ausgelöst durch Karbonatisierung XC3, Feuchtigkeitsklasse Betonkorrosion, in feuchter Umgebung WF,
Deckendicke gleichmäßig dick 30 cm.

obere und untere Betonfläche geneigt, Neigung 3 %
Menge: 610,000 m2
Leistungsbereichkatalog: 013
DIN276-1_08: 351
DIN276_06: 351

**1.3.1150 Ortbeton Deckenpl. Stahlbeton C25/30, D 30cm,**
Ortbeton Deckenplatte, als Stahlbeton, Normalbeton C 25/30 DIN EN 206, DIN 1045-2, natürliche Gesteinskörnung,
Expositionsklasse Bewehrungskorrosion, ausgelöst durch Karbonatisierung XC3, Feuchtigkeitsklasse Betonkorrosion, in feuchter Umgebung WF, Deckendicke 30 cm.
Menge: 325,000 m2
Leistungsbereichkatalog: 013
DIN276-1_08: 351
DIN276_06: 351

**1.3.1160 Mehrkosten Oberseite Nutzschicht**
Mehrkosten zu vorbeschriebenem Ortbeton Deckenplatte

für eine Ausbildung der Oberseite oberflächenfertig als Nutzschicht, Oberseite abgerieben, max. Grenzwerte für Ebenheitsabweichungen nach Tab. 3 Zeile 2b DIN 18202, Oberseite rutschemmend R10
Menge: 325,000 m2
Kostengruppe DIN 276 2018-12: 322

**1.3.1170 Schalung Deckenpl. H 3-4,2m, geeignet Besch.**
Schalung Deckenplatte, Schalungshaut geeignet für das Aufbringen von Beschichtungen auf erhärtete Betonflächen, Deckendicke 30 cm,
Höhe der Betonunterseite über 3 bis 4,2 m,
Menge: 20,000 m2

**1.3.1180 Schalung Deckenpl. H 3-4,2m, ohne Anford.**
Schalung Deckenplatte, Schalungshaut für Betonflächen ohne Anforderung, Deckendicke 30 cm, Höhe der Betonunterseite über 3 bis 4,2 m,
Menge: 305,000 m2

**1.3.1190 Schalung Deckenpl. H 3-4,2m, geneigt, Neigung 3%**
Schalung Deckenplatte, Schalungshaut für Betonflächen ohne Anforderung, Deckendicke 30 cm, Höhe der Betonunterseite über 3 bis 4,2 m,

geneigt, Neigung 3%
Menge: 610,000 m2

**1.3.1200 Randschalung Deckenpl.**
Schalung Deckenplatte, als Randschalung,
Schalungshaut für Betonflächen ohne Anforderungen,
Schalungshöhe ca. 30 cm.
Menge: 70,000 m2

**1.3.1210 Schalung Öffnung rechteckig Deckenpl.**
Schalung Öffnung, Schalungshaut für Betonflächen ohne Anforderungen, Aussparungsform rechteckig, für Deckenplatte aus Ortbeton,
Deckenplatte mit Dicke 30 cm, aufgemessen und abgerechnet wird die Fläche der Öffnungsleibung
Menge: 6,000 m2
Leistungsbereichkatalog: 013
DIN276-1_08: 351
Kostengruppe DIN 276 2018-12: 351

**1.3.1220 Ortbeton Deckenpl. Stahlbeton C25/30, D 20cm, TRH, geneigt 3 %**
Ortbeton Deckenplatte, als Stahlbeton, Normalbeton C 25/30 DIN EN 206, DIN 1045-2, natürliche Gesteinskörnung,
Expositionsklasse Bewehrungskorrosion, ausgelöst durch Karbonatisierung XC3, Feuchtigkeitsklasse Betonkorrosion, in feuchter Umgebung WF,
Deckendicke gleichmäßig dick  20 cm.

obere und untere Betonfläche geneigt, Neigung 3 %

Ort: TRH
Menge: 20,000 m2
Leistungsbereichkatalog: 013
DIN276-1_08: 351
DIN276_06: 351

**1.3.1230 Schalung Deckenpl., ohne Anford., TRH, geneigt, Neigung 3%**
Schalung Deckenplatte, Schalungshaut für Betonflächen ohne Anforderung, Deckendicke 20 cm,

Höhe der Betonunterseite über darunterliegender Treppenlaufplatte (abgetreppt) ca. 8 m,
Höhe der Betonunterseite über OK Bodenplatte ca. 11,5 m

Deckenplatte geneigt, Neigung 3%

Ort: TRH
Menge: 20,000 m2

**1.3.1240 Randschalung Deckenpl.**
Schalung Deckenplatte, als Randschalung,
Schalungshaut für Betonflächen ohne Anforderungen,
Schalungshöhe ca. 20 cm, Bereich TRH
Menge: 4,000 m2

**1.3.1250 Schalung Öffnung rechteckig Deckenpl.**
Schalung Öffnung, Schalungshaut für Betonflächen ohne Anforderungen, Aussparungsform rechteckig, für Deckenplatte aus Ortbeton,
Deckenplatte mit Dicke 20 cm, aufgemessen und abgerechnet wird die Fläche der Öffnungsleibung
Menge: 1,000 m2
Leistungsbereichkatalog: 013
DIN276-1_08: 351
Kostengruppe DIN 276 2018-12: 351

*Hinweis: Treppen, Treppenpodeste*

**1.3.1260 Ortbeton Treppenlaufpl. Stufen Stahlbeton C25/30 Platten-D 22cm**
Ortbeton Treppenlaufplatten einschl. Stufen,
Steigungen 10-11 St. pro Lauf, gerader Lauf, als Stahlbeton, Normalbeton C 25/30 DIN EN 206, DIN 1045-2, natürliche Gesteinskörnung, Expositionsklasse Bewehrungskorrosion, ausgelöst durch Karbonatisierung XC3, Feuchtigkeitsklasse Betonkorrosion, in feuchter Umgebung WF, Plattendicke 22 cm, Setzstufenhöhe 18,25-18,3 cm, Trittstufenbreite 27 cm.
Menge: 6,000 m3
Leistungsbereichkatalog: 013
DIN276-1_08: 351
DIN276_06: 351

**1.3.1270 Schalung Treppenlaufpl. B 130cm**
Schalung Treppenlaufplatte, gerader Lauf, Schalungshaut geeignet für das Aufbringen von Beschichtungen auf erhärtete Betonflächen, Treppenlaufbreite 130 cm.

Höhe der Betonunterseite über darunterliegender Treppenlaufplatte (abgetreppt) ca. 4 m,
Höhe der Betonunterseite über OK Bodenplatte bis ca. 7,5 m
Menge: 18,000 m2

**1.3.1280 Schalung Treppenstufe Setzstufen-H über 18-19cm B 130cm**
Schalung Treppenstufe, Höhe der Stufen über 18 bis 19 cm, Treppenlaufbreite 130 cm, Schalungshaut für Betonflächen ohne Anforderung
Menge: 11,000 m2

**1.3.1290 Ortbeton Treppenpodestpl. Stahlbeton C25/30 Platten-D 25-30cm**
Ortbeton Treppenpodestplatte, als Stahlbeton, Normalbeton C 25/30 DIN EN 206, DIN 1045-2, natürliche Gesteinskörnung, Expositionsklasse Bewehrungskorrosion, ausgelöst durch Karbonatisierung XC3, Feuchtigkeitsklasse Betonkorrosion, in feuchter Umgebung WF, Plattendicke 25-30 cm.
Menge: 4,000 m3
Leistungsbereichkatalog: 013
DIN276-1_08: 351
DIN276_06: 351

**1.3.1300 Schalung Treppenpodestpl.**
Schalung Treppenpodestplatte, Schalungshaut geeignet für das Aufbringen von Beschichtungen auf erhärtete Betonflächen, Plattendicke 25-30 cm

Höhe der Betonunterseite über darunterliegender Treppenpodestplatte (abgetreppt) bis ca. 4 m,
Höhe der Betonunterseite über OK Bodenplatte bis ca. 7,5 m
Menge: 16,000 m2
Leistungsbereichkatalog: 013

*Hinweis: Unterzüge*

**1.3.1310 Ortbeton Unterzug Stahlbeton C25/30 B 25 cm H 100 cm**
Ortbeton Unterzug, als Stahlbeton, Normalbeton C 25/30 DIN EN 206, DIN 1045-2, natürliche Gesteinskörnung,
Expositionsklasse Bewehrungskorrosion, ausgelöst durch Karbonatisierung XC3, Feuchtigkeitsklasse Betonkorrosion, in feuchter Umgebung WF, rechteckig,
Querschnittsbreite 25 cm,
Querschnittshöhe 100 cm.
Menge: 1,000 m3
Leistungsbereichkatalog: 013
DIN276-1_08: 351
DIN276_06: 351

**1.3.1320 Schalung Unterzug rechteckig Schalungspl. H 3-4m**
Schalung Unterzug, mit rechteckigem Querschnitt,
Schalungshaut für Betonflächen ohne Anforderung,
Höhe der Betonunterseite über 3 bis 4 m.
Menge: 8,000 m2
Leistungsbereichkatalog: 013

*Hinweis: Balken*

**1.3.1330 Ortbeton Balken Stahlbeton C25/30 B 35 cm, E-U1**
Ortbeton Balken, als Stahlbeton, Normalbeton C 25/30 DIN EN 206, DIN 1045-2, natürliche Gesteinskörnung,
Expositionsklasse Bewehrungskorrosion, ausgelöst durch Karbonatisierung XC3, Feuchtigkeitsklasse Betonkorrosion, in feuchter Umgebung WF, rechteckig,
Querschnittsbreite 35 cm,
Querschnittshöhe 300-520 cm.

Oberseite waagerecht, Unterseite auf einer Teillänge von ca.19,2 m mit Neigung, Neigung ca. 6,5 Grad

Gesamtlänge: ca. 33 m
Einbauhöhe: bis 8,9 m über OK Decke UG
stat. Position: E-U1

Ort: Achse 8/D-J
Menge: 53,000 m3
Leistungsbereichkatalog: 013
DIN276-1_08: 351
DIN276_06: 351

**1.3.1340 Schalung Balken rechteckig, E-U1**
Schalung Balken, mit rechteckigem Querschnitt,
Schalungshaut für Betonflächen ohne Anforderung,

Querschnittsbreite 35 cm,
Querschnittshöhe 300-520 cm.

Oberseite waagerecht, Unterseite auf einer Teillänge von ca.19,2 m mit Neigung, Neigung ca. 6,5 Grad

Lastannahme (Balken/Schalung/Mannlast) zur Gerüstdimensionierung/Plattform:
Achse D-G: ca. 56 kN/m, Länge ca. 16,5 m
Achse G-J: ca. 43 kN/m (gemittelt),  Länge ca. 16,5 m

Gesamtlänge: ca. 33 m
Einbauhöhe: bis 8,9 m über OK Decke UG
stat. Position: E-U1
Menge: 315,000 m2
Leistungsbereichkatalog: 013

**1.3.1350 Zusatzmaßnahme bauzeitliche Unterstützung Stützen/Balken Achse 8/D-J**
*** Pauschalposition
Zusatzmaßnahme bauzeitliche Unterstützung/Schrägabstützung

bauzeitliche Unterstützung/Abstrebung von Balken und Stützen bis bauseits das Dachtragwerk montiert ist,

Balken: stat. Pos. E-U1
Stützen: stat. Pos. E-S6 bis E-S12

Gesamtlänge: ca. 33 m
Einbauhöhe: bis 8,9 m über OK Decke UG

Ort: Achse 8/D-J

Rückbau der bauzeitlichen Unterstützung erst auf Anweisung der Objektüberwachung
Menge: 1,000 psch

**1.3.1360 Ortbeton Balken Stahlbeton C25/30 B 35 cm, E-U2**
Ortbeton Balken, als Stahlbeton, Normalbeton C 25/30 DIN EN 206, DIN 1045-2, natürliche Gesteinskörnung,
Expositionsklasse Bewehrungskorrosion, ausgelöst durch Karbonatisierung XC3, Feuchtigkeitsklasse Betonkorrosion, in feuchter Umgebung WF, rechteckig,
Querschnittsbreite 35 cm,
Querschnittshöhe 300-520 cm.

Oberseite waagerecht, Unterseite mit Neigung,
Neigung ca. 6 Grad

Gesamtlänge: ca. 21 m
Einbauhöhe: bis 8,9 m über OK Decke UG
stat. Position: E-U2

Ort: Achse J/4-8
Menge: 31,000 m3
Leistungsbereichkatalog: 013
DIN276-1_08: 351
DIN276_06: 351

**1.3.1370 Schalung Balken rechteckig, E-U2**
Schalung Balken, mit rechteckigem Querschnitt,
Schalungshaut für Betonflächen ohne Anforderung,

Querschnittsbreite 35 cm,
Querschnittshöhe 300-520 cm.

Oberseite waagerecht, Unterseite mit Neigung,
Neigung ca. 6 Grad

Lastannahme (Balken/Schalung/Mannlast)
zur Gerüstdimensionierung/Plattform:
Achse 4-8: ca. 43 kN/m

Gesamtlänge: ca. 21 m
Einbauhöhe: bis 8,9 m über OK Decke UG
stat. Position: E-U2
Menge: 182,000 m2
Leistungsbereichkatalog: 013

**1.3.1380 Zusatzmaßnahme bauzeitliche Unterstützung Stützen/Balken Achse J/4-8**
*** Pauschalposition
Zusatzmaßnahme bauzeitliche Unterstützung/Schrägabstützung

bauzeitliche Unterstützung/Abstrebung von Balken und Stützen bis bauseits das Dachtragwerk montiert ist,

Balken: stat. Pos. E-U2
Stützen: stat. Pos. E-S12 bis E-S15

Gesamtlänge: ca. 21 m
Einbauhöhe: bis 8,9 m über OK Decke UG

Ort: Achse J/4-8

Rückbau der bauzeitlichen Unterstützung erst auf Anweisung der Objektüberwachung
Menge: 1,000 psch

**1.3.1390 Ortbeton Balken Stahlbeton C25/30 B 30 cm, E-U3**
Ortbeton Balken, als Stahlbeton, Normalbeton C 25/30 DIN EN 206, DIN 1045-2, natürliche Gesteinskörnung,
Expositionsklasse Bewehrungskorrosion, ausgelöst durch Karbonatisierung XC3, Feuchtigkeitsklasse Betonkorrosion, in feuchter Umgebung WF, rechteckig,
Querschnittsbreite 30 cm,
Querschnittshöhe 230 cm.

Oberseite und Unterseite waagerecht,

Länge: ca. 18,6 m
Einbauhöhe: bis 6 m über OK Decke UG
stat. Position: E-U3

Ort: ca. Achse B/5-8
Menge: 13,000 m3
Leistungsbereichkatalog: 013
DIN276-1_08: 351
DIN276_06: 351

**1.3.1400 Schalung Balken rechteckig, E-U3**
Schalung Balken, mit rechteckigem Querschnitt,
Schalungshaut für Betonflächen ohne Anforderung,

Querschnittsbreite 30 cm,
Querschnittshöhe 230 cm.

Oberseite und Unterseite waagerecht,

Länge: ca. 18,7 m
Einbauhöhe: bis 6 m über OK Decke UG
stat. Position: E-U3
Menge: 92,000 m2
Leistungsbereichkatalog: 013

**1.3.1410 Ortbeton Balken Stahlbeton C25/30 B 30 cm, E-U4**
Ortbeton Balken, als Stahlbeton, Normalbeton C 25/30 DIN EN 206, DIN 1045-2, natürliche Gesteinskörnung,
Expositionsklasse Bewehrungskorrosion, ausgelöst durch Karbonatisierung XC3, Feuchtigkeitsklasse Betonkorrosion, in feuchter Umgebung WF, rechteckig,
Querschnittsbreite 30 cm,
Querschnittshöhe 230 cm.

Oberseite und Unterseite waagerecht,

Länge: ca. 14 m
Einbauhöhe: bis 6 m über OK Decke UG
stat. Position: E-U4

Ort: ca. Achse 8/B-D
Menge: 10,000 m3
Leistungsbereichkatalog: 013
DIN276-1_08: 351
DIN276_06: 351

**1.3.1420 Schalung Balken rechteckig, E-U4**
Schalung Balken, mit rechteckigem Querschnitt,
Schalungshaut für Betonflächen ohne Anforderung,

Querschnittsbreite 30 cm,
Querschnittshöhe 230 cm.

Oberseite und Unterseite waagerecht,

Länge: ca. 14 m
Einbauhöhe: bis 6 m über OK Decke UG
stat. Position: E-U4
Menge: 70,000 m2
Leistungsbereichkatalog: 013

**1.3.1430 Ortbeton Balken Stahlbeton C25/30 B 30 cm, O-W36**
Ortbeton Balken/wandartiger Träger, als Stahlbeton, Normalbeton C 25/30 DIN EN 206, DIN 1045-2, natürliche Gesteinskörnung,
Expositionsklasse Bewehrungskorrosion, ausgelöst durch Karbonatisierung XC3, Feuchtigkeitsklasse Betonkorrosion, in feuchter Umgebung WF, rechteckig,
Querschnittsbreite 30 cm,
Querschnittshöhe 520 cm.

Oberseite und Unterseite waagerecht,

Länge: ca. 21 m
Einbauhöhe: bis 8,9 m über OK Decke UG
stat. Position: O-W36

Ort: ca. Achse D/4-8
Menge: 33,000 m3
Leistungsbereichkatalog: 013
DIN276-1_08: 351
DIN276_06: 351

**1.3.1440 Schalung Balken rechteckig, O-W36**
Schalung Balken/wandartiger Träger, mit rechteckigem Querschnitt, Schalungshaut für Betonflächen ohne Anforderung,

Querschnittsbreite 30 cm,
Querschnittshöhe 520 cm.

Oberseite und Unterseite waagerecht,

Lastannahme (Balken/Schalung/Mannlast)
zur Gerüstdimensionierung/Plattform:
Achse 4-8: ca. 56 kN/m

Länge: ca. 21 m
Einbauhöhe: bis 8,9 m über OK Decke UG
stat. Position: O-W36
Menge: 225,000 m2
Leistungsbereichkatalog: 013

**1.3.1450 Zusatzmaßnahme bauzeitliche Unterstützung Stützen/Balken Achse D/4-8**
*** Pauschalposition
Zusatzmaßnahme bauzeitliche Unterstützung/Schrägabstützung

bauzeitliche Unterstützung/Abstrebung von Balken und Stützen bis bauseits das Dachtragwerk montiert ist,

Balken: stat. Pos. O-W36
Stützen: stat. Pos. E-S21 bis E-S23, E-S6

Gesamtlänge: ca. 21 m
Einbauhöhe: bis 8,9 m über OK Decke UG

Ort: ca. Achse D/4-8

Rückbau der bauzeitlichen Unterstützung erst auf Anweisung der Objektüberwachung
Menge: 1,000 psch

**1.3.1460 Schalung Öffnung/Schlitz, Auflager Binder, 35/135 cm**
Schalung Öffnungen/Schlitz im Balken, zur Ausbildung Auflager BSH-Binder der Dachkonstruktion,

Breite: ca. 35 cm
Höhe: ca. 135 cm
Tiefe: 35 cm

Ort: Balken in Achse 8
Menge: 5,000 St

**1.3.1470 Schalung Öffnung/Schlitz, Auflager Binder, 35/155 cm**
Schalung Öffnungen/Schlitz im Balken, zur Ausbildung Auflager BSH-Binder der Dachkonstruktion,

Breite: ca. 35 cm
Höhe: ca. 155 cm
Tiefe: 30 cm

Ort: Balken in Achse D
Menge: 3,000 St

**1.3.1480 Schalung Öffnung/Schlitz, Auflager Binder, 35/165 cm**
Schalung Öffnungen/Schlitz im Balken, zur Ausbildung Auflager BSH-Binder der Dachkonstruktion,

Breite: ca. 35 cm
Höhe: ca. 165 cm
Tiefe: 30 cm

Ort: Balken in Achse B
Menge: 3,000 St

**1.3.1490 Schalung Öffnung, 50/75 cm**
Schalung der Öffnungen im Balken, Aussparungstiefe 30 cm,
Höhe 50 cm, Breite 75 cm

Ort: Balken in Achse D
Menge: 2,000 St

**1.3.1500 Schalung Öffnung, 50/90 cm**
Schalung der Öffnungen im Balken, Aussparungstiefe 30 cm,
Höhe 50 cm, Breite 90 cm

Ort: Balken in Achse D
Menge: 2,000 St

**1.3.1510 Schalung Öffnung, 70/130 cm**
Schalung der Öffnungen im Balken, Aussparungstiefe 30 cm,
Höhe 70 cm, Breite 130 cm

Ort: Balken in Achse D
Menge: 1,000 St

*Hinweis: Attika*

**1.3.1520 Ortbeton Attika Stahlbeton C25/30 XC3 D 25cm**
Ortbeton Attika, obere Betonfläche waagerecht, als Stahlbeton, Normalbeton C 25/30 DIN EN 206, DIN 1045-2,
natürliche Gesteinskörnung, Expositionsklasse Bewehrungskorrosion, ausgelöst durch Karbonatisierung XC3, Feuchtigkeitsklasse Betonkorrosion, in feuchter Umgebung WF, rechteckig, Dicke 25 cm.
Menge: 102,000 m2
Leistungsbereichkatalog: 013
DIN276-1_08: 332
DIN276_06: 332

**1.3.1530 Schalung Attika**
Schalung der Attiken, mit rechteckigem Querschnitt,
Schalungshaut für Betonflächen ohne Anforderung,
Attikabreite 25 cm, Attikahöhe bis ca. 140 cm,
Einbauhöhe über OK Gelände bis ca. 9 m
Menge: 204,000 m2

**1.3.1540 Schalung Öffnung Attika bis 500 cm2**
Schalung der Öffnungen der Attika, Tiefe bis 30cm, Einzelgröße der Aussparungen bis 500 cm2.

Öffnungen zur Durchführung der Ablaufrohre der Attikaabläufe
Menge: 15,000 St

*Hinweis: Sportbecken*
Sportbecken

In den nachfolgendenen Positionen sind Leistungen
für die Herstellung von Beckenbauteilen aus Ortbeton
beschrieben.

Für die Ebenheit von Wandoberflächen werden abweichende Anforderungen als in der DIN 18202, Tabelle 3, Zeile 7 beschrieben gefordert. Als maximal zulässiges Grenzmaß gelten +/- 10 mm Abweichung vom Nennmaß bzw. geometrisch ermitteltem Punkte - unabhängig vom Messpunktabstand - als vereinbart. Das Ergebnis ist durch verformungsgerechtes Aufmaß des fertig betonierten Beckens zu protokollieren.

**1.3.1550 Ortbeton Bodenplatte C35/45 WU D 40cm, Beckenboden**
Ortbeton Bodenplatte, Untergrund waagerecht, obere Betonfläche waagerecht, als Stahlbeton, Normalbeton C 35/45 DIN EN 206, DIN 1045-2, natürliche Gesteinskörnung,
Expositionsklasse XA2 (Betonkorrosion durch chemisch mäßig angreifende Umgebung und Wasserbauwerke),
Expositionsklasse Bewehrungskorrosion, ausgelöst durch Karbonatisierung XC4, Feuchtigkeitsklasse WF (Betonkorrosion, feuchte Umgebung), mit hohem Wassereindringwiderstand, Dicke 40 cm.

Gröstkorn der Gesteinskörnung max. 16 mm,
Einbau auf Perimeterdämmung

als Beckenboden, Begrenzung der Rissbreite auf 0,15 mm

Ort: Bodenplatte UG
Menge: 152,000 m2
Leistungsbereichkatalog: 013
2.DIN276-1_08: 324

**1.3.1560 Schalung Bodenpl.**
STLB-Bau 2025-04 013
Schalung Bodenplatte, als Randschalung, Schalungshaut für Betonflächen ohne Anforderung.
Menge: 20,000 m2
Leistungsbereichkatalog: 013
DIN276-1_08: 324
Kostengruppe DIN 276 2018-12: 322

**1.3.1570 Ortbeton Bodenplatte C35/45 WU D 40cm, Beckenboden geneigt**
Ortbeton Bodenplatte, Untergrund waagerecht, obere Betonfläche waagerecht, als Stahlbeton, Normalbeton C 35/45 DIN EN 206, DIN 1045-2, natürliche Gesteinskörnung,
Expositionsklasse XA2 (Betonkorrosion durch chemisch mäßig angreifende Umgebung und Wasserbauwerke),
Expositionsklasse Bewehrungskorrosion, ausgelöst durch Karbonatisierung XC4, Feuchtigkeitsklasse WF (Betonkorrosion, feuchte Umgebung), mit hohem Wassereindringwiderstand, Dicke 40 cm.

Gröstkorn der Gesteinskörnung max. 16 mm,
als Beckenboden, Begrenzung der Rissbreite auf 0,15 mm

Einbau auf Perimeterdämmung, Einbau geneigt,
Neigung ca. 17 Grad

Ort: Bodenplatte UG, Bereich Beckenschräge
Menge: 42,000 m2
Leistungsbereichkatalog: 013
2.DIN276-1_08: 324

**1.3.1580 Schalung Bodenpl. Beckenschräge, geneigt**
Schalung Bodenplatte im Bereich Beckenschräge, Neigung ca. 17 Grad, als Randschalung, Schalungshaut für Betonflächen ohne Anforderung.
Menge: 2,000 m2
Leistungsbereichkatalog: 013
DIN276-1_08: 324
Kostengruppe DIN 276 2018-12: 322

**1.3.1590 Schalung Bodenpl. Deckschalung Beckenschräge**
Schalung als Deckschalung zur Herstellung der Bodenplatte im Bereich Beckenschräge, Neigung ca. 17 Grad,
Schalungshaut für Betonflächen ohne Anforderung.
Menge: 42,000 m2
Leistungsbereichkatalog: 013
DIN276-1_08: 324
Kostengruppe DIN 276 2018-12: 322

**1.3.1600 Ortbeton Deckenplatte C25/30 WU D 40cm, Beckenboden**
Ortbeton Deckenplatte, Untergrund waagerecht, obere Betonfläche waagerecht, als Stahlbeton, Normalbeton C 25/30 DIN EN 206, DIN 1045-2, natürliche Gesteinskörnung,
Expositionsklasse Bewehrungskorrosion, ausgelöst durch Karbonatisierung XC4, Feuchtigkeitsklasse WF (Betonkorrosion, feuchte Umgebung), mit hohem Wassereindringwiderstand, Dicke 40 cm.

Gröstkorn der Gesteinskörnung max. 16 mm,
als Beckenboden, Begrenzung der Rissbreite auf 0,15 mm

Ort: Decke über Technikgrube
Menge: 230,000 m2
Leistungsbereichkatalog: 013
2.DIN276-1_08: 324

**1.3.1610 Schalung Deckenpl. H 2-2,5m**
Schalung Deckenplatte als Beckenboden, Schalungshaut geeignet für das Aufbringen von Beschichtungen auf erhärtete Betonflächen,
Deckendicke 40 cm,
Höhe der Betonunterseite über 2 bis 2,5 m,
Menge: 230,000 m2

**1.3.1620 Randschalung Deckenpl.**
Schalung Deckenplatte, als Randschalung,
geeignet für das Aufbringen von Beschichtungen auf erhärtete, Betonflächen, Schalungshöhe ca. 40 cm.
Menge: 26,000 m2

**1.3.1630 Ortbeton Wand Becken C25/30, WU, D 42,5 cm, H 2,4 m**
Ortbeton der Wände des Sportbeckens, aufgesetzt
auf Bodenplatte als Stahlbeton-Beckenboden

als Stahlbeton, Normalbeton C 25/30 DIN EN 206, DIN 1045-2, natürliche Gesteinskörnung, Expositionsklasse Bewehrungskorrosion, ausgelöst durch Karbonatisierung XC4, Feuchtigkeitsklasse Betonkorrosion, in feuchter Umgebung WF, mit hohem Wassereindringwiderstand

Dicke 42,5 cm, Bauteilhöhe ca. 2,40 m
Gröstkorn der Gesteinskörnung max. 16 mm,
Begrenzung der Rissbreite auf 0,15 mm
Menge: 85,000 m2

**1.3.1640 Ortbeton Wand Becken C25/30, WU, D 42,5 cm, H 1,45 m**
Ortbeton der Wände des Sportbeckens, aufgesetzt
auf Deckenplatte als Stahlbeton-Beckenboden

als Stahlbeton, Normalbeton C 25/30 DIN EN 206, DIN 1045-2, natürliche Gesteinskörnung Expositionsklasse Bewehrungskorrosion, ausgelöst durch Karbonatisierung XC4, Feuchtigkeitsklasse Betonkorrosion, in feuchter Umgebung WF, mit hohem Wassereindringwiderstand

Dicke 42,5 cm, Bauteilhöhe ca. 1,45 m

Gröstkorn der Gesteinskörnung max. 16 mm,
Begrenzung der Rissbreite auf 0,15 mm
Menge: 70,000 m2

**1.3.1650 Ortbeton Wand Becken C25/30, WU, D 42,5 cm, H 1,93 m i.M.**
Ortbeton der Wände des Sportbeckens, aufgesetzt
auf geneigte Bodenplatte (Neigung ca. 17 Grad) als Stahlbeton-Beckenboden

als Stahlbeton, Normalbeton C 25/30 DIN EN 206, DIN 1045-2, natürliche Gesteinskörnung, Expositionsklasse Bewehrungskorrosion, ausgelöst durch Karbonatisierung XC4, Feuchtigkeitsklasse Betonkorrosion, in feuchter Umgebung WF, mit hohem Wassereindringwiderstand

Dicke 42,5 cm, Bauteilhöhe von ca. 1,45 bis 2,4 m, im Mittel ca. 1,93 m

Gröstkorn der Gesteinskörnung max. 16 mm,
Begrenzung der Rissbreite auf 0,15 mm
Menge: 10,000 m2

**1.3.1660 Ortbeton Beckenkopf**
Ortbeton des Beckenkopfes, Ausbildung im System "Züricher Rinne" gemäß Beckenkopfdetail, einschl. Voute, umlaufender Verwahrnut, Rinnenausbildung etc.

Einschl. zusätzlicher Maßnahmen beim Herstellen und
Verarbeiten des Betons

als Stahlbeton, Normalbeton C 25/30 DIN EN 206, DIN 1045-2, natürliche Gesteinskörnung, Expositionsklasse Bewehrungskorrosion, ausgelöst durch Karbonatisierung XC4, Feuchtigkeitsklasse Betonkorrosion, in feuchter Umgebung WF, mit hohem Wassereindringwiderstand

max. Querschnitssabmessungen: ca. 75/108 cm
Gröstkorn der Gesteinskörnung max. 16 mm,
Begrenzung der Rissbreite auf 0,15 mm

Einbauort: Sportbecken
Menge: 49,500 m3

**1.3.1670 Schalung Beckenwand Sportbecken, H = 2-3m (innen)**
Schalung der Wände des Sportbeckens, aufgesetzt auf  Bodenplatte, Schalung glatt (Beckeninnenseite)
Bauteilhöhe über 2 bis 3 m
Menge: 85,000 m2

**1.3.1680 Schalung Beckenwand Sportbecken, H = 2-3m (außen)**
Schalung der Wände des Sportbeckens, aufgesetzt auf  Bodenplatte, Schalungshaut geeignet für das Aufbringen von Beschichtungen auf erhärtete Betonflächen (Beckenaußenseite),
Bauteilhöhe über 2 bis 3 m
Menge: 85,000 m2

**1.3.1690 Schalung Beckenwand Sportbecken, H = 1-2m (innen)**
Schalung der Wände des Sportbeckens, aufgesetzt auf  Deckenplatte als Beckenboden, Schalung glatt (Beckeninnenseite) Bauteilhöhe über 1 bis 2 m
Menge: 70,000 m2

**1.3.1700 Schalung Beckenwand Sportbecken, H = 1-2m (außen), EBH 4 m**
Schalung der Wände des Sportbeckens, aufgesetzt auf  Deckenplatte als Beckenboden, Schalungshaut geeignet für das Aufbringen von Beschichtungen auf erhärtete Betonflächen, Bauteilhöhe über 1 bis 2 m, Einbauhöhe bis 4 m (über Bodenplatte Technikgrube)
Menge: 70,000 m2

**1.3.1710 Schalung Beckenwand Sportbecken, H = 1,93 m i.M. (innen)**
Schalung der Wände des Sportbeckens, aufgesetzt auf  geneigte Bodenplatte, Neigung ca. 17 Grad, Schalung glatt (Beckeninnenseite), Bauteilhöhe von ca. 1,45 bis 2,4 m, im Mittel ca. 1,93 m
Menge: 10,000 m2

**1.3.1720 Schalung Beckenwand Sportbecken, H = 1,93 m i.M. (außen)**
Schalung der Wände des Sportbeckens, aufgesetzt auf  geneigte Bodenplatte, Neigung ca. 17 Grad, Schalungshaut geeignet für das Aufbringen von Beschichtungen auf erhärtete Betonflächen (Beckenaußenseite), Bauteilhöhe von ca. 1,45 bis 2,4 m, im Mittel ca. 1,93 m
Menge: 10,000 m2

**1.3.1730 Schalung Leiternische T 10-20cm**
Schalung Nische, Aussparungstiefe über 10 bis 20 cm, Aussparungsform rechteckig,
Leiternische in der Beckenwand, als glatte Aussparungsschalung,
Nischenhöhe ca. 120 cm,
Nischenbreite ca. 84 cm,
Nischentiefe ca. 15 cm
Menge: 6,000 m2
Leistungsbereichkatalog: 013
DIN276-1_08: 341
Kostengruppe DIN 276 2018-12: 344

**1.3.1740 Schalung Beckenkopf**
aussenseitige Schalung, des Beckenkopfes "finnische Rinne", gemäß Beckenkopfdetail, einschl. Voute,
Schalung glatt, absatzfrei

max. Querschnitssabmessungen: ca. 75/108 cm

Einbau: Sportbecken
Menge: 200,000 m2

**1.3.1750 Schalung Beckenrinne**
Schalung der Entwässerungsrinne innerhalb des Beckenkopfes, System "Finnische Rinne", gemäß Beckenkopfdetail

Querschnitt: max. ca. 360/230 mm, konisch geschalt

(Auskleidung mit Fliesen bauseits)
Menge: 86,000 m
Kostengruppe DIN 276 2018-12: 344

**1.3.1760 Schalung Raststufe**
Schalung für horizontale, linienförmige Aussparung in Beckenwand/Beckenkopf, zur Ausbildung der Raststufe

Raststufe im Querschnitt trapezförmig

Tiefe ca. 12 cm
Höhe ca. 12,5-25 cm
Menge: 86,000 m
Kostengruppe DIN 276 2018-12: 344

**1.3.1770 Mehrkosten erhöhte Anforderungen der Toleranzen**
Mehrkosten für erhöhte Anforderungen der Toleranzen im Hochbau über die DIN18202, Tabelle1, Grenzabstände, Spalte 6, Tabelle 2 Winkeltoleranzen, Spalte 7
und Tabelle 3, Zeile 7 hinaus.

Einhaltung der Beckenabmessungen (Sportbecken) für die Schalmaße des Betons. Einzuhaltende Grenzabmaße des Betons max. +/- 10mm bei Nennmaß in m 25. Gleiche Anforderung gilt für Winkeltoleranzen, Stichmaße als Grenzwert +/- 10 mm bei Nennmaß in m 25.

Die Einmessung und Einhaltung der oben genannten Anforderungen an die Toleranzen sind durch einen amtlich bestellten Vermessungsingenieur nach Wahl des AN zu erbringen.  Der Vermessungsingenieur ist namentlich zu benennen, (nach Auftragserteilung).
Menge: 1,000 St
Kostengruppe DIN 276 2018-12: 399

**1.3.1780 Dichtigkeitsprüfung Sportbecken**
*** Pauschalposition
Dichtigkeitsprüfung nach Fertigstellung des Stahlbeton-Beckenkörpers des Sportbeckens;
bestehend aus einer mind. 14-tägigen Probebefüllung mit gechlortem Wasser

Ausführung gemäß KOK-Richtlinie und Merkblatt 25.01, Vertrieb Bundesfachverband Öffentliche Bäder e.V.

einschl. aller Nachbehandlungen durch den Auftragnehmer (AN) nach Vorgabe eines vom Auftraggeber bestellten Sachverständigen; d. h. undichte Stellen sind in geeigneter Form nachzudichten; wasserführende Risse im Becken / Beckenkopf durch Injektionen nach der DAfStb-Richtlinie abzudichten usw.
Danach erfolgt eine erneute Beckenbefüllung zur Dichtigkeitsprüfung.

Die Kosten für die Wasserfüllung (gechlort) trägt der Auftraggeber (AG)
Menge: 1,000 psch
Kostengruppe DIN 276 2018-12: 399

*Hinweis: Lehrschwimmbecken*

**1.3.1790 Ortbeton Bodenplatte C25/30 WU D 35cm, Beckenboden**
Ortbeton Bodenplatte, Untergrund waagerecht, obere Betonfläche waagerecht, als Stahlbeton, Normalbeton C 25/30 DIN EN 206, DIN 1045-2, natürliche Gesteinskörnung,
Expositionsklasse Bewehrungskorrosion, ausgelöst durch Karbonatisierung XC4, Feuchtigkeitsklasse WF (Betonkorrosion, feuchte Umgebung), mit hohem Wassereindringwiderstand, Dicke 35 cm.

Einbau auf Unterbau als Aufbeton (auf Bodenplatte Gebäudehülle)

Gröstkorn der Gesteinskörnung max. 16 mm,
als Beckenboden, Begrenzung der Rissbreite auf 0,15 mm

Ort: Bodenplatte als Beckenboden Lehrschwimmbecken,
in etwa bei Achse C/5-7
Menge: 145,000 m2
Leistungsbereichkatalog: 013
2.DIN276-1_08: 324

**1.3.1800 Schalung Bodenpl.**
Schalung Bodenplatte, als Randschalung, geeignet für das Aufbringen von Beschichtungen auf erhärtete Betonflächen,
Bauteilhöhe 0,35m, Einbauhöhe bis 1 m (über Bodenplatte UG)
Menge: 18,000 m2
Leistungsbereichkatalog: 013
DIN276-1_08: 324
Kostengruppe DIN 276 2018-12: 322

**1.3.1810 Ortbeton Wand Becken C25/30, WU, D 42,5 cm, H 1,45 m**
Ortbeton der Wände des Lehrschwimmbeckens, aufgesetzt
auf Bodenplatte als Stahlbeton-Beckenboden

als Stahlbeton, Normalbeton C 25/30 DIN EN 206, DIN 1045-2, natürliche Gesteinskörnung, Expositionsklasse Bewehrungskorrosion, ausgelöst durch Karbonatisierung XC4, Feuchtigkeitsklasse Betonkorrosion, in feuchter Umgebung WF, mit hohem Wassereindringwiderstand

Dicke 42,5 cm, Bauteilhöhe ca. 1,45 m

Gröstkorn der Gesteinskörnung max. 16 mm,
Begrenzung der Rissbreite auf 0,15 mm
Menge: 73,000 m2

**1.3.1820 Schalung Beckenwand Lehrschwimmbecken, H = 1-2m (innen)**
Schalung der Wände des Lehrschwimmbeckens, aufgesetzt auf Bodenplatte als Beckenboden, Schalung glatt (Beckeninnenseite) Bauteilhöhe über 1 bis 2 m
Menge: 73,000 m2

**1.3.1830 Schalung Beckenwand Lehrschwimmbecken, H = 1-2m (außen), EBH 3 m**
Schalung der Wände des Lehrschwimmbeckens, aufgesetzt auf Bodenplatte als Beckenboden, Schalungshaut geeignet für das Aufbringen von Beschichtungen auf erhärtete Betonflächen, Bauteilhöhe über 1 bis 2 m, Einbauhöhe bis 3m (über Bodenplatte UG)
Menge: 73,000 m2

**1.3.1840 Schalung Leiternische T 10-20cm**
Schalung Nische, Aussparungstiefe über 10 bis 20 cm, Aussparungsform rechteckig,
Leiternische in der Beckenwand, als glatte Aussparungsschalung,
Nischenhöhe ca. 120 cm,
Nischenbreite ca. 84 cm,
Nischentiefe ca. 15 cm
Menge: 3,000 m2
Leistungsbereichkatalog: 013
DIN276-1_08: 341
Kostengruppe DIN 276 2018-12: 344

**1.3.1850 Ortbeton Beckenkopf**
Ortbeton des Beckenkopfes, Ausbildung im System "Züricher Rinne" gemäß Beckenkopfdetail, einschl. Voute, umlaufender Verwahrnut, Rinnenausbildung etc.

Einschl. zusätzlicher Maßnahmen beim Herstellen und
Verarbeiten des Betons

als Stahlbeton, Normalbeton C 25/30 DIN EN 206, DIN 1045-2, natürliche Gesteinskörnung, Expositionsklasse Bewehrungskorrosion, ausgelöst durch Karbonatisierung XC4, Feuchtigkeitsklasse Betonkorrosion, in feuchter Umgebung WF, mit hohem Wassereindringwiderstand

max. Querschnitssabmessungen: ca. 75/108 cm
Gröstkorn der Gesteinskörnung max. 16 mm,
Begrenzung der Rissbreite auf 0,15 mm

Einbauort: Lehrschwimmbecken
Menge: 29,000 m3

**1.3.1860 Schalung Beckenkopf**
aussenseitige Schalung, des Beckenkopfes "finnische Rinne", gemäß Beckenkopfdetail, einschl. Voute,
Schalung glatt, absatzfrei

max. Querschnitssabmessungen: ca. 75/108 cm

Einbau: Lehrschwimmbecken
Menge: 116,000 m2

**1.3.1870 Schalung Beckenrinne**
Schalung der Entwässerungsrinne innerhalb des Beckenkopfes, System "Finnische Rinne", gemäß Beckenkopfdetail

Querschnitt: max. ca. 360/230 mm, konisch geschalt

(Auskleidung mit Fliesen bauseits)
Menge: 50,000 m
Kostengruppe DIN 276 2018-12: 344

**1.3.1880 Schalung Raststufe**
Schalung für horizontale, linienförmige Aussparung in Beckenwand/Beckenkopf, zur Ausbildung der Raststufe

Raststufe im Querschnitt trapezförmig

Tiefe ca. 12 cm
Höhe ca. 12,5-25 cm
Menge: 50,000 m
Kostengruppe DIN 276 2018-12: 344

**1.3.1890 Dichtigkeitsprüfung Lehrschwimmbecken**
*** Pauschalposition
Dichtigkeitsprüfung nach Fertigstellung des Stahlbeton-Beckenkörpers des Sportbeckens;
bestehend aus einer mind. 14-tägigen Probebefüllung mit gechlortem Wasser

Ausführung gemäß KOK-Richtlinie und Merkblatt 25.01, Vertrieb Bundesfachverband Öffentliche Bäder e.V.

einschl. aller Nachbehandlungen durch den Auftragnehmer (AN) nach Vorgabe eines vom Auftraggeber bestellten Sachverständigen; d. h. undichte Stellen sind in geeigneter Form nachzudichten; wasserführende Risse im Becken / Beckenkopf durch Injektionen nach der DAfStb-Richtlinie abzudichten usw.
Danach erfolgt eine erneute Beckenbefüllung zur Dichtigkeitsprüfung.

Die Kosten für die Wasserfüllung (gechlort) trägt der Auftraggeber (AG)
Menge: 1,000 psch
Kostengruppe DIN 276 2018-12: 399

*Hinweis: Betonbauteile Auständerung Haustechnik, auf Dachfläche*

**1.3.1900 Ortbeton Sockelstützen Stahlbeton C25/30 30/30cm H 70cm**
Ortbeton der Sockelstützen, auf Deckenplatte, als Stahlbeton,
Normalbeton C 25/30 DIN EN 206, DIN 1045-2, natürliche Gesteinskörnung, Expositionsklasse Bewehrungskorrosion, ausgelöst durch Karbonatisierung XC4, Expositionsklasse Frostangriff XF1, Feuchtigkeitsklasse Betonkorrosion, in feuchter Umgebung WF,

Querschnittsbreite 30 cm,
Querschnittshöhe 30 cm.

Höhe bis ca. 70 cm
Menge: 12,000 m
Leistungsbereichkatalog: 013
DIN276-1_08: 331
DIN276_06: 331

**1.3.1910 Schalung Sockelstütze, 900 cm2, H bis 0,7 m**
Schalung der Sockelstützen, außen auf geneigter Dachläche, Neigung 3%, Querschnitt rechteckig,
Schalungshaut für Betonflächen ohne Anforderung,
Bauteilhöhe ca. 0,5 m bis 0,7 m, Bauteilquerschnitt 900 cm2, 4-seitig
Menge: 15,000 m2
Leistungsbereichkatalog: 013

**1.3.1920 Ausbildung Stützenkopf**
Ausbildung Stützenkopf der Sockelstütze

als Querschnittsvergrößerung
von B/H 30/30 cm
auf B/H 54/54 cm

auf einer Tiefe von ca. 10 cm, Oberseite geglättet zur Aufnahme von Fertigteilen

einschließlich erforderlicher Schalung
Menge: 18,000 St

**1.3.1930 Platte als Fertigteil, 220x440 cm, Dicke 20 cm**
Platte, als Fertigteil DIN EN 13369, Dicke 20 cm,

Breite: 220 cm
Länge: 440 cm

als Bodenplatte zur Aufständerung von Gerätschaften der Haustechnik

Auflagerung auf verbeschriebenen Sockelstützen,
Oberseite und Seitenflächen geschalt, glatt, Unterseite nicht geschalt, abgezogen,
Normalbeton C 25/30 DIN EN 206, DIN 1045-2, Expositionsklasse XC4 (Bewehrungskorrosion durch Karbonatisierung, mäßig feucht), Frostangriff XF1, Feuchtigkeitsklasse WF (Betonkorrosion, feuchte Umgebung), Bewehrung wird gsondert vergütet,

einschließlich Auflagerung mit Lagerelementen nach Erfordernis, Lagesicherung

mit geeigneten Vorrichtungen/Anschlagpunkten für Transport und Verlegung mit Kran auf Dachfläche
Menge: 4,000 St
Leistungsbereichkatalog: 013
DIN276-1_08: 351
Kostengruppe DIN 276 2018-12: 355

*Hinweis: Aufbetone, Gerätesockel, Maschinenfundamente*

**1.3.1940 Ortbeton Aufbeton Stahlbeton C 25/30, Unterbau Lehrschwimmbecken**
Ortbeton, Aufbeton, als Stahlbeton als Normalbeton C 25/30 DIN EN 206, DIN 1045-2,
Expositionsklasse Expositionsklasse Bewehrungskorrosion, ausgelöst durch Karbonatisierung XC3, Feuchtigkeitsklasse Betonkorrosion, in feuchter Umgebung WF,

Dicke ca. 69 cm, Aufbeton auf Bodenplatte, als Unterbau für das Lehrschwimmbecken, Untergrundvorbereitung nach Erfordernis

Ort: ca. Achse C/5-7
Menge: 100,000 m3
Leistungsbereichkatalog: 013
Kostengruppe DIN 276 2018-12: 322

**1.3.1950 Schalung Aufbeton (Unterbau Lehrschwimmbecken)**
Schalung Aufbeton, als Unterbau für Lehrschwimmbecken,
als Randschalung, Schalungshaut geeignet für das Aufbringen von Beschichtungen auf erhärtete Betonflächen,
Höhe ca. 69 cm
Menge: 35,000 m2
Leistungsbereichkatalog: 013
DIN276-1_08: 324
Kostengruppe DIN 276 2018-12: 322

**1.3.1960 Ortbeton Sockelfundament, 10,1 / 6,7 / 0,15 m**
Ortbeton Sockelfundament für Geräte-/Maschinenaufstellung, angeordnet auf Bodenplatte in Technikgrube, Einbau nachträglich (im bestehenden Neubau-Rohbau) in Abstimmung mit den Technikgewerken

obere Betonfläche waagerecht und abgerieben, als Stahlbeton, Normalbeton C 25/30 DIN EN 206-1, DIN 1045-2, Expositionsklasse Expositionsklasse Bewehrungskorrosion, ausgelöst durch Karbonatisierung XC3, Feuchtigkeitsklasse Betonkorrosion, in feuchter Umgebung WF, Untergrundvorbereitung nach Erfordernis

Einzelgröße Fundament (L/B/H) ca. 10,1 / 6,7 / 0,15 m

Einbau: Spülwasser
Menge: 1,000 St

**1.3.1970 Ortbeton Sockelfundament, 5,2 / 3,2 / 0,15 m**
Ortbeton Sockelfundament für Geräte-/Maschinenaufstellung, angeordnet auf Bodenplatte in Technikgrube, Einbau nachträglich (im bestehenden Neubau-Rohbau) in Abstimmung mit den Technikgewerken

obere Betonfläche waagerecht und abgerieben, als Stahlbeton, Normalbeton C 25/30 DIN EN 206-1, DIN 1045-2, Expositionsklasse Expositionsklasse Bewehrungskorrosion, ausgelöst durch Karbonatisierung XC3, Feuchtigkeitsklasse Betonkorrosion, in feuchter Umgebung WF,
Untergrundvorbereitung nach Erfordernis

Einzelgröße Fundament (L/B/H) ca. 5,2 / 3,2 / 0,15 m

Einbau: Schwallwasser Sportbecken
Menge: 1,000 St

**1.3.1980 Ortbeton Sockelfundament, 5,7 / 3,2 / 0,15 m**
Ortbeton Sockelfundament für Geräte-/Maschinenaufstellung, angeordnet auf Bodenplatte in Technikgrube, Einbau nachträglich (im bestehenden Neubau-Rohbau) in Abstimmung mit den Technikgewerken

obere Betonfläche waagerecht und abgerieben, als Stahlbeton, Normalbeton C 25/30 DIN EN 206-1, DIN 1045-2, Expositionsklasse Expositionsklasse Bewehrungskorrosion, ausgelöst durch Karbonatisierung XC3, Feuchtigkeitsklasse Betonkorrosion, in feuchter Umgebung WF,
Untergrundvorbereitung nach Erfordernis

Einzelgröße Fundament (L/B/H) ca. 5,7 / 3,2 / 0,15 m

Einbau: Füllwasser
Menge: 1,000 St

**1.3.1990 Ortbeton Sockelfundament, 3,7 / 2,7 / 0,10 m**
Ortbeton Sockelfundament für Geräte-/Maschinenaufstellung, angeordnet auf Bodenplatte in Technikgrube, Einbau nachträglich (im bestehenden Neubau-Rohbau) in Abstimmung mit den Technikgewerken

obere Betonfläche waagerecht und abgerieben, als Stahlbeton, Normalbeton C 25/30 DIN EN 206-1, DIN 1045-2, Expositionsklasse Expositionsklasse Bewehrungskorrosion, ausgelöst durch Karbonatisierung XC3, Feuchtigkeitsklasse Betonkorrosion, in feuchter Umgebung WF,
Untergrundvorbereitung nach Erfordernis

Einzelgröße Fundament (L/B/H) ca. 3,7 / 2,7 / 0,10 m

Einbau: Schwallwasser Kursbecken
Menge: 1,000 St

**1.3.2000 Ortbeton Sockelfundament, GF 16,7 m2**
Ortbeton Sockelfundament für Geräte-/Maschinenaufstellung, angeordnet auf Bodenplatte im Untergeschoss, Einbau nachträglich (im bestehenden Neubau-Rohbau) in Abstimmung mit den Technikgewerken

obere Betonfläche waagerecht und abgerieben, als Stahlbeton, Normalbeton C 25/30 DIN EN 206-1, DIN 1045-2, Expositionsklasse Expositionsklasse Bewehrungskorrosion, ausgelöst durch Karbonatisierung XC3, Feuchtigkeitsklasse Betonkorrosion, in feuchter Umgebung WF,
Untergrundvorbereitung nach Erfordernis

Fundament mit 6 Seitenflächen,
max. Länge: ca. 7,13 m
max. Breite: ca. 2,4 m
Höhe: 0,15 m

Grundfläche Fundament ca. 16,7 m2
Menge: 1,000 St

**1.3.2010 Ortbeton Sockelfundament, GF 7,4 m2**
Ortbeton Sockelfundament für Geräte-/Maschinenaufstellung, angeordnet auf Bodenplatte im Untergeschoss, Einbau nachträglich (im bestehenden Neubau-Rohbau) in Abstimmung mit den Technikgewerken

obere Betonfläche waagerecht und abgerieben, als Stahlbeton, Normalbeton C 25/30 DIN EN 206-1, DIN 1045-2, Expositionsklasse Expositionsklasse Bewehrungskorrosion, ausgelöst durch Karbonatisierung XC3, Feuchtigkeitsklasse Betonkorrosion, in feuchter Umgebung WF,
Untergrundvorbereitung nach Erfordernis

Fundament mit 6 Seitenflächen,
max. Länge: ca. 3,34 m
max. Breite: ca. 3,3 m
Höhe: 0,15 m

Grundfläche Fundament ca. 7,4 m2
Menge: 1,000 St

**1.3.2020 Ortbeton Sockelfundament, 1,5 / 0,61 / 0,15 m**
Ortbeton Sockelfundament für Geräte-/Maschinenaufstellung, angeordnet auf Bodenplatte im Untergeschoss, Einbau nachträglich (im bestehenden Neubau-Rohbau) in Abstimmung mit den Technikgewerken

obere Betonfläche waagerecht und abgerieben, als Stahlbeton, Normalbeton C 25/30 DIN EN 206-1, DIN 1045-2, Expositionsklasse Expositionsklasse Bewehrungskorrosion, ausgelöst durch Karbonatisierung XC3, Feuchtigkeitsklasse Betonkorrosion, in feuchter Umgebung WF,
Untergrundvorbereitung nach Erfordernis

Länge: ca. 1,5 m
Breite: ca. 0,605 m
Höhe: 0,15 m
Menge: 1,000 St

**1.3.2030 Schalung Sockelfundament H = 0,15 m**
Schalung Sockelfundament, als Randschalung,
Schalungshaut geeignet für das Aufbringen von Beschichtungen auf erhärtete Betonflächen,
Höhe 0,15 m
Menge: 75,000 m

**1.3.2040 Schalung Sockelfundament H = 0,10 m**
Schalung Sockelfundament, als Randschalung,
Schalungshaut geeignet für das Aufbringen von Beschichtungen auf erhärtete Betonflächen,
Höhe 0,10 m
Menge: 10,000 m

**1.3.2050 Ortbeton Sockelfundament, 8,7 / 3,7 / 0,15 m**
Ortbeton Sockelfundament für Geräte-/Maschinenaufstellung, angeordnet auf Bodenplatte in Technikgrube, Einbau nachträglich (im bestehenden Neubau-Rohbau) in Abstimmung mit den Technikgewerken

obere Betonfläche waagerecht und abgerieben, als Stahlbeton, Normalbeton C 25/30 DIN EN 206-1, DIN 1045-2, Expositionsklasse Expositionsklasse Bewehrungskorrosion, ausgelöst durch Karbonatisierung XC3, Feuchtigkeitsklasse Betonkorrosion, in feuchter Umgebung WF, Untergrundvorbereitung nach Erfordernis

Einzelgröße Fundament (L/B/H) ca. 8,7 / 3,7 / 0,15 m

Einbau: Lüftung
Menge: 1,000 St

**1.3.2060 Ortbeton Sockelfundament, 6,5 / 2,5 / 0,15 m**
Ortbeton Sockelfundament für Geräte-/Maschinenaufstellung, angeordnet auf Bodenplatte in Technikgrube, Einbau nachträglich (im bestehenden Neubau-Rohbau) in Abstimmung mit den Technikgewerken

obere Betonfläche waagerecht und abgerieben, als Stahlbeton, Normalbeton C 25/30 DIN EN 206-1, DIN 1045-2, Expositionsklasse Expositionsklasse Bewehrungskorrosion, ausgelöst durch Karbonatisierung XC3, Feuchtigkeitsklasse Betonkorrosion, in feuchter Umgebung WF, Untergrundvorbereitung nach Erfordernis

Einzelgröße Fundament (L/B/H) ca. 6,5 / 2,5 / 0,15 m

Einbau: Lüftung
Menge: 1,000 St

**1.3.2070 Schalung Sockelfundament H = 0,15 m**
Schalung Sockelfundament, als Randschalung,
Schalungshaut geeignet für das Aufbringen von Beschichtungen auf erhärtete Betonflächen,
Höhe 0,15 m
Menge: 43,000 m

*Hinweis: Wärmebank*
Wärmebank

Wärmebank in etwa in Achse D/5-7,
angeordnet (als Auflager dienend) unter PR-Glasfassade,
PR-Glasfassade als Raumtrennung zwischen Bereich Lehrschwimmbecken und Bereich Sportbecken;

Auflagerung der PR-Glasfassade im Bereich der Lehne der Wärmebank,
Wärmebank beidseitig mit Sitzflächen (zum Lehrschwimmbecken und zum Sportbecken)

**1.3.2080 Ortbeton Wärmebank, Block/Sitzfläche Stahlbeton C 25/30**
Ortbeton für Wärmebank, als Stahlbeton als Normalbeton C 25/30 DIN EN 206, DIN 1045-2,
Expositionsklasse Expositionsklasse Bewehrungskorrosion, ausgelöst durch Karbonatisierung XC3, Feuchtigkeitsklasse Betonkorrosion, in feuchter Umgebung WF,

als Aufbeton auf Deckenplatte, Untergrundvorbereitung nach Erfordernis

für unteren Bereich als Block bis zur Sitzfläche

Breite: ca. 134 cm
Höhe: ca. 51 cm

Ort: ca. Achse D/5-7
Menge: 11,000 m3

**1.3.2090 Schalung Wärmebank, unterer Bereich**
Schalung Wärmebank, Schalungshaut für Betonflächen ohne Anforderung,

für unteren Bereich als Block bis zur Sitzfläche,
Höhe: ca. 51 cm,
einschließlich stirnseitiger Flächen
Menge: 18,000 m2

**1.3.2100 Ortbeton Wärmebank, Lehnenbereich Stahlbeton C 25/30**
Ortbeton für Wärmebank, als Stahlbeton als Normalbeton C 25/30 DIN EN 206, DIN 1045-2,
Expositionsklasse Expositionsklasse Bewehrungskorrosion, ausgelöst durch Karbonatisierung XC3, Feuchtigkeitsklasse Betonkorrosion, in feuchter Umgebung WF,

für oberen Bereich zur Ausbildung der beidseitig angeordneten Lehnenflächen (sowie Auflager PR-Fassade)

Neigung der Lehnenflächen ca. 10 Grad aus der Lotrechten

Querschnittstiefe unten: ca. 47 cm
Querschnittstiefe oben: ca. 29 cm
Höhe: ca. 50 cm

Ort: ca. Achse D/5-7
Menge: 3,000 m3

**1.3.2110 Schalung Wärmebank, Lehnenbereich**
Schalung Wärmebank, Schalungshaut für Betonflächen ohne Anforderung,

für oberen Bereich zur Ausbildung der Lehnenflächen,
Höhe: ca. 50 cm, Lehnenflächen mit Neigung aus der Lotrechten von ca. 10 Grad, einschließlich stirnseitiger Flächen
Menge: 16,000 m2

*Hinweis: Öffnungen + Schlitze*

**1.3.2120 Schalung Öffnung Wand bis 100 cm2**
Schalung der Öffnungen der Wand, Aussparungstiefe
bis 30 cm. Einzelgröße der Aussparungen bis 100 cm2.
Menge: 3,000 St

**1.3.2130 Schalung Öffnung Wand 101 cm2 bis 300 cm2**
Schalung der Öffnungen der Wand, Aussparungstiefe
bis 30 cm. Einzelgröße der Aussparungen 101 cm2 bis 300 cm2.
Menge: 4,000 St

**1.3.2140 Schalung Öffnung Wand 301 cm2 bis 600 cm2**
Schalung der Öffnungen der Wand, Aussparungstiefe
bis 30 cm. Einzelgröße der Aussparungen 301 cm2 bis 600 cm2.
Menge: 5,000 St

**1.3.2150 Schalung Öffnung Wand 601 cm2 bis 1500 cm2**
Schalung der Öffnungen der Wand, Aussparungstiefe
bis 30 cm. Einzelgröße der Aussparungen 601 cm2 bis 1500 cm2.
Menge: 19,000 St

**1.3.2160 Schalung Öffnung Wand 1501 cm2 bis 3000 cm2**
Schalung der Öffnungen der Wand, Aussparungstiefe
bis 30 cm. Einzelgröße der Aussparungen 1501 cm2 bis 3000 cm2.
Menge: 10,000 St

**1.3.2170 Schalung Öffnung Wand 3001 cm2 bis 5000 cm2**
Schalung der Öffnungen der Wand, Aussparungstiefe
bis 30 cm. Einzelgröße der Aussparungen 3001 cm2 bis 5000 cm2.
Menge: 2,000 St

**1.3.2180 Schalung Öffnung Wand 5001 cm2 bis 10000 cm2**
Schalung der Öffnungen der Wand, Aussparungstiefe
bis 30 cm. Einzelgröße der Aussparungen 5001 cm2 bis 10000 cm2.
Menge: 2,000 St

**1.3.2190 Öffnung schließen Beton C25/30 bis 100 cm2**
Öffnung schließen mit Beton C 25/30 DIN EN 206-1, DIN 1045-2, Querschnitt bis 100 cm2, Tiefe bis 30 cm, in Wand,
dicht/fugenfrei, zeitlich versetzt nach erfolgter Installation, einschließlich Abschalung und neuerlicher Gerüststellung
Menge: 3,000 St
Leistungsbereichkatalog: 012

**1.3.2200 Öffnung schließen Beton C25/30 bis 300 cm2**
Öffnung schließen mit Beton C 25/30 DIN EN 206-1, DIN 1045-2, Querschnitt bis 300 cm2, Tiefe bis 30 cm, in Wand, dicht/fugenfrei, zeitlich versetzt nach erfolgter Installation, einschließlich Abschalung und neuerlicher Gerüststellung
Menge: 4,000 St
Leistungsbereichkatalog: 012

**1.3.2210 Öffnung schließen Beton C25/30 bis 600 cm2**
Öffnung schließen mit Beton C 25/30 DIN EN 206-1, DIN 1045-2, Querschnitt bis 600 cm2, Tiefe bis 30 cm, in Wand,
dicht/fugenfrei, nach erfolgter Installation, einschließlich Abschalung
Menge: 5,000 St
Leistungsbereichkatalog: 012

**1.3.2220 Öffnung schließen Beton C25/30 601-1500 cm2**
Öffnung schließen mit Beton C 25/30 DIN EN 206-1, DIN 1045-2, Querschnitt 601 cm2 bis 1500 cm2, Tiefe bis 30 cm, in Wand, dicht/fugenfrei, zeitlich versetzt nach erfolgter Installation, einschließlich Abschalung und neuerlicher Gerüststellung
Menge: 19,000 St
Leistungsbereichkatalog: 012

**1.3.2230 Öffnung schließen Beton C25/30 1501-3000 cm2**
Öffnung schließen mit Beton C 25/30 DIN EN 206-1, DIN 1045-2, Querschnitt 1501 cm2 bis 3000 cm2, Tiefe bis 30 cm, in Wand, dicht/fugenfrei, zeitlich versetzt nach erfolgter Installation, einschließlich Abschalung und neuerlicher Gerüststellung
Menge: 10,000 St
Leistungsbereichkatalog: 012

**1.3.2240 Öffnung schließen Beton C25/30 3001-5000 cm2**
Öffnung schließen mit Beton C 25/30 DIN EN 206-1, DIN 1045-2, Querschnitt 3001 cm2 bis 5000 cm2, Tiefe bis 30 cm, in Wand, dicht/fugenfrei, zeitlich versetzt nach erfolgter Installation, einschließlich Abschalung und neuerlicher Gerüststellung
Menge: 2,000 St
Leistungsbereichkatalog: 012

**1.3.2250 Öffnung schließen Beton C25/30 5001-10000 cm2**
Öffnung schließen mit Beton C 25/30 DIN EN 206-1, DIN 1045-2, Querschnitt 5001 cm2 bis 10000 cm2, Tiefe bis 30 cm, in Wand, dicht/fugenfrei, zeitlich versetzt nach erfolgter Installation, einschließlich Abschalung und neuerlicher Gerüststellung
Menge: 2,000 St
Leistungsbereichkatalog: 012

**1.3.2260 Schalung Öffnung Wand, rund, Durchmesser bis 10 cm**
Schalung der Öffnungen der Wand, Aussparungstiefe
bis 30 cm, rund, Durchmesser bis 10 cm
Menge: 12,000 St

**1.3.2270 Schalung Öffnung Wand, rund, Durchmesser bis 16 cm**
Schalung der Öffnungen der Wand, Aussparungstiefe
bis 30 cm, rund, Durchmesser > 10 cm bis 16 cm
Menge: 5,000 St

**1.3.2280 Schalung Öffnung Wand, rund, Durchmesser bis 25 cm**
Schalung der Öffnungen der Wand, Aussparungstiefe
bis 30 cm, rund, Durchmesser > 16 cm bis 25 cm
Menge: 1,000 St

**1.3.2290 Schalung Öffnung Wand, rund, Durchmesser bis 40 cm**
Schalung der Öffnungen der Wand, Aussparungstiefe
bis 30 cm, rund, Durchmesser > 25 cm bis 40 cm
Menge: 2,000 St

**1.3.2300 Öffnung schließen Beton C25/30, rund, Durchmesser bis 10 cm**
Öffnung schließen mit Beton C 25/30 DIN EN 206-1, DIN 1045-2, rund, Durchmesser bis 10 cm, Tiefe bis 30 cm, in Wand, dicht/fugenfrei, zeitlich versetzt nach erfolgter Installation, einschließlich Abschalung und neuerlicher Gerüststellung
Menge: 12,000 St
Leistungsbereichkatalog: 012

**1.3.2310 Öffnung schließen Beton C25/30, rund, Durchmesser bis 16 cm**
Öffnung schließen mit Beton C 25/30 DIN EN 206-1, DIN 1045-2, rund, Durchmesser bis 16 cm, Tiefe bis 30 cm, in Wand, dicht/fugenfrei, zeitlich versetzt nach erfolgter Installation, einschließlich Abschalung und neuerlicher Gerüststellung
Menge: 5,000 St
Leistungsbereichkatalog: 012

**1.3.2320 Öffnung schließen Beton C25/30, rund, Durchmesser bis 25 cm**
Öffnung schließen mit Beton C 25/30 DIN EN 206-1, DIN 1045-2, rund, Durchmesser bis 25 cm, Tiefe bis 30 cm, in Wand, dicht/fugenfrei, nach erfolgter Installation, einschließlich Abschalung
Menge: 1,000 St
Leistungsbereichkatalog: 012

**1.3.2330 Öffnung schließen Beton C25/30, rund, Durchmesser bis 40 cm**
Öffnung schließen mit Beton C 25/30 DIN EN 206-1, DIN 1045-2, rund, Durchmesser bis 40 cm, Tiefe bis 30 cm, in Wand, dicht/fugenfrei, zeitlich versetzt nach erfolgter Installation, einschließlich Abschalung und neuerlicher Gerüststellung
Menge: 2,000 St
Leistungsbereichkatalog: 012

**1.3.2340 Schalung Schlitz T 10-15cm B 5-10cm Wand**
Schalung Schlitz, geeignet für späteres Verschließen, Schlitztiefe über 10 bis 15 cm, Schlitzbreite über 5 bis 10 cm, für Wand aus Ortbeton
Menge: 20,000 m
Leistungsbereichkatalog: 013
DIN276-1_08: 331
Kostengruppe DIN 276 2018-12: 334

**1.3.2350 Schalung Schlitz T 15-20cm B 5-10cm Wand**
Schalung Schlitz, geeignet für späteres Verschließen, Schlitztiefe über 15 bis 20 cm, Schlitzbreite über 5 bis 10 cm, für Wand aus Ortbeton
Menge: 20,000 m
Leistungsbereichkatalog: 013
DIN276-1_08: 331
Kostengruppe DIN 276 2018-12: 334

**1.3.2360 Schalung Öffnung Decke bis 100cm2**
Schalung Öffnung, Aussparungstiefe über 20 bis 30 cm, Einzelgröße der Aussparungen bis 100 cm2, Aussparungsform rechteckig, für Deckenplatte aus Ortbeton.
Menge: 4,000 St
Leistungsbereichkatalog: 013
DIN276-1_08: 351
Kostengruppe DIN 276 2018-12: 351

**1.3.2370 Schalung Öffnung Decke 101 bis 300 cm2**
Schalung Öffnung, Aussparungstiefe über 20 bis 30 cm, Einzelgröße der Aussparungen 101 cm2 bis 300 cm2, Aussparungsform rechteckig, für Deckenplatte aus Ortbeton.
Menge: 15,000 St
Leistungsbereichkatalog: 013
DIN276-1_08: 351
Kostengruppe DIN 276 2018-12: 351

**1.3.2380 Schalung Öffnung Decke 301 bis 600 cm2**
Schalung Öffnung, Aussparungstiefe über 20 bis 30 cm, Einzelgröße der Aussparungen 301 cm2 bis 600 cm2, Aussparungsform rechteckig, für Deckenplatte aus Ortbeton.
Menge: 3,000 St
Leistungsbereichkatalog: 013
DIN276-1_08: 351
Kostengruppe DIN 276 2018-12: 351

**1.3.2390 Schalung Öffnung Decke 601 bis 1500 cm2**
Schalung Öffnung, Aussparungstiefe über 20 bis 30 cm, Einzelgröße der Aussparungen 601 cm2 bis 1500 cm2, Aussparungsform rechteckig, für Deckenplatte aus Ortbeton.
Menge: 5,000 St
Leistungsbereichkatalog: 013
DIN276-1_08: 351
Kostengruppe DIN 276 2018-12: 351

**1.3.2400 Schalung Öffnung Decke 1501 bis 3000 cm2**
Schalung Öffnung, Aussparungstiefe über 20 bis 30 cm, Einzelgröße der Aussparungen 1501 cm2 bis 3000 cm2, Aussparungsform rechteckig, für Deckenplatte aus Ortbeton.
Menge: 1,000 St
Leistungsbereichkatalog: 013
DIN276-1_08: 351
Kostengruppe DIN 276 2018-12: 351

**1.3.2410 Schalung Öffnung Decke 3001 bis 5000 cm2**
Schalung Öffnung, Aussparungstiefe über 20 bis 30 cm, Einzelgröße der Aussparungen 3001 cm2 bis 5000 cm2, Aussparungsform rechteckig, für Deckenplatte aus Ortbeton.
Menge: 2,000 St
Leistungsbereichkatalog: 013
DIN276-1_08: 351
Kostengruppe DIN 276 2018-12: 351

**1.3.2420 Schalung Öffnung Decke 5001 bis 10000 cm2**
Schalung Öffnung, Aussparungstiefe über 20 bis 30 cm, Einzelgröße der Aussparungen 5001 cm2 bis 10000 cm2, Aussparungsform rechteckig, für Deckenplatte aus Ortbeton.
Menge: 1,000 St
Leistungsbereichkatalog: 013
DIN276-1_08: 351
Kostengruppe DIN 276 2018-12: 351

**1.3.2430 Schalung Öffnung Decke 10001 bis 16500 cm2**
Schalung Öffnung, Aussparungstiefe über 20 bis 30 cm, Einzelgröße der Aussparungen 5001 cm2 bis 10000 cm2, Aussparungsform rechteckig, für Deckenplatte aus Ortbeton.
Menge: 3,000 St
Leistungsbereichkatalog: 013
DIN276-1_08: 351
Kostengruppe DIN 276 2018-12: 351

**1.3.2440 Öffnung schließen Beton C25/30 bis 100cm2**
Öffnung schließen, Ausführung in Deckenfläche,
mit Beton, C 25/30 DIN EN 206, DIN 1045-2,
Querschnitt bis 100 cm2, Tiefe bis 30 cm, Arbeitshöhe bis 4 m,
dicht/fugenfrei, zeitlich versetzt nach erfolgter Installation, einschließlich Abschalung und Gerüststellung
Menge: 4,000 St
Leistungsbereichkatalog: 012
DIN276-1_08: 351
Kostengruppe DIN 276 2018-12: 351

**1.3.2450 Öffnung schließen Beton C25/30 101 bis 300cm2**
Öffnung schließen, Ausführung in Deckenfläche,
mit Beton, C 25/30 DIN EN 206, DIN 1045-2,
Querschnitt 101 bis 300 cm2, Tiefe bis 30 cm,
Arbeitshöhe bis 4 m, dicht/fugenfrei, zeitlich versetzt nach erfolgter Installation, einschließlich Abschalung und Gerüststellung
Menge: 15,000 St
Leistungsbereichkatalog: 012
DIN276-1_08: 351
Kostengruppe DIN 276 2018-12: 351

**1.3.2460 Öffnung schließen Beton C25/30 301 bis 600cm2**
Öffnung schließen, Ausführung in Deckenfläche,
mit Beton, C 25/30 DIN EN 206, DIN 1045-2,
Querschnitt 301 bis 600 cm2, Tiefe bis 30 cm,
Arbeitshöhe bis 4 m, dicht/fugenfrei, zeitlich versetzt nach erfolgter Installation, einschließlich Abschalung und Gerüststellung
Menge: 3,000 St
Leistungsbereichkatalog: 012
DIN276-1_08: 351
Kostengruppe DIN 276 2018-12: 351

**1.3.2470 Öffnung schließen Beton C25/30 601 bis 1500cm2**
Öffnung schließen, Ausführung in Deckenfläche,
mit Beton, C 25/30 DIN EN 206, DIN 1045-2,
Querschnitt 601 bis 1500 cm2, Tiefe bis 30 cm,
Arbeitshöhe bis 4 m, dicht/fugenfrei, zeitlich versetzt nach erfolgter Installation, einschließlich Abschalung und Gerüststellung
Menge: 5,000 St
Leistungsbereichkatalog: 012
DIN276-1_08: 351
Kostengruppe DIN 276 2018-12: 351

**1.3.2480 Öffnung schließen Beton C25/30 1501 bis 3000cm2**
Öffnung schließen, Ausführung in Deckenfläche,
mit Beton, C 25/30 DIN EN 206, DIN 1045-2,
Querschnitt 1501 bis 3000 cm2, Tiefe bis 30 cm,
Arbeitshöhe bis 4 m, dicht/fugenfrei, zeitlich versetzt nach erfolgter Installation, einschließlich Abschalung und Gerüststellung
Menge: 1,000 St
Leistungsbereichkatalog: 012
DIN276-1_08: 351
Kostengruppe DIN 276 2018-12: 351

**1.3.2490 Öffnung schließen Beton C25/30 3001 bis 5000cm2**
Öffnung schließen, Ausführung in Deckenfläche,
mit Beton, C 25/30 DIN EN 206, DIN 1045-2,
Querschnitt 3001 bis 5000 cm2, Tiefe bis 30 cm,
Arbeitshöhe bis 4 m, dicht/fugenfrei, zeitlich versetzt nach erfolgter Installation, einschließlich Abschalung und Gerüststellung
Menge: 2,000 St
Leistungsbereichkatalog: 012
DIN276-1_08: 351
Kostengruppe DIN 276 2018-12: 351

**1.3.2500 Öffnung schließen Beton C25/30 5001 bis 10000cm2**
Öffnung schließen, Ausführung in Deckenfläche,
mit Beton, C 25/30 DIN EN 206, DIN 1045-2,
Querschnitt 5001 bis 10000 cm2, Tiefe bis 30 cm,
Arbeitshöhe bis 4 m, dicht/fugenfrei, zeitlich versetzt nach erfolgter Installation, einschließlich Abschalung und Gerüststellung
Menge: 1,000 St
Leistungsbereichkatalog: 012
DIN276-1_08: 351
Kostengruppe DIN 276 2018-12: 351

**1.3.2510 Öffnung schließen Beton C25/30 10001 bis 16500cm2**
Öffnung schließen, Ausführung in Deckenfläche,
mit Beton, C 25/30 DIN EN 206, DIN 1045-2,
Querschnitt 10001 bis 16500 cm2, Tiefe bis 30 cm,
Arbeitshöhe bis 4 m, dicht/fugenfrei, zeitlich versetzt nach erfolgter Installation, einschließlich Abschalung und Gerüststellung
Menge: 3,000 St
Leistungsbereichkatalog: 012
DIN276-1_08: 351
Kostengruppe DIN 276 2018-12: 351

**1.3.2520 Schalung Öffnung Decke, rund, Durchmesser bis 10 cm**
Schalung Öffnung, Aussparungstiefe über 20 bis 30 cm,
rund, Durchmesser bis 10 cm, für Deckenplatte aus Ortbeton.
Menge: 3,000 St
Leistungsbereichkatalog: 013
DIN276-1_08: 351
Kostengruppe DIN 276 2018-12: 351

**1.3.2530 Schalung Öffnung Decke, rund, Durchmesser bis 16 cm**
Schalung Öffnung, Aussparungstiefe über 20 bis 30 cm,
rund, Durchmesser > 10 cm bis 16 cm, für Deckenplatte aus Ortbeton.
Menge: 44,000 St
Leistungsbereichkatalog: 013
DIN276-1_08: 351
Kostengruppe DIN 276 2018-12: 351

**1.3.2540 Öffnung schließen Beton C25/30, Decke, Durchmesser bis 10 cm**
Öffnung schließen, Ausführung in Deckenfläche,
mit Beton, C 25/30 DIN EN 206, DIN 1045-2,
rund, Durchmesser bis 10 cm, Tiefe bis 30 cm, Arbeitshöhe bis 4 m, dicht/fugenfrei, zeitlich versetzt nach erfolgter Installation, einschließlich Abschalung und Gerüststellung
Menge: 3,000 St
Leistungsbereichkatalog: 012
DIN276-1_08: 351
Kostengruppe DIN 276 2018-12: 351

**1.3.2550 Öffnung schließen Beton C25/30, Decke, Durchmesser bis 16 cm**
Öffnung schließen, Ausführung in Deckenfläche,
mit Beton, C 25/30 DIN EN 206, DIN 1045-2,
rund, Durchmesser bis 16 cm, Tiefe bis 30 cm,
Arbeitshöhe bis 4 m, dicht/fugenfrei, zeitlich versetzt nach erfolgter Installation, einschließlich Abschalung und Gerüststellung
Menge: 44,000 St
Leistungsbereichkatalog: 012
DIN276-1_08: 351
Kostengruppe DIN 276 2018-12: 351

**1.3.2560 Schalung Nische rechteckig Wand**
Schalung Nische, Aussparungsform rechteckig, für Wand aus Ortbeton.

gerechnet wird die Fläche der Nischenrückwand und der Nischenleibung
Menge: 5,000 m2
Leistungsbereichkatalog: 013
DIN276-1_08: 341
Kostengruppe DIN 276 2018-12: 344

*Hinweis: Bewehrung*

**1.3.2570 Betonstabstahl**
Bewehrung aus Betonstabstahl B500B DIN 488-1, DIN488-2 (B = Duktilitätsklasse), für alle vorbeschriebenen Bauteile

alle Durchmesser, alle Längen, liefern, abladen,
schneiden, biegen und verlegen.
Menge: 325,000 t
Kostengruppe DIN 276 2018-12: 399

**1.3.2580 Betonstabstahl - Abstandhalter**
Bewehrung aus Betonstabstahl B500B DIN 488-1, DIN488-2 (B = Duktilitätsklasse), für alle vorbeschriebenen Bauteile

als Abstandhalter für die obere Bewehrungslage
Menge: 10,000 t
Kostengruppe DIN 276 2018-12: 399

**1.3.2590 Betonstahlmatte**
Bewehrung aus Betonstahlmatten B500A DIN 488-1, DIN488-4 (A = Duktilitätsklasse), für alle vorbeschriebenen Bauteile

alle Durchmesser, alle Längen, liefern, abladen,
schneiden, biegen und verlegen.
Menge: 56,000 t
Kostengruppe DIN 276 2018-12: 399

*Hinweis: Einbauteile Beton*

**1.3.2600 Hülsrohr DN 150**
Hülsrohre, Kunststoff, für Rohrdurchführungen in Betonbauteilen, wie Streifenfundamenten etc., in die Schalung eingebaut; in verschiedenen Längen.

Durchmesser: DN 150
Menge: 8,000 m
Kostengruppe DIN 276 2018-12: 322

**1.3.2610 Hülsrohr DN 250**
Hülsrohre, Kunststoff, für Rohrdurchführungen in Betonbauteilen, wie Streifenfundamenten etc., in die Schalung eingebaut; in verschiedenen Längen.

Durchmesser: DN 250
Menge: 8,000 m
Kostengruppe DIN 276 2018-12: 322

**1.3.2620 Kleineisenteile, grundiert**
Kleineisenteile, grundiert, für Ankerplatten, Anker und dergleichen.
Stahlgüte: S235JR
Stückgewicht: bis 10 kg
Menge: 50,000 kg
Kostengruppe DIN 276 2018-12: 399

**1.3.2630 Kleineisenteile, verzinkt**
Kleineisenteile, feuerverzinkt, für Ankerplatten, Anker und dergleichen.
Stahlgüte: S235JR
Stückgewicht: bis 10 kg
Menge: 50,000 kg
Kostengruppe DIN 276 2018-12: 399

**1.3.2640 Kleineisenteile, Edelstahl**
Kleineisenteile, aus Edelstahl Werkstoff-Nr.: 1.4301, für Ankerplatten, Anker und dergleichen.
Stückgewicht: bis 10 kg
Menge: 30,000 kg
Kostengruppe DIN 276 2018-12: 399

**1.3.2650 Dübelleiste 16/325-3/617**
Durchstanz- bzw. Querkraftbewehrung, bestehend aus Dübelleiste mit angeschweißten Doppelkopfankern, bauaufsichtlich zugelassen, für Bodenplatten,
mit erforderlichen Abstandhaltern und ggf. Klemmbügelbefestigung.
Bauteildicke: 400 mm
Ankerdurchmesser: 16 mm
Ankerhöhe: 325 mm
Ankeranzahl pro Element: 3 St
Elementlänge: 617 mm
Menge: 28,000 St
Kostengruppe DIN 276 2018-12: 349

**1.3.2660 Dübelleiste 20/325-4/960**
Durchstanz- bzw. Querkraftbewehrung, bestehend aus Dübelleiste mit angeschweißten Doppelkopfankern, bauaufsichtlich zugelassen, für Bodenplatten,
mit erforderlichen Abstandhaltern und ggf. Klemmbügelbefestigung.
Bauteildicke: 400 mm
Ankerdurchmesser: 20 mm
Ankerhöhe: 325 mm
Ankeranzahl pro Element: 4 St
Elementlänge: 960 mm
Menge: 14,000 St
Kostengruppe DIN 276 2018-12: 349

**1.3.2670 Dübelleiste 20/205-3/780**
Durchstanz- bzw. Querkraftbewehrung, bestehend aus Dübelleiste mit angeschweißten Doppelkopfankern, bauaufsichtlich zugelassen, für Bodenplatten,
mit erforderlichen Abstandhaltern und ggf. Klemmbügelbefestigung.
Bauteildicke: 400 mm
Ankerdurchmesser: 20 mm
Ankerhöhe: 205 mm
Ankeranzahl pro Element: 3 St
Elementlänge: 780 mm
Menge: 6,000 St
Kostengruppe DIN 276 2018-12: 349

**1.3.2680 Dübelleiste 20/325-3/720**
Durchstanz- bzw. Querkraftbewehrung, bestehend aus Dübelleiste mit angeschweißten Doppelkopfankern, bauaufsichtlich zugelassen, für Bodenplatten,
mit erforderlichen Abstandhaltern und ggf. Klemmbügelbefestigung.
Bauteildicke: 400 mm
Ankerdurchmesser: 20 mm
Ankerhöhe: 325 mm
Ankeranzahl pro Element: 3 St
Elementlänge: 720 mm
Menge: 18,000 St
Kostengruppe DIN 276 2018-12: 349

**1.3.2690 Dübelleiste 10/185-8/1200**
Durchstanz- bzw. Querkraftbewehrung, bestehend aus Dübelleiste mit angeschweißten Doppelkopfankern, bauaufsichtlich zugelassen, für Deckenplatten,
mit erforderlichen Abstandhaltern und ggf. Klemmbügelbefestigung.
Bauteildicke: 250 mm
Ankerdurchmesser: 10 mm
Ankerhöhe: 185 mm
Ankeranzahl pro Element: 8 St
Elementlänge: 1200 mm
Menge: 9,000 St
Kostengruppe DIN 276 2018-12: 349

**1.3.2700 Dübelleiste 12/185-7/1050**
Durchstanz- bzw. Querkraftbewehrung, bestehend aus Dübelleiste mit angeschweißten Doppelkopfankern, bauaufsichtlich zugelassen, für Deckenplatten,
mit erforderlichen Abstandhaltern und ggf. Klemmbügelbefestigung.
Bauteildicke: 250 mm
Ankerdurchmesser: 12 mm
Ankerhöhe: 185 mm
Ankeranzahl pro Element: 7 St
Elementlänge: 1050 mm
Menge: 7,000 St
Kostengruppe DIN 276 2018-12: 349

**1.3.2710 Dübelleiste 10/185-5/700**
Durchstanz- bzw. Querkraftbewehrung, bestehend aus Dübelleiste mit angeschweißten Doppelkopfankern, bauaufsichtlich zugelassen, für Deckenplatten,
mit erforderlichen Abstandhaltern und ggf. Klemmbügelbefestigung.
Bauteildicke: 250 mm
Ankerdurchmesser: 10 mm
Ankerhöhe: 185 mm
Ankeranzahl pro Element: 5 St
Elementlänge: 700 mm
Menge: 12,000 St
Kostengruppe DIN 276 2018-12: 349

**1.3.2720 Dübelleiste 10/235-3/510**
Durchstanz- bzw. Querkraftbewehrung, bestehend aus Dübelleiste mit angeschweißten Doppelkopfankern, bauaufsichtlich zugelassen, für Deckenplatten,
mit erforderlichen Abstandhaltern und ggf. Klemmbügelbefestigung.
Bauteildicke: 300 mm
Ankerdurchmesser: 10 mm
Ankerhöhe: 235 mm
Ankeranzahl pro Element: 3 St
Elementlänge: 510 mm
Menge: 8,000 St
Kostengruppe DIN 276 2018-12: 349

**1.3.2730 Dübelleiste 14/235-5/850**
Durchstanz- bzw. Querkraftbewehrung, bestehend aus Dübelleiste mit angeschweißten Doppelkopfankern, bauaufsichtlich zugelassen, für Deckenplatten,
mit erforderlichen Abstandhaltern und ggf. Klemmbügelbefestigung.
Bauteildicke: 300 mm
Ankerdurchmesser: 14 mm
Ankerhöhe: 235 mm
Ankeranzahl pro Element: 5 St
Elementlänge: 850 mm
Menge: 8,000 St
Kostengruppe DIN 276 2018-12: 349

**1.3.2740 Dübelleiste 16/235-6/1020**
Durchstanz- bzw. Querkraftbewehrung, bestehend aus Dübelleiste mit angeschweißten Doppelkopfankern, bauaufsichtlich zugelassen, für Deckenplatten,
mit erforderlichen Abstandhaltern und ggf. Klemmbügelbefestigung.
Bauteildicke: 300 mm
Ankerdurchmesser: 16 mm
Ankerhöhe: 235 mm
Ankeranzahl pro Element: 6 St
Elementlänge: 1020 mm
Menge: 8,000 St
Kostengruppe DIN 276 2018-12: 349

**1.3.2750 Dübelleiste 10/235-5/850**
Durchstanz- bzw. Querkraftbewehrung, bestehend aus Dübelleiste mit angeschweißten Doppelkopfankern, bauaufsichtlich zugelassen, für Deckenplatten,
mit erforderlichen Abstandhaltern und ggf. Klemmbügelbefestigung.
Bauteildicke: 300 mm
Ankerdurchmesser: 10 mm
Ankerhöhe: 235 mm
Ankeranzahl pro Element: 5 St
Elementlänge: 850 mm
Menge: 3,000 St
Kostengruppe DIN 276 2018-12: 349

**1.3.2760 Rückbiegeelem. Stahl verz., 55-10/10**
Verwahrkasten/Bewehrungs-Rückbiegeelement, bauaufsichtlich zugelassen, aus Stahl, verzinkt,
Breite 55 mm, 1-reihig, Stabdurchmesser 10 mm, Stababstand 10 cm, Verankerungslänge Anschlussbauteil mind. 390 mm,
einschl. Entfernen des Gehäusedeckels und Rückbiegen Anschlussbewehrung nach dem Ausschalen, aus Ortbeton.
Menge: 117,000 m
Leistungsbereichkatalog: 013

**1.3.2770 Rückbiegeelem. Stahl verz., 190-10/15**
Verwahrkasten/Bewehrungs-Rückbiegeelement, bauaufsichtlich zugelassen, aus Stahl, verzinkt,
Breite 190 mm, 2-reihig, Stabdurchmesser 10 mm, Stababstand 15 cm, Verankerungslänge Anschlussbauteil mind. 390 mm, einschl. Entfernen des Gehäusedeckels und Rückbiegen Anschlussbewehrung nach dem Ausschalen, aus Ortbeton.
Menge: 187,000 m
Leistungsbereichkatalog: 013

**1.3.2780 Rückbiegeelem. Stahl verz., 220-10/15**
Verwahrkasten/Bewehrungs-Rückbiegeelement, bauaufsichtlich zugelassen, aus Stahl, verzinkt,
Breite 220 mm, 2-reihig, Stabdurchmesser 10 mm, Stababstand 15 cm, Verankerungslänge Anschlussbauteil mind. 390 mm, einschl. Entfernen des Gehäusedeckels und Rückbiegen Anschlussbewehrung nach dem Ausschalen, aus Ortbeton.
Menge: 100,000 m
Leistungsbereichkatalog: 013

**1.3.2790 Bewehrungsstoß, Muffenstab, 20 mm, L 400 mm**
Bewehrungsstoß, Betonstabstahl B 500B, als Schraubanschluss,mit Europäisch Technischer Bewertung, mit geschmiedeter Muffenverbindung, mit Muffenstab,
Stabdurchmesser: 20 mm
Stablänge: 400 mm (nach Vorgabe Statik)
Menge: 23,000 St

**1.3.2800 Bewehrungsstoß, Muffenstab, 20 mm, L 1380 mm**
Bewehrungsstoß, Betonstabstahl B 500B, als Schraubanschluss,mit Europäisch Technischer Bewertung, mit geschmiedeter Muffenverbindung, mit Muffenstab,
Stabdurchmesser: 20 mm
Stablänge: 1380 mm (nach Vorgabe Statik)
Menge: 23,000 St

**1.3.2810 Bewehrungsstoß, Anschlussstab, 20 mm, L 370 mm**
Anschlussstab, Betonstabstahl B 500B, mit Gewinde für Bewehrungsstoß

Stabdurchmesser: 20 mm
Stablänge: 370 mm (nach Vorgabe Statik)
Menge: 23,000 St

**1.3.2820 Bewehrungsstoß, Anschlussstab, 20 mm, L 1350 mm**
Anschlussstab, Betonstabstahl B 500B, mit Gewinde für Bewehrungsstoß

Stabdurchmesser: 20 mm
Stablänge: 1350 mm (nach Vorgabe Statik)
Menge: 23,000 St

**1.3.2830 Bewehrungsstoß, Muffenstab, 25 mm, L 400 mm**
Bewehrungsstoß, Betonstabstahl B 500B, als Schraubanschluss,mit Europäisch Technischer Bewertung, mit geschmiedeter Muffenverbindung, mit Muffenstab,
Stabdurchmesser: 25 mm
Stablänge: 400 mm (nach Vorgabe Statik)
Menge: 16,000 St

**1.3.2840 Bewehrungsstoß, Muffenstab, 25 mm, L 1380 mm**
Bewehrungsstoß, Betonstabstahl B 500B, als Schraubanschluss,mit Europäisch Technischer Bewertung, mit geschmiedeter Muffenverbindung, mit Muffenstab,
Stabdurchmesser: 25 mm
Stablänge: 1380 mm (nach Vorgabe Statik)
Menge: 16,000 St

**1.3.2850 Bewehrungsstoß, Anschlussstab, 25 mm, L 360 mm**
Anschlussstab, Betonstabstahl B 500B, mit Gewinde für Bewehrungsstoß

Stabdurchmesser: 25 mm
Stablänge: 360 mm (nach Vorgabe Statik)
Menge: 16,000 St

**1.3.2860 Bewehrungsstoß, Anschlussstab, 25 mm, L 1690 mm**
Anschlussstab, Betonstabstahl B 500B, mit Gewinde für Bewehrungsstoß

Stabdurchmesser: 25 mm
Stablänge: 1690 mm (nach Vorgabe Statik)
Menge: 16,000 St

**1.3.2870 Bewehrungsstoß, Muffenstab, 28 mm, L 400 mm**
Bewehrungsstoß, Betonstabstahl B 500B, als Schraubanschluss,mit Europäisch Technischer Bewertung, mit geschmiedeter Muffenverbindung, mit Muffenstab,
Stabdurchmesser: 20 mm
Stablänge: 400 mm (nach Vorgabe Statik)
Menge: 8,000 St

**1.3.2880 Bewehrungsstoß, Muffenstab, 28 mm, L 1930 mm**
Bewehrungsstoß, Betonstabstahl B 500B, als Schraubanschluss,mit Europäisch Technischer Bewertung, mit geschmiedeter Muffenverbindung, mit Muffenstab,
Stabdurchmesser: 20 mm
Stablänge: 1930 mm (nach Vorgabe Statik)
Menge: 8,000 St

**1.3.2890 Bewehrungsstoß, Anschlussstab, 28 mm, L 360 mm**
Anschlussstab, Betonstabstahl B 500B, mit Gewinde für Bewehrungsstoß

Stabdurchmesser: 28 mm
Stablänge: 360 mm (nach Vorgabe Statik)
Menge: 8,000 St

**1.3.2900 Bewehrungsstoß, Anschlussstab, 28 mm, L 1890 mm**
Anschlussstab, Betonstabstahl B 500B, mit Gewinde für Bewehrungsstoß

Stabdurchmesser: 28 mm
Stablänge: 1890 mm (nach Vorgabe Statik)
Menge: 8,000 St

**1.3.2910 Ankerschiene, vertikal, verzinkt**
Ankerschiene mit Bolzenankern für Mauerwerksanschluss, aus feuerverzinktem Stahl, bauaufsichtlich zugelassen, Stahlgüte S235JR, gegen Eindringen von Frischbeton geschützt, in Schalung einbauen, Einbau vertikal

Profil: 28/15

Einbauhöhe bis ca. 4 m
Menge: 190,000 m

**1.3.2920 Fugenband. Kombination, 125 mm**
Fugenband, zur Abdichtung von Arbeitsfugen von WU-Bauteilen nach DAfStb, mit allgemeinem bauaufsichtlichem Prüfzeugnis, aus PVC-P in Kombination mit TPE-Quellschnur,
innenliegend zum Einbetonieren, Wasserdruck bis 2 bar,
Einbau/Verarbeitung nach Hersteller-Vorschrift,
mit Stoßverbindungen, Formteile werden gesondert vergütet, Maßnahmen zur Lagesicherung nach Erfordernis, abgerechnet wird nach tatsächlichen Verbrauch auf Nachweis,

Höhe 125 mm, Dicke 5 mm
Menge: 146,000 m
Leistungsbereichkatalog: 013
DIN276-1_08: 331
Kostengruppe DIN 276 2018-12: 331

**1.3.2921 Formteile Eckpunkt**
Formteil analog zu dem  zuvor beschriebenen Kombinationsfugenband, Höhe 125 mm, für die Ausbildung von Eckpunkten, als flach oder senkrecht Ecken

Alles im System eines Herstellers und einschl. Anschluss an das Abdichtungsprofile der Hauptposition nach Anwendungsrichtlinien des Herstellers.
Menge: 10,000 St

**1.3.2922 Formteile T-Punkt**
Formteil analog zu dem  zuvor beschriebenen Kombinationsfugenband, Höhe 125 mm, für die Ausbildung von T-Punkten, als flaches oder senkrechtes T-Stück,

Alles im System eines Herstellers und einschl. Anschluss an das Abdichtungsprofile der Hauptposition nach Anwendungsrichtlinien des Herstellers.
Menge: 2,000 St

**1.3.2930 Fugenband, Kombination, 150 mm**
Fugenband, zur Abdichtung von Arbeitsfugen von WU-Bauteilen nach DAfStb, mit allgemeinem bauaufsichtlichem Prüfzeugnis, aus PVC-P in Kombination mit TPE-Quellschnur,
innenliegend zum Einbetonieren, Wasserdruck bis 2 bar,
Einbau/Verarbeitung nach Hersteller-Vorschrift,
mit Stoßverbindungen, Formteile werden gesondert vergütet, Maßnahmen zur Lagesicherung nach Erfordernis, abgerechnet wird nach tatsächlichen Verbrauch auf Nachweis,

Höhe 150 mm, Dicke 5 mm
Menge: 377,000 m
Leistungsbereichkatalog: 013
DIN276-1_08: 331
Kostengruppe DIN 276 2018-12: 331

**1.3.2931 Formteile Eckpunkt**
Formteil analog zu dem  zuvor beschriebenen Kombinationsfugenband, Höhe 150 mm, für die Ausbildung von Eckpunkten, als flach oder senkrecht Ecken

Alles im System eines Herstellers und einschl. Anschluss an das Abdichtungsprofile der Hauptposition nach Anwendungsrichtlinien des Herstellers.
Menge: 30,000 St

**1.3.2932 Formteile T-Punkt**
Formteil analog zu dem  zuvor beschriebenen Kombinationsfugenband, Höhe 150 mm, für die Ausbildung von T-Punkten, als flaches oder senkrechtes T-Stück,

Alles im System eines Herstellers und einschl. Anschluss an das Abdichtungsprofile der Hauptposition nach Anwendungsrichtlinien des Herstellers.
Menge: 5,000 St

**1.3.2933 Formteile Kreuzungspunkt**
Formteil analog zu dem  zuvor beschriebenen Kombinationsfugenband, Höhe 150 mm, für die Ausbildung von Kreuzungpunkten, als flacher oder senkrechter Kreuzungspunkt,

Alles im System eines Herstellers und einschl. Anschluss an das Abdichtungsprofile der Hauptposition nach Anwendungsrichtlinien des Herstellers.
Menge: 2,000 St

**1.3.2940 Arbeitsfugenband, 240 mm**
Fugenband, zur Abdichtung von Arbeitsfugen von WU-Bauteilen nach DAfStb, nach DIN 18541-1/-2, aus PVC-P/NBR, innenliegend zum Einbetonieren,
Einbau/Verarbeitung nach Hersteller-Vorschrift,
mit Stoßverbindungen, Formteile werden gesondert vergütet, Maßnahmen zur Lagesicherung nach Erfordernis, abgerechnet wird nach tatsächlichen Verbrauch auf Nachweis,

Höhe 240 mm,

Erzeugnis: Sika Tricomer o.glw.
Menge: 181,000 m
Leistungsbereichkatalog: 013
DIN276-1_08: 331
Kostengruppe DIN 276 2018-12: 331

**1.3.2941 Formteile Eckpunkt**
Formteil analog zu dem  zuvor beschriebenen Arbeitsfugenband, für die Ausbildung von Eckpunkten, als flach oder senkrecht Ecken

Alles im System eines Herstellers und einschl. Anschluss an das Abdichtungsprofile der Hauptposition nach Anwendungsrichtlinien des Herstellers.
Menge: 50,000 St

**1.3.2942 Formteile T-Punkt**
Formteil analog zu dem  zuvor beschriebenen Arbeitsfugenband, für die Ausbildung von T-Punkten, als flaches oder senkrechtes T-Stück,

Alles im System eines Herstellers und einschl. Anschluss an das Abdichtungsprofile der Hauptposition nach Anwendungsrichtlinien des Herstellers.
Menge: 10,000 St

**1.3.2943 Formteile Kreuzungspunkt**
Formteil analog zu dem  zuvor beschriebenen Arbeitsfugenband, für die Ausbildung von Kreuzungpunkten, als flacher oder senkrechter Kreuzungspunkt,

Alles im System eines Herstellers und einschl. Anschluss an das Abdichtungsprofile der Hauptposition nach Anwendungsrichtlinien des Herstellers.
Menge: 2,000 St

**1.3.2950 definierte Sollrissfuge mit Sollrisselement Boden**
Ausbildung einer definierten Sollrissfuge durch Sollrisselement einschl. Abdichtung mit Fugenband, in WU-Bodenplatte,
Dicke Bodenplatte 40 cm, Fugenband nach Norm bzw. mit Prüfzeugnis,

Sollrisselement aus konstruktiv verstärktem Streckmetall, verzinkt, Trennlage in 1/3 des Bauteilquerschnitts zur Ausbildung der Sollrissfuge,
Abdichtung mit geeignetem Fugenband, Breite nach Systemerfordernis, geeignet für Wasserdruck bis 2 bar gemäß Prüfzeugnis,

Fixierung der Elemente durch Einschweißen oder Einbinden in die Bewehrung.

Erzeugnis Sollrisselement: Max Frank Stremaform o.glw.
Menge: 183,000 m

**1.3.2960 definierte Sollrissfuge mit Sollrisselement Wand**
Ausbildung einer definierten Sollrissfuge durch Sollrisselement einschl. Abdichtung mit Fugenband, in WU-Kellerwand,
Dicke Wand 30 cm, Fugenband nach Norm bzw. mit Prüfzeugnis,

Sollrisselement aus konstruktiv verstärktem Streckmetall, verzinkt, Trennlage in 1/3 des Bauteilquerschnitts zur Ausbildung der Sollrissfuge,
Abdichtung mit geeignetem Fugenband, Breite nach Systemerfordernis, geeignet für Wasserdruck bis 2 bar gemäß Prüfzeugnis,

Fixierung der Elemente durch Einschweißen oder Einbinden in die Bewehrung.

Erzeugnis Sollrisselement: Max Frank Stremaform o.glw.
Menge: 95,000 m

**1.3.2961 T-Punkt**
Ausbildung eines T-Punktes mit den zuvor beschriebenen Sollrisselementen,

Alles im System eines Herstellers und einschl. Anschluss an das Abdichtungsprofile der Hauptposition nach Anwendungsrichtlinien des Herstellers.
Menge: 2,000 St

**1.3.2962 Kreuzungspunkt**
Ausbildung eines Kreuzungpunktes mit den zuvor beschriebenen Sollrisselementen,

Alles im System eines Herstellers und einschl. Anschluss an das Abdichtungsprofile der Hauptposition nach Anwendungsrichtlinien des Herstellers.
Menge: 5,000 St

**1.3.2970 Trennschicht MW, 20 mm**
Fugeneilage/Trennschicht, zur Trennung von Bauteilen aus Beton, aus Mineralwolle als Steinwolle, MW DIN EN 13162, Dicke ca. 20 mm, WLG 040, nichtbrennbar Euroklasse A, geeignet für Ortbetonbauweise/Beanspruchungen aus Betonieren, streifenförmig, Streifenbreite bis ca. 40 cm, einschl. Befestigung/Lagesicherung

Ausführung nach Vorgabe Tragwerksplanung
Menge: 10,000 m2

**1.3.2980 Trennschicht EPS, 20 mm**
Fugeneilage/Trennschicht, zur Trennung von Bauteilen aus Beton, aus Polystyrol-Hartschaum, EPS DIN EN 13163, Dicke ca. 20 mm, WLG 040, geeignet für Ortbetonbauweise/Beanspruchungen aus Betonieren, streifenförmig, Streifenbreite bis ca. 40 cm, einschl. Befestigung/Lagesicherung

Ausführung nach Vorgabe Tragwerksplanung
Menge: 10,000 m2

**1.3.2990 Trennschicht XPS, 80 mm**
Fugeneilage/Trennschicht, zur Trennung von Bauteilen aus Beton, Wans/Wand, aus Polystyrol-Hartschaum, XPS DIN EN 13164, Dicke ca. 80 mm, WLG 040, geeignet für Ortbetonbauweise/Beanspruchungen aus Betonieren, streifenförmig, Streifenbreite bis ca. 30 cm, einschl. Befestigung/Lagesicherung

Ausführung nach Vorgabe Tragwerksplanung
Menge: 5,000 m2

**1.3.3000 Kernbohrung Wand 50 mm, H 4 m**
Kernbohrung in der Stahlbeton-Wand, bis C 25/30, Bohrdurchmesser bis 50 mm, Bohrtiefe bis 30 cm, Bohrstellenhöhe über der Standebene bis 4 m, einschl. Lösen des Bohrkerns aus dem Gefüge und Entsorgung des Bohrkerns.

Anfallendes Material ist fachgerecht zu entsorgen (einschl. Deponie-/Kippgebühren).
Menge: 5,000 St
Kostengruppe DIN 276 2018-12: 339

**1.3.3010 Kernbohrung Wand 51-100 mm, H 4 m**
Kernbohrung in der Stahlbeton-Wand, bis C 25/30, Bohrdurchmesser 51 bis 100 mm, Bohrtiefe bis 30 cm, Bohrstellenhöhe über der Standebene bis 4 m, einschl. Lösen des Bohrkerns aus dem Gefüge und Entsorgung des Bohrkerns.

Anfallendes Material ist fachgerecht zu entsorgen (einschl. Deponie-/Kippgebühren).
Menge: 10,000 St
Kostengruppe DIN 276 2018-12: 339

**1.3.3020 Kernbohrung Wand 101-150 mm, H 4 m**
Kernbohrung in der Stahlbeton-Wand, bis C 25/30,
Bohrdurchmesser 101 bis 150 mm, Bohrtiefe bis 30 cm, Bohrstellenhöhe über der Standebene bis 4 m, einschl. Lösen des Bohrkerns aus dem Gefüge und Entsorgung des Bohrkerns.

Anfallendes Material ist fachgerecht zu entsorgen (einschl. Deponie-/Kippgebühren).
Menge: 12,000 St
Kostengruppe DIN 276 2018-12: 339

**1.3.3030 Kernbohrung Wand 151-250 mm, H 4 m**
Kernbohrung in der Stahlbeton-Wand, bis C 25/30, Bohrdurchmesser 151 bis 250 mm, Bohrtiefe bis 30 cm, Bohrstellenhöhe über der Standebene bis 4 m, einschl. Lösen des Bohrkerns aus dem Gefüge und Entsorgung des Bohrkerns.

Anfallendes Material ist fachgerecht zu entsorgen (einschl. Deponie-/Kippgebühren).
Menge: 5,000 St
Kostengruppe DIN 276 2018-12: 339

**1.3.3040 Kernbohrung Decke 50 mm**
Kernbohrung in der Stahlbeton-Decke, C 25/30, Bohrdurchmesser bis 50 mm, Bohrtiefe bis 30 cm, einschl. Lösen des
Bohrkerns aus dem Gefüge und Entsorgung des Bohrkerns.

Anfallendes Material ist fachgerecht zu entsorgen (einschl. Deponie-/Kippgebühren).
Menge: 5,000 St
Kostengruppe DIN 276 2018-12: 359

**1.3.3050 Kernbohrung Decke 51-100 mm**
Kernbohrung in der Stahlbeton-Decke, C 25/30, Bohrdurchmesser 51 bis 100 mm, Bohrtiefe bis 30 cm, einschl. Lösen
des Bohrkerns aus dem Gefüge und Entsorgung des Bohrkerns.
Anfallendes Material ist fachgerecht zu entsorgen (einschl. Deponie-/Kippgebühren).
Menge: 8,000 St
Kostengruppe DIN 276 2018-12: 359

**1.3.3060 Kernbohrung Decke 101-150 mm**
Kernbohrung in der Stahlbeton-Decke, C 25/30, Bohrdurchmesser 101 bis 150 mm, Bohrtiefe bis 30 cm, einschl. Lösen
des Bohrkerns aus dem Gefüge und Entsorgung des Bohrkerns.

Anfallendes Material ist fachgerecht zu entsorgen (einschl. Deponie-/Kippgebühren).
Menge: 8,000 St
Kostengruppe DIN 276 2018-12: 359

**1.3.3070 Kernbohrung Decke 151-250 mm**
Kernbohrung in der Stahlbeton-Decke, C 25/30, Bohrdurchmesser 151 bis 250 mm, Bohrtiefe bis 30 cm, einschl. Lösen
des Bohrkerns aus dem Gefüge und Entsorgung des Bohrkerns.

Anfallendes Material ist fachgerecht zu entsorgen (einschl. Deponie-/Kippgebühren).
Menge: 5,000 St
Kostengruppe DIN 276 2018-12: 359

*Hinweis: Einbauteile Träger-/Binderauflager*

**1.3.3080 Ankerplatte Binderauflager, 6,5 kg/St.**
Ankerplatte, für Träger-/Binderauflager, aus Stahl S235JR,
feuerverzinkt, mit 2 St. Kopfbolzen

Stückgewicht: bis ca. 6,5 kg
Einbau höhen-/lot-/fluchtgerecht in Betonbauteile aus Ortbeton, Einbau in Abstimmung mit Folgegewerken Holzbau/Stahlbau

Leistung einschließlich einer nachträglichen Beschichtung der nicht einbetonierten Seiten, komplettes Beschichtungssystem mit Untergrundvorbereitung nach DIN EN ISO 12944-5 (Duplex), Korrosionsschutz C4, Schutzdauer sehr hoch
Menge: 8,000 St

**1.3.3090 Ankerplatte Binderauflager, 11 kg/St.**
Ankerplatte, für Träger-/Binderauflager, aus Stahl S235JR,
feuerverzinkt, mit bis zu 4 St. Kopfbolzen

Stückgewicht: bis ca. 11 kg
Einbau höhen-/lot-/fluchtgerecht in Betonbauteile aus Ortbeton, Einbau in Abstimmung mit Folgegewerken Holzbau/Stahlbau

Leistung einschließlich einer nachträglichen Beschichtung der nicht einbetonierten Seiten, komplettes Beschichtungssystem mit Untergrundvorbereitung nach DIN EN ISO 12944-5 (Duplex), Korrosionsschutz C4, Schutzdauer sehr hoch
Menge: 2,000 St

**1.3.3100 Ankerplatte Binderauflager, 13 kg/St.**
Ankerplatte, für Träger-/Binderauflager, aus Stahl S235JR,
feuerverzinkt, mit bis zu 4 St. Kopfbolzen

Stückgewicht: bis ca. 13 kg
Einbau höhen-/lot-/fluchtgerecht in Betonbauteile aus Ortbeton, Einbau in Abstimmung mit Folgegewerken Holzbau/Stahlbau

Leistung einschließlich einer nachträglichen Beschichtung der nicht einbetonierten Seiten, komplettes Beschichtungssystem mit Untergrundvorbereitung nach DIN EN ISO 12944-5 (Duplex), Korrosionsschutz C4, Schutzdauer sehr hoch
Menge: 4,000 St

**1.3.3110 Einbau Ankerplatte, 6,5 kg/St., bauseits beigestellt**
Einbau einer bauseits durch den AN Holzbau/Stahlbau beigestellten Ankerplatte

Ankerplatte für Träger-/Binderauflager, aus Stahl S235JR, mit Kopfbolzen, Stückgewicht bis ca. 6,5 kg
Leistung AN Rohbau:
- Übernahme der Ankerplatte auf der Baustelle und Transport zur Einbaustelle
- Einbau höhen-/lot-/fluchtgerecht in Betonbauteil aus Ortbeton
Menge: 8,000 St

**1.3.3120 Einbau Ankerplatte, 11 kg/St., bauseits beigestellt**
Einbau einer bauseits durch den AN Holzbau/Stahlbau beigestellten Ankerplatte

Ankerplatte für Träger-/Binderauflager, aus Stahl S235JR, mit Kopfbolzen, Stückgewicht bis ca. 11 kg
Leistung AN Rohbau:
- Übernahme der Ankerplatte auf der Baustelle und Transport zur Einbaustelle
- Einbau höhen-/lot-/fluchtgerecht in Betonbauteil aus Ortbeton
Menge: 2,000 St

**1.3.3130 Einbau Ankerplatte, 13 kg/St., bauseits beigestellt**
Einbau einer bauseits durch den AN Holzbau/Stahlbau beigestellten Ankerplatte

Ankerplatte für Träger-/Binderauflager, aus Stahl S235JR, mit Kopfbolzen, Stückgewicht bis ca. 13 kg
Leistung AN Rohbau:
- Übernahme der Ankerplatte auf der Baustelle und Transport zur Einbaustelle
- Einbau höhen-/lot-/fluchtgerecht in Betonbauteil aus Ortbeton
Menge: 4,000 St

*Hinweis: Sonstiges*

**1.3.3140 Mehrkosten Anschlussmischung Gröstkorn 8 mm**
Mehrkosten zu vorbeschriebenen Ortbetonbauteilen als WU-
Konstruktionen

für eine Anschlussmischung mit einem Gröstkorn der Gesteinskörnung von max. 8 mm, auf einer Höhe von mind. 300 mm (ausgehend von einer Mischung mit Gröstkorn 16 mm)

Ausführung am Fußpunkt von Wänden mit einer Fallhöhe von mehr als 1 m (siehe WU-Richtlinie Pkt. 7.1.5)
Menge: 45,000 m3

**1.3.3150 Mehrkosten Musterfläche Sichtbeton SB3**
Mehrkosten bei der Herstellung einer Betonwand, D 30 cm,
im Untergeschoss

Herstellung einseitig in Sichtbeton SB3, als Musterfläche/Referenzfläche zur Festlegung der projektbezogenen Ausführungsqualität und als Vergleichsfläche für die zu erstellenden Sichtbetonflächen
Menge: 50,000 m2

**1.3.3160 Imprägnierung Sichtbeton**
Sichtbetonflächen, innen, entsprechend nachfolgender
Beschreibung imprägnieren

Beschichtungssystem auf Basis von flourierten Acryl-Copolymeren, lösemittelfrei, geeignet für den Einsatz im Innenbereich, transparent, wasserbasiert, zur Ausbildung eines oleo- und hydrophoben Schutzes (stark wasser- und ölabweisend), Reduzierung der Oberflächenspannung, dauerhafte Verbindung mit Untergrund eingehend, ohne Veränderung des optischen Erscheinungsbildes der Oberfläche

auf Innenbauteilflächen (Wände und Leibungen),
gemäß Herstellerrichtlinie applizieren (Airlessgerät, Tiefdruckzerstäuber; bei kleinen Fächen mit Pinsel bis zur Sättigung auftragen)

Leibungsflächen Öffnungen werden mit dieser Position vergütet

Untergrund: Betonflächen mit glatter oder
strukturierter Oberfläche

Vorbehandl.:
Untergrund sauber, schalölfrei und trocken herstellen

Arbeitshöhe: bis ca. 8 m

Auftrag: Erstbeschichtung
Vorbereitung: Grundbeschichtungsstoff, haftvermittelnd

Anstrich:
Lasur auf Acryl-Copolymer-Basis, imprägnierend, Wasser-und schmutzabweisend

Oberfläche: stumpfmatt oder seidenglänzend
Bauteile: Wände und Leibungen
Menge: 375,000 m2

**1.3.3170 Mehrkosten getönt/pigmentiert**
Mehrkosten zu vorbeschriebener Imprägnierung für eine getönte/pigmentierte Ausführung,
wasserbasiert, pigmentiert/semitransparent, geeignet für den Einsatz im Innenbereich, lösemittlfrei/silikonfrei, mit mineralischen Pigmenten,
Farbton/Pigmentierung nach Wahl des AG aus Hersteller-Standarfarbpalette (mit ca. 100 Standard-Farbtönen)
Menge: 375,000 m2

#### Abschnitt 1.4 Abdichtungen, Dämmungen

*Hinweis: Zusätzliche Technische Vertragsbedingungen (ZTV)*
Zusätzliche Technische Vertragsbedingungen (ZTV)

1. Sämtliche Untergründe sind vor Arbeitsbeginn gründlich zu reinigen. Die Reinigung ist in die EP einzurechnen.

2. Das Ebnen der Bauteiloberflächen, wie Abschlagen von Graten und überstehenden Nasen, vermörteln von Fugen, Überarbeiten von Nestern und Hohlstellen sowie das Glätten von Oberflächen wird nicht gesondert vergütet.

3. Die Abdichtungen sind durch geeignete Maßnahmen vor Beschädigungen zu schützen; diese Leistung ist in den EP enthalten.

**1.4.10 Abdichtung Außenwand/Sockel/Fundament Bitumen-Dickbesch.**
Abdichtung von Außenwand-Sockelflächen, Fundamentober/-seitenflächen und in einem Übergangsbereich auf Kellerwandflächen, nach DIN 18533-1 und DIN 18533-3,
mit kunststoffmodifizierter Bitumen-Dickbeschichtung (PMBC), Trockenschichtdicke mind. 4 mm, 2-schichtig, im Spachtelverfahren aufbringen, einschl. Verstärkungseinlage, Untergrund Beton, Höhen bis ca. 110 cm

Leistung einschl. Untergrundvorbehandlung mit Grundierung und Kratzspachtelung zur Schaffung eines geeigneten ebenen Untergrundes und ausreichender Haftung, einschl. aller Ausbildungen an Gebäudeecken
Menge: 125,000 m2
Leistungsbereichkatalog: 018

**1.4.20 Abdichtung Kellerwand Bitumen-Dickbesch.**
Abdichtung auf Kellerwandflächen, nach DIN 18533-1 und DIN 18533-3, mit kunststoffmodifizierter Bitumen-Dickbeschichtung (PMBC), Trockenschichtdicke mind. 4 mm, 2-schichtig, im Spachtelverfahren aufbringen, einschl. Verstärkungseinlage, Untergrund Beton, Höhen bis ca. 300 cm

Leistung einschl. Untergrundvorbehandlung mit Grundierung und Kratzspachtelung zur Schaffung eines geeigneten ebenen Untergrundes und ausreichender Haftung
Menge: 90,000 m2
Leistungsbereichkatalog: 018

**1.4.30 Abdichtung Bitumen-Dickbesch., waagerechter**
Abdichtung mit kunststoffmodifizierter Bitumen-Dickbeschichtung (PMBC) wie zuvor in vollem Wortlaut beschrieben, jedoch

auf vorspringende waagerechte Flächen von Streifenfundament und Konsolenband
Menge: 30,000 m2
Leistungsbereichkatalog: 018

**1.4.40 Hohlkehle, oberseitig**
Ausbilden von Hohlkehlen mit Mörtel MG III und vorbeschr. Abdichtung im Übergangsbereich Waagerechte/Senkrechte
Menge: 78,000 m

**1.4.50 Abdichtung Bitumen-Dickbesch., waagerechter**
Abdichtung mit kunststoffmodifizierter Bitumen-Dickbeschichtung (PMBC) wie zuvor in vollem Wortlaut beschrieben, jedoch

auf vorspringende waagerechte Flächen der Unterseiten von
auskragender Deckenplatte über UG
Menge: 30,000 m2
Leistungsbereichkatalog: 018

**1.4.60 Hohlkehle, untersseitig**
Ausbilden von Hohlkehlen mit Mörtel MG III und vorbeschr. Abdichtung im Übergangsbereich Waagerechte/Senkrechte, Ausführung an der Unterseite von auskragender Decke über UG zur Kellerwand
Menge: 86,000 m

**1.4.70 Bauwerksabdichtung Bitumen-Schweißbahn**
Abdichtung auf Außenwandflächen gegen Bodenfeuchte bei erdberührten Bauteilen, DIN 18533, mit einer Bitumenbahn, vollflächig verschweißt.
Untergrund: Beton
Anwendungsbereich: Abdichtung von erdberührten Wandflächen
Abdichtungsbauart: Bitumen-Schweißbahn
Abdichtungsbahn: G 200 S4
Anzahl Lagen: min. 1
Wassereinwirkungsklasse: W1.1-E, W1.2-E
Raumnutzungsklasse: RN1-E bis RN3-E
Rissklasse: R1-E bis R3-E
Rissüberbrückungsklasse: bis RÜ3-E
Anwendungstyp: BA
Verarbeitung: Schweißverfahren
Bauteil: Außenwand

genauer Umfang/Einbauort gemäß Vorgabe Architekt/Objektüberwachung
Menge: 20,000 m2

**1.4.80 Abdichtung Bewegungsfuge**
Abdichtung über Bewegungsfuge in vorbeschriebener Bauwerksabdichtung aus Bitumen-Schweißbahn,
Fuge im Bereich Kellerwand, Untergrund Beton,

Fugenbreite: 80 mm

Abdichtung mir Neoprene-Fugenband, Dicke mind. 3 mm, im Bereich der Fuge schlaufenförmig ausgebildet, Bandbreite nach Erfordernis;
beidseitig der Fuge Sicherung/Anpressung mit einer Los-/Festflanschkonstruktion nach DIN 18531 und 18532 in geeigneter korrosionsbeständiger Ausführung;
Zuschnitte/Anpassungen der Flächenabdichtung nach Erfordernis
Menge: 8,000 m

**1.4.90 Perimeterdämmung Bodenpl. XPS 040 140mm PB ds**
Perimeterdämmung unter Bodenplatte, aus Polystyrol-Hartschaum XPS DIN EN 13164, Bemessungswert der Wärmeleitfähigkeit max. 0,040 W/(mK), Nennwert der Wärmeleitfähigkeit max. 0,039 W/(mK), Dicke 140 mm, als Platten, mit Stufenfalz, Anwendungsgebiet DIN 4108-10 PB, sehr hohe Druckbelastbarkeit - ds, lose auflegen,
Druckspannung bei 10 % Stauchung 500 kPa, Dämmung unter Bodenplatten,
einschließlich Bodenplatten Technikgrube und Pumpensumpf
Menge: 2000,000 m2
Leistungsbereichkatalog: 013
DIN276-1_08: 326
Kostengruppe DIN 276 2018-12: 325

**1.4.100 Perimeterdämmung Bodenpl. XPS 040 140mm PB ds**
Perimeterdämmung unter Bodenplatte, aus Polystyrol-Hartschaum XPS DIN EN 13164, Bemessungswert der Wärmeleitfähigkeit max. 0,040 W/(mK), Dicke 140 mm,

wie zuletzt in vollem Wortlaut beschrieben, jedoch auf geneigten Untergrung, Neigung ca. 17 Grad, im Bereich der Beckenschräge
Menge: 42,000 m2
Leistungsbereichkatalog: 013
DIN276-1_08: 326
Kostengruppe DIN 276 2018-12: 325

**1.4.110 Perimeterdämmung XPS, Fundament, 120 mm**
Perimeterdämmung auf Fundamentseitenflächen, aus Polystyrol-Extruderschaumplatten XPS DIN EN 13164, Bemessungswert der Wärmeleitfähigkeit max. 0,035 W/(mK), Nennwert der Wärmeleitfähigkeit max. 0,034 W/(mK), Dicke 120 mm, Anwendungsgebiet DIN 4108-10 PW, hohe Druckbelastbarkeit - dh, mit Klebe- und Dichtungsmasse auf Bitumenbasis (2-Komponentenkleber) befestigen auf Beton, Höhe bis ca. 80 cm
Menge: 62,000 m2
Leistungsbereichkatalog: 013

**1.4.120 Perimeterdämmung XPS, auf Konsolband, 120 mm**
Perimeterdämmung auf Konsolband, aus Polystyrol-Extruderschaumplatten XPS DIN EN 13164, Bemessungswert der Wärmeleitfähigkeit max. 0,035 W/(mK), Nennwert der Wärmeleitfähigkeit max. 0,034 W/(mK), Dicke 120 mm, Anwendungsgebiet DIN 4108-10 PW, hohe Druckbelastbarkeit - dh, mit Klebe- und Dichtungsmasse auf Bitumenbasis (2-Komponentenkleber) befestigen auf Beton,

Ausführung auf der Unterseite und der Seitenfläche des Beton-Konsolbandes an Fundament/Kellerwand

Abwicklung ca. 35+30= 65 cm

Tiefe der Unterseite (Auskragung): ca. 35 cm
Höhe der Seitenfläche: ca. 30 cm
Menge: 25,000 m2
Leistungsbereichkatalog: 013

**1.4.130 Perimeterdämmung XPS, Kellerwand, 120 mm**
Perimeterdämmung auf Flächen der Kellerwände, aus Polystyrol-Extruderschaumplatten XPS DIN EN 13164, Bemessungswert der Wärmeleitfähigkeit max. 0,035 W/(mK), Nennwert der Wärmeleitfähigkeit max. 0,034 W/(mK), Dicke 120 mm, Anwendungsgebiet DIN 4108-10 PW, hohe Druckbelastbarkeit - dh, mit Klebe- und Dichtungsmasse auf Bitumenbasis (2-Komponentenkleber) befestigen auf Beton,

einschließlich Wände der Technikgrube und der Grube Pumpenschacht
Menge: 490,000 m2
Leistungsbereichkatalog: 013

**1.4.140 Perimeterdämmung XPS, Kellerwand, 160 mm**
Perimeterdämmung auf Flächen der Kellerwände, aus Polystyrol-Extruderschaumplatten XPS DIN EN 13164, Bemessungswert der Wärmeleitfähigkeit max. 0,035 W/(mK), Nennwert der Wärmeleitfähigkeit max. 0,034 W/(mK), Dicke 160 mm, Anwendungsgebiet DIN 4108-10 PW, hohe Druckbelastbarkeit - dh, mit Klebe- und Dichtungsmasse auf Bitumenbasis (2-Komponentenkleber) befestigen auf Beton,

Höhe ca. 80-120 cm, im Übergang verfüllter Bereich / Fassadenbereich
Menge: 115,000 m2
Leistungsbereichkatalog: 013

**1.4.150 Perimeterdämmung XPS, auf Auskragung Decke UG, 160 mm**
Perimeterdämmung auf Konsolband, aus Polystyrol-Extruderschaumplatten XPS DIN EN 13164, Bemessungswert der Wärmeleitfähigkeit max. 0,035 W/(mK), Nennwert der Wärmeleitfähigkeit max. 0,034 W/(mK), Dicke 160 mm, Anwendungsgebiet DIN 4108-10 PW, hohe Druckbelastbarkeit - dh, mit Klebe- und Dichtungsmasse auf Bitumenbasis (2-Komponentenkleber) befestigen auf Beton,

Ausführung auf der Unterseite und der Seitenfläche der aukragenden Betondecke über UG

Abwicklung ca. 32,5+25= 57,5 cm

Tiefe der Unterseite (Auskragung): ca. 32,5 cm
Höhe der Seitenfläche: ca. 25 cm
Menge: 60,000 m2
Leistungsbereichkatalog: 013

**1.4.160 Schutz-/Dränschicht Noppenbahn**
Schutz-/Dränschicht mit vlieskaschierter Noppenbahnen, aus PE hoher Dichte,
für vertikale Flächen im Sockel-/Wanbereich, einschl. horizontaler Flächen infolge Konsolen und Fundamentplattenvorsprung, einschl. Eckausbildung und Herstellen von Abschlüssen;
Material: Polyethylen (PE)
Kaschierung: Polypropylenvlies
Druckfestigkeit: 250 kN/m2
Luftvolumen: ca. 5,3 l/m2
Noppenhöhe: 8 mm
Menge: 730,000 m2
Leistungsbereichkatalog: 018

**1.4.170 Anarbeiten Rohrdurchführung, DN 50-100**
Anarbeiten vorbeschriebener Perimeterdämmung und Noppenbahn an Rohrdurchführung, DN 50 bis 100.
Menge: 15,000 St

**1.4.180 Anarbeiten Rohrdurchführung, DN 100-150**
Anarbeiten vorbeschriebener Perimeterdämmung und Noppenbahn an Rohrdurchführung, DN 100 bis 150.
Menge: 10,000 St

**1.4.190 Anarbeiten Rohrdurchführung, DN 200-250**
Anarbeiten vorbeschriebener Perimeterdämmung und Noppenbahn an Rohrdurchführung, DN 200 bis 250.
Menge: 10,000 St

**1.4.200 Anarbeiten Rohrdurchführung, DN 250-300**
Anarbeiten vorbeschriebener Perimeterdämmung und Noppenbahn an Rohrdurchführung, DN 250 bis 300.
Menge: 10,000 St

**1.4.210 Biegeweiche Dämmung d=140 mm**
Biegeweiche Dämmung, d= 140 mm, aus hydrophobierter Steinwolle, WLG 037
Einbau vertikal, im Bereich von Grubenwänden des Pumpensumpfes sowie Grubenwänden Technikgrube, lagesicher eingebaut
Menge: 120,000 m2

#### Abschnitt 1.5 Provisorien

**1.5.10 bauzeitliche Schrägabstützung Kellerwand**
bauzeitliche Schrägabstützung Kellerwand

Zur Bauforcierung und Weitergründung des nicht unterkellerten Bereiches sind im zukünftigen Kellerbereich/Wand z.B. Schrägabstützungen zu erstellen um die Horizontallasten (in der Regel im Wandkopfbereich) von Hinterfüllungen, Lasten aus weiteren konstruktiven Aufbau, aufnehmen zu können

Art und Weise der Ausführung nach Wahl des AN, jedoch nach vorheriger rechtzeitiger Abstimmung mit Objektüberwachung/Statik

Höhe Wand : ca. 3,65 m
Laustaufnahme: 18 kN je Meter Wandkrone
Menge: 54,000 m

**1.5.20 Längervorhaltung Umwehrungen**
Längervorhaltung von Absturzsicherungen als Geländer/Umwehrungen

Als Geländer/Sicherung an Absturzkanten von z.B. Fassadenöffnungen, Deckenöffnungen
Vergütet wird nur die Längervorhaltung-/Unterhaltung über die eigene Nutzungsdauer hinaus
Menge: 300,000 mWo

**1.5.30 Höhenmarken setzen**
Höhenmarken setzen, einschl. Vorhalten, unterhalten und sichern für eigene und Zwecke anderer AN, beseitigen, einschl. Späterer Zuputzarbeiten.
Menge: 20,000 St

**1.5.40 Prov. Regenwasserentwässerung**
Provisorium während der Baumaßnahme.

Provisorische Regenwasserableitung mit Fallrohren aus PP (Polypropylen) -Rohren, Nenngröße 100, herstellen und auf Abruf durch die Bauleitung wieder entfernen.

Leistung einschl. Der erforderlichen Form-und Verbindungsstücke, Herstellen von provisorischen Dachrinnenanschlüsse, Leitungsanschlüssen usw.
Menge: 100,000 m

**1.5.50 Staubschutzwand, Folie**
Staubschutzwand im Gebäude als Staubschutz herstellen und beseitigen.

Bestehend aus:
- Trag- und Unterkonstruktion aus Holz, standsicher,
- Staubschutz aus 0,5  mm PE-Folie,
- Anschlüsse an die angrenzende Baukonstruktionen sind staubdicht abzukleben.

Einschl. Eckausbildungen.

Stützweite:  max. 1,50 m
Raumhöhe:  bis ca. 4,0 m

Ort: nach Erfordernis.

Ausführung nur auf besondere Anweisung des Bauherrn.
Menge: 50,000 m2

**1.5.60 Vorhaltung Staubschutzwand**
Vorhaltung und Unterhaltung der vorbeschriebenen Staubschutzwand

Abrechnungseinheit ist Quadratmeter x Woche.

Bei verkürzter Vorhaltezeit erfolgt ein entsprechender Abzug.
Menge: 400,000 m2Wo

**1.5.70 Bautür**
Bautür, behelfsmäßig, abschließbar, Einbau in die Staubschutzwand (Verstärkung der Wand nach Erfordernis), während der Bauzeit, einschl. Beseitigen
Menge: 1,000 St

**1.5.80 Vorhaltung Bautür**
Vorhaltung un Unterhaltung der vorbeschriebenen Bautür

Abrechnungseinheit ist Stück x Wochen.

Bei verkürzter Vorhaltezeit erfolgt ein entsprechender Abzug.
Menge: 8,000 StWo

**1.5.90 Absturzsicherung Becken**
Absturzsicherung als Seitenschutz DIN 4420, Teil 1, einschl. Geländer, Zwischenholm und Bordbrett, als Sicherung zu den Becken, angeordnet am Beckenkopf,
aus Holz oder Metall provisorisch herstellen und beseitigen.
Menge: 102,000 m

**1.5.100 Vorhaltung Absturzsicherung Becken**
Vorhaltung und Unterhaltung der vorbeschriebenen Absturzsicherung Becken

Abrechnungseinheit ist Meter x Woche.

Bei verkürzter Vorhaltezeit erfolgt ein entsprechender Abzug.
Menge: 1224,000 mWo

**1.5.110 Tür-Öffnungen schließen**
Tür-Öffnungen schließen, mit Holzplatten und Rahmenhölzern, in vorhandene Rohbauöffnungen, als Sicherungsschutz, herstellen und für gesamte Rohbauzeit vorhalten und unterhalten

vor dem Einbau der Türelemente des Ausbaugewerkes auf Anordnung der Bauüberwachung wieder entfernen und entsorgen, einschl. Entsorgungskosten

bestehend aus:
- 20 mm dicken Platten aus Mehrschichtholz
- Rahmenhölzern 100/100 mm, mechanisch befestigt an der Öffnungsleibung

Eintelgrößen: von ca. 3 bis 5 m2
Menge: 10,000 m2

**1.5.120 Fenster-Öffnungen schließen**
Fenster-Öffnungen schließen, mit Holzplatten und Rahmenhölzern, in vorhandene Rohbauöffnungen, als Sicherungsschutz, herstellen und für gesamte Rohbauzeit vorhalten und unterhalten

vor dem Einbau der Fensterelemente des Ausbaugewerkes auf Anordnung der Bauüberwachung wieder entfernen und entsorgen, einschl. Entsorgungskosten

bestehend aus:
- 20 mm dicken Platten aus Mehrschichtholz
- Rahmenhölzern 100/100 mm, mechanisch befestigt an der Öffnungsleibung

Eintelgrößen: von ca. 3 bis 4 m2
Menge: 20,000 m2

**1.5.130 Deckendurchbrüche provisorisch schließen bis 1 m2**
Deckendurchbrüche nach dem  Ausschalen mittels Schalungsplatten verkehrssicher abdecken und mit einer Bitumenbahn wasserdicht schließen

Einzelgrößen: ca. 900 cm2 bis 10000 cm2

nach Aufforderung durch die Objektüberwachung ausbauen und entsorgen, einschl. Entsorgungsgebühren
Menge: 20,000 m2

**1.5.140 Deckendurchbrüche provisorisch schließen über 1 m2**
Deckendurchbrüche nach dem  Ausschalen mittels Schalungsplatten verkehrssicher abdecken und mit einer Bitumenbahn wasserdicht schließen, einschl. Zwischenauflager mittels Kantholz mind. 8/10 cm alle 60 cm

Einzelgrößen: >10000 cm2 bis 40000 cm2

nach Aufforderung durch die Objektüberwachung ausbauen und entsorgen, einschl. Entsorgungsgebühren
Menge: 26,000 m2

#### Abschnitt 1.6 Erdarbeiten für Grundleitungen

*Hinweis: Rohrgräben*
Rohrgräben

Hinweis:
Die Erdarbeiten für die Baugruben und Baugrubenverfüllungen werden durch eine separaten AN Tiefbau ausgeführt; eine Koordination mit diesem AN hat zu erfolgen

**1.6.10 Rohrgrabenaushub, lagern**
Boden der Rohrgräben, profilgerecht lösen, seitlich lagern zum späteren Wiedereinbau, Seitenwände geböscht einschl. aller Nebenarbeiten wie zusätzlicher Vertiefungen, Planie der Grabensohle, Aushub im Bereich der Arbeitsräume für Rohrverbindungen

Schottermaterial der Tragschichten, Sande der anstehenden Böden

Rohrgrabentiefe: bis ca. 1,0 m
Menge: 675,000 m3
Leistungsbereichkatalog: 002

**1.6.20 Rohrgrabenaushub, Abfuhr, Ton**
Boden der Rohrgräben, profilgerecht lösen, laden, Abfuhr, Seitenwände geböscht einschl. aller Nebenarbeiten wie zusätzlicher Vertiefungen, Planie der Grabensohle, Aushub im Bereich der Arbeitsräume für Rohrverbindungen

Homogenbereich (HGB) B2, Ton und Schluff TL, TM
organischer Anteil <2%, Lagerungsdichte 20-40%
Petrographie: Ton, schluffig, z.T.schwach feinsandig bis feinsandig,
nicht gefährlich, Abfallschlüssel nach AVV (Abfallverzeichnis-Verordnung) 170504 Boden/Stein, nicht schadstoffbelastet, Materialwert BM-0

Rohrgrabentiefe: bis ca. 1,0 m

Boden ist zu entsorgen, Vergütung der Entsorgung übernimmt AN
Menge: 225,000 m3
Leistungsbereichkatalog: 002

**1.6.30 Sandbett KG-Rohre**
Bett und Abdeckung aus Sand oder Kiessand, Größtkorn 20 mm, Sandanteil > 15 %, zur Auflagerung der KG-Rohre, Liefermaterial, einbauen und verdichten, Verdichtungsgrad: 100% Proctordichte
Menge: 225,000 m3

**1.6.40 Rohrgrabenverfüllung, Lagermaterial**
Rohrgrabenverfüllung, maschinell mit leichtem Gerät, mit seitlich lagerndem Boden, im Bereich der Rohrleitung ist steinfreies Material zu verwenden, Verfüllung schichtweise verdichten

Kies-Sandboden, Schottermaterial

Verdichtungsgrad: 100% Proctordichte
Menge: 675,000 m3

**1.6.50 Schürfgrube**
Schürfgrube als Handaushub für Bodenuntersuchung ab Oberkante Schottertragschicht ausheben.
Aushub seitlich lagern.
Bodenbeschreibung:
Schotter der verdichteten Schottertragschicht
Menge: 1,000 m3

**1.6.60 Bodenanalyse DepVO**
Bodenanalyse nach Deponieverordnung, einschließlich erforderlicher Probennahme an den Haufwerken am Zwischenlager

mit erforderlicher schriftlicher Auswertung/Protokollierung und Einteilung in einen Zuordnungswert nach Deponieverordnung

Hinweis:
es wird von einer Analyse je 500 m3 Aushub ausgegangen
Menge: 1,000 St
Kostengruppe DIN 276 2018-12: 319

**1.6.70 Mehrkosten Entsorgung Ton - HGB B2, BM-F3**
Mehrkosten für Boden, Homogenbereich B2, Ton

für eine Entsorgung von mit Schadstoff belastetem Bodenaushub, Mehraufwand
für entsprechende Behälterbereitstellung, Verladung, Transport, einschließlich Verwertungs- und Deponiegebühren,
Materialwert BM-F3, nach Ersatzbaustoffverordnung (EBV), Anlage 1, Tabelle 3
Menge: 85,000 t
Kostengruppe DIN 276 2018-12: 396

**1.6.80 Mehrkosten Entsorgung Ton - HGB B2, BM-F2**
Mehrkosten für Boden, Homogenbereich B2, Ton

für eine Entsorgung von mit Schadstoff belastetem Bodenaushub, Mehraufwand
für entsprechende Behälterbereitstellung, Verladung, Transport, einschließlich Verwertungs- und Deponiegebühren,
Materialwert BM-F2, nach Ersatzbaustoffverordnung (EBV), Anlage 1, Tabelle 3
Menge: 85,000 t
Kostengruppe DIN 276 2018-12: 396

**1.6.90 Mehrkosten Entsorgung Ton - HGB 2, DK0**
Mehrkosten für Boden, Homogenbereich B2, Ton

für eine Entsorgung von mit Schadstoff belastetem Bodenaushub, Mehraufwand
für entsprechende Behälterbereitstellung, Verladung, Transport, einschließlich Verwertungs- und Deponiegebühren,
Zuordnungswert DK 0 nach DepVO
Menge: 85,000 t
Kostengruppe DIN 276 2018-12: 396

**1.6.100 Mehrkosten Entsorgung Ton - HGB 2, DKI**
Mehrkosten für Boden, Homogenbereich B2, Ton

für eine Entsorgung von mit Schadstoff belastetem Bodenaushub, Mehraufwand
für entsprechende Behälterbereitstellung, Verladung, Transport, einschließlich Verwertungs- und Deponiegebühren,
Zuordnungswert DK I nach DepVO
Menge: 85,000 t
Kostengruppe DIN 276 2018-12: 396

**1.6.110 Mehrkosten Entsorgung Ton - HGB 2, DKII**
Mehrkosten für Boden, Homogenbereich B2, Ton

für eine Entsorgung von mit Schadstoff belastetem Bodenaushub, Mehraufwand
für entsprechende Behälterbereitstellung, Verladung, Transport, einschließlich Verwertungs- und Deponiegebühren,
Zuordnungswert DK II nach DepVO
Menge: 85,000 t
Kostengruppe DIN 276 2018-12: 396

#### Abschnitt 1.7 Wasserhaltung im Gebäude

**1.7.10 Unterwassermotorpumpe 20 l/s**
Unterwassermotorpumpe mit elektronischer Steuerung, Saug-Druck-Leitung, Niveauregler, incl. Vorhaltung und Wartung

anordnen im vorhandenen Betonpumpensumpf,
Förderleistung: bis 20 l/s

einschl. Notsignal bei Störung

Entfernung: 100 m
Menge: 1,000 St

**1.7.20 C-Schlauchverlegung Pumpensumpf / Schacht**
C-Schlauhc, einschl. Anschlus von der Pumpe/Pumpensumpf zum Schacht

Entfernung: 80-100 m

betriebsfertig ausgeführt, einschl. aller Nebenleistungen
Menge: 200,000 m

**1.7.30 Mess-Einheit f. gefördertes Grundwasser**
*** Pauschalposition
Mess-Einheit für gefördertes Grundwasser;
Der Stand ist vor und nach der Vorhaltung gemeinsam zu dokumentieren
Menge: 1,000 psch

**1.7.40 Vorhaltung Wasserhaltung**
Wasserhaltung der Vorposition vorhalten und unterhalten, einschließlich wöchentlicher Begehung zur ÜberFuntionstüchtigkeit der Anlage

Abrechnung= pauschal je Kalenderwoche
Menge: 24,000 Wo

### Bereich 2 Haustechnik - Grundleitungen, Durchführungen, Einbauteile

#### Abschnitt 2.1 Grundleitungen Hallenbad, verlegt unter der Bodenplatte UG

*Hinweis: Rohrleitungen, Formstücke und Zubehör*
KG 2000 Rohrleitungen, verlegt im Erdreich

Hinweis:

Die nachfolgend aufgeführten Rohrleitungen (KG 2000) sind für die Verlegung unter der Bodenplatte, in erdverlegter /Schotterschicht Ausführung, vorgesehen. Die Leitungen sind entsprechend des Baufortschrittes zu liefern, zu Lagern, in den Rohrgraben zu verlegen, gegen Verrutschen sowie  aufschwimmen zu sichern und für die nachfolgenden Arbeiten vorzubereiten.

*Hinweis: KG 2000 - Kunststoffrohr und Formstücke als Grundleitung*
KG 2000 - Kunststoffrohr und Formstücke als Grundleitung

Vollwandabwasserrohre und Formstücke aus Polypropylen (PP-MD), nach DIN EN 14758-1-:2005 und werkseitig eingelegter patentierter Lippendichtungen. Hochlastkanalrohr mit hoher Ringsteifigkeit > SN 10 (gemäß MPA-Gutachten: > 10 kN/m² nach DIN EN ISO 9969) im Schwerlastbereich (SLW 60) einsetzbar. Die Rohrleitungen sind unter Beachtung der DIN EN 1610 und der Herstellerverlegeanleitungen zu verlegen.

Für erdverlegte Grundleitungen mit Steckmuffen, einschl. der erforderlichen Gummidichtungen, sowie sonstiger Dichtungs- und Verbindungsmaterialien.

Komplett, entsprechend dem Baufortschritt liefern, an der Baustelle abladen, lagern und mit entsprechendem Gefälle innerhalb des zu erstellenden Rohrgrabens bzw. der Ausschnitte in der Bodenplatte, fachgerecht verlegen.

Die Verlegung der KG-Rohrleitungen erfolgt im Graben und im Sandbett.

Nach der Verlegung hat der Auftragnehmer vor Verfüllung eigenverantwortlich eine Dichtigkeitsprüfung von min. 0,5 bar durchzuführen und schriftlich zu dokumentieren.

Der Auftragnehmer hat vor Ort eigenverantwortlich sämtliche Höhen zu prüfen und evtl. Abweichungen der Bauleitung vor Verlegung mitzuteilen.

Einschließlich Lippendichtungen, Dichtringen, Gleitmittel

**2.1.10 KG 2000 Kunststoffrohr DN 100**
KG 2000 Kunststoffrohr DN 100

wie zuvor beschrieben, jedoch:

Nennweite  :  DN 100
Menge: 385,000 m
Kostengruppe DIN 276 2018-12: 411

**2.1.20 KG 2000 Kunststoffrohr DN 150**
KG 2000 Kunststoffrohr DN 150

wie zuvor beschrieben, jedoch:

Nennweite  :  DN 150
Menge: 95,000 m
Kostengruppe DIN 276 2018-12: 411

**2.1.30 KG 2000 Kunststoffrohr DN 200**
KG 2000 Kunststoffrohr DN 200

wie zuvor beschrieben, jedoch:

Nennweite  :  DN 200
Menge: 18,000 m
Kostengruppe DIN 276 2018-12: 411

**2.1.40 KG 2000 Kunststoffrohr-Bogen, DN 100, alle Winkelgrade**
KG 2000 Kunststoffrohr-Bogen, DN 100, alle Winkelgrade

wie zuvor beschrieben, jedoch:

Nennweite  :  DN 100
Menge: 310,000 St
Kostengruppe DIN 276 2018-12: 411

**2.1.50 KG 2000 Kunststoffrohr-Bogen, DN 150, alle Winkelgrade**
KG 2000 Kunststoffrohr-Bogen, DN 150, alle Winkelgrade

wie zuvor beschrieben, jedoch:

Nennweite  :  DN 150
Menge: 45,000 St
Kostengruppe DIN 276 2018-12: 411

**2.1.60 KG 2000 Kunststoffrohr-Bogen, DN 200, alle Winkelgrade**
KG 2000 Kunststoffrohr-Bogen, DN 200, alle Winkelgrade

wie zuvor beschrieben, jedoch:

Nennweite  :  DN 200
Menge: 4,000 St
Kostengruppe DIN 276 2018-12: 411

**2.1.70 KG 2000 Kunststoffrohr-Abzweig 45° DN 100 Abgang alle Dimensionen**
KG 2000 Kunststoffrohr-Abzweig 45° DN 100 Abgang alle Dimensionen

wie zuvor beschrieben, jedoch:

Nennweite  :  DN 100
Menge: 67,000 St
Kostengruppe DIN 276 2018-12: 411

**2.1.80 KG 2000 Kunststoffrohr-Abzweig DN 150**
KG 2000 Kunststoffrohr-Abzweig 45° DN 150 Abgang alle Dimensionen

wie zuvor beschrieben, jedoch:

Nennweite  :  DN 150
Menge: 9,000 St
Kostengruppe DIN 276 2018-12: 411

**2.1.90 KG 2000 Kunststoffrohr-Abzweig DN 200**
KG 2000 Kunststoffrohr-Abzweig 45° DN 200 Abgang alle Dimensionen

wie zuvor beschrieben, jedoch:

Nennweite  :  DN 200
Menge: 1,000 St
Kostengruppe DIN 276 2018-12: 411

**2.1.100 KG 2000 Wandelement DN 100**
KG 2000 Wandelement DN 100

wie zuvor beschrieben, jedoch

als Doppelmuffe mit Dichtelementen und 2 Enddeckel, zwischen der Schalung positioniert und angenagelt. Einschl. einer Dichtmanschette, in entsprechender länge.

Nennweite  :  DN 100
Lange Doppelmuffe  :  300mm
Menge: 4,000 St
Kostengruppe DIN 276 2018-12: 411

**2.1.110 KG 2000 Wandelement DN 150**
KG 2000 Wandelement DN 150

wie zuvor beschrieben, jedoch

als Doppelmuffe mit Dichtelementen und 2 Enddeckel, zwischen der Schalung positioniert und angenagelt. Einschl. einer Dichtmanschette, in entsprechender länge.

Nennweite  :  DN 150
Lange Doppelmuffe  :  300mm
Menge: 3,000 St
Kostengruppe DIN 276 2018-12: 411

**2.1.120 KG 2000 Enddeckel DN 100**
KG 2000 Enddeckel DN 100

wie zuvor beschrieben, jedoch

Nennweite  :  DN 100
Menge: 41,000 St
Kostengruppe DIN 276 2018-12: 411

**2.1.130 KG 2000 Enddeckel DN 150**
KG 2000 Enddeckel DN 150

wie zuvor beschrieben, jedoch

Nennweite  :  DN 150
Menge: 12,000 St
Kostengruppe DIN 276 2018-12: 411

**2.1.140 KG2000 Reduzierstück DN 150**
KG2000 Reduzierstück DN 150

Nennweite:  DN 150

Verarbeitung nach Herstellerangaben
Menge: 1,000 St
Kostengruppe DIN 276 2018-12: 411

**2.1.150 KG2000 Reduzierstück DN 200**
KG2000 Reduzierstück DN 200

Nennweite:  DN 200

Verarbeitung nach Herstellerangaben
Menge: 1,000 St
Kostengruppe DIN 276 2018-12: 411

**2.1.160 Mauerdichtkragen DN 100**
Mauerdichtkragen DN 100

aus EPDM  mit montagefertigen Spannbändern und Schlössern aus Edelstahl.

Nennweite  :  DN 100
Menge: 72,000 St
Kostengruppe DIN 276 2018-12: 411

**2.1.170 Mauerdichtkragen DN 150**
Mauerdichtkragen DN 150

aus EPDM  mit montagefertigen Spannbändern und Schlössern aus Edelstahl.

Nennweite  :  DN 150
Menge: 12,000 St
Kostengruppe DIN 276 2018-12: 411

**2.1.180 Bodenablauf, DN 100, Pressflansch und Aufsatz 150_150**
Bodenablauf, DN 100, Pressflansch und Aufsatz 150_150

bestehend aus:

Bodenablauf DN 100 aus chlorbeständigem Verbundwerkstoff, Stutzenneigung 90° oder waagerecht, geprüft nach DIN EN 1253, mit herausnehmbarem Glocken- geruchverschluss mit Pressdichtungsflansch und Erdungsanschluss mit Bauzeitendeckel inkl. Mauerdichtkragen passend zum Anschlussrohr.

Ablaufleistung  2,0  l/s

Aufsatzstück aus Kunststoff, mit Abdichtung im Dünnbettverfahren, Rahmen aus PE, Rost aus Edelstahl V4A, rutschhemmende Ausführung, Klasse C gemäß DIN 51097 zum Einsatz in nassbelastende Barfußbereiche, verschraubt, Rost drehbar und in jede Richtung verschiebbar zum Angleichen an das Fliesenbild sowie höhenverstellbar zum Anpassen an die Fliesenstärke, Rost auf Bodenniveau anpassbar Belastungsklasse K3.Mit Abdichtring

Einsckießlich:  incl. Verlängerungsstück 120mm mit Klebeflansch für alternative Abdichtungen.

Rostgröße:  150 x 150 mm

Fabrikat

: '....................................................'

Typ

: '....................................................'

Bodenablauf entsprechend dem Bauablauf in mehreren Arbeitsabschnitten montieren. Aufsatzstück wird der Bauleitung / Bauherrn übergeben.
Menge: 32,000 St
Kostengruppe DIN 276 2018-12: 411

**2.1.190 Leichtflüssigkeitssperre DN 100, Schlitzrost / mit Rückstauschutz**
Leichtflüssigkeitssperre DN 100, Schlitzrost / mit Rückstauschutz

Die Leichtflüssigkeitssperre aus Kunststoff ist für den Einbau in die Bodenplatte geeignet und ist mit einem Geruchsverschluss und einem Schlammeimer ausgestattet. Das Aufsatzstück mit Schlitzrost ist teleskopisch höhenverstellbar. Norm: EN 1253-3, EN 1253-5, EN 13564

Sperrwasserhöhe:  50 mm
Rückstauschutz:  Typ  5
Mechanische Rückstauklappen: 2

Nennweite (DN):  100
Grundkörper:  Material Grundkörper: Kunststoff
Höhenverstellbarkeit:  30 - 90 mm
Abdeckungsart:  Schlitzrost / Kunststoff / 200/200mm
Belastungsklasse:  K 3 (EN 1253-1)
Menge: 1,000 St
Kostengruppe DIN 276 2018-12: 411

**2.1.200 Aufsatzstück Technik**
Aufsatzstück Technik

zum Einstecken in KG Muffe DN 100 aus Polypropylen, Rahmen aus ABS 150 x 150 mm, Rost aus Edelstahl 1.4301 Klasse K 3, Rost verschraubt
Länge 16-114 mm

Zum Leistungsumfang gehört ein Schalungselement aus Holz/ Kunststoff mit dem Abmessungen 300x300x30mm. Für den Betoniervorgang ist das Schalungselement statt des Aufsatzstückes fest zu montieren.

Das Aufsatzstück wird in einem weiteren Arbeitsschritt auf Höhe ausgerichtet eingesetzt.

Bodenablauf entsprechend dem Bauablauf in mehreren Arbeitsabschnitten montieren.
Menge: 21,000 St
Kostengruppe DIN 276 2018-12: 411

#### Abschnitt 2.2 Wanddurchführungen und Abdichtungen Hallenbad

**2.2.10 Futterrohr 100**
Futterrohr DN 100

Futterrohr aus Spezialfaserzement als Aussparung für Durchdringungen. Dicht gegen drückendes und nichtdrückendes Wasser. Einsatz in noch zu erstellende Bauwerke. Geeignet für WU-Betonkonstruktionen. zur Aufnahme von Dichtungseinsätzen, spezielle Rillung der äußeren Oberfläche für eine homogene Verbindung zum Beton, gasdicht gegen Bodengase.

Futterrohrinnendurchmesser100 mm
Einzellänge  bis 500 mm

einschl. Verschlussstopfen, beidseitig zu vorgenannten Futterrohren, zum Verschließen während der Rohbauphase. Material Kunststoff, sowie Schalungshalterung
Menge: 1,000 St
Kostengruppe DIN 276 2018-12: 411

**2.2.20 Futterrohr 300**
Futterrohr DN 300

Futterrohr aus Spezialfaserzement als Aussparung für Durchdringungen. Dicht gegen drückendes und nichtdrückendes Wasser. Einsatz in noch zu erstellende Bauwerke. Geeignet für WU-Betonkonstruktionen. zur Aufnahme von Dichtungseinsätzen, spezielle Rillung der äußeren Oberfläche für eine homogene Verbindung zum Beton, gasdicht gegen Bodengase.

Futterrohrinnendurchmesser300 mm
Einzellänge  bis 500 mm

einschl. Verschlussstopfen, beidseitig zu vorgenannten Futterrohren, zum Verschließen während der Rohbauphase. Material Kunststoff, sowie Schalungshalterung
Menge: 1,000 St
Kostengruppe DIN 276 2018-12: 411

**2.2.30 Futterrohr 350**
Futterrohr DN 350

Futterrohr aus Spezialfaserzement als Aussparung für Durchdringungen. Dicht gegen drückendes und nichtdrückendes Wasser. Einsatz in noch zu erstellende Bauwerke. Geeignet für WU-Betonkonstruktionen. zur Aufnahme von Dichtungseinsätzen, spezielle Rillung der äußeren Oberfläche für eine homogene Verbindung zum Beton, gasdicht gegen Bodengase.

Futterrohrinnendurchmesser350 mm
Einzellänge  bis 500 mm

einschl. Verschlussstopfen, beidseitig zu vorgenannten Futterrohren, zum Verschließen während der Rohbauphase. Material Kunststoff, sowie Schalungshalterung
Menge: 1,000 St
Kostengruppe DIN 276 2018-12: 411

**2.2.40 Futterrohr für Schmutz/ Regenwasser DN 250**
Doppel Dichtpackungen 150
Elektro- Wanddurchführungen, zum einbetonieren, mit 2 Verschlussdeckel, einschließlich Abstandshalter, Wirkstoff ABS mit Stegdichtung und Zwischenrohr aus PVC, Gas- und Wasserdicht bis 2,5 bar, WU Richtlinie Klasse 1 und 2.

Medienrohr:  DN 150

Rahmenmaß  :  220 x 220 mm
Achsabstand  :  210 mm

Standardlänge  :  350 mm

einschl. Schalungshalterung, Verarbeitung gemäß Herstellerangaben
Menge: 7,000 St
Kostengruppe DIN 276 2018-12: 411

#### Abschnitt 2.3 Dichtheitsprüfung und Kamerabefahrung

**2.3.10 Kamerabefahrung der Grundleitungen HB UG**
Kamerabefahrung der Grundleitungen HB UG

Kamerabefahrung der Grundleitungen
Die fachgerechte Verlegung der Grundleitung ist durch eine Kanalbefahrung zu dokumentieren. Die Kanalbefahrung ist unmittelbar nach der Druckprobe durchzuführen zur Auffindung von Grundleitungs-Versackungen ff..

Einschl. Sichtung, Auswertung und Erstellung der TV-Protokolle sowie aller Nebenleistungen ausführen.
Durchführung in Teilabschnitten: 3

zu prüfende Stellen:
·· Versackungen / Unterbögen
·· Schweiß- / Stoßverbindungen
·· Querschnittverjüngung
·· Fremdköper
·· Risse
·· Dellen
·· etc.

Die erfassten Daten und Bilder sind in ATV-gerechten Inspektionsberichten und Grafiken zu übergeben. Zusätzlich in DVD oder USB Stick als digitale Übergabe.
Menge: 250,000 m
Kostengruppe DIN 276 2018-12: 411

**2.3.20 Kamerabefahrung der Grundleitungen HB EG**
Kamerabefahrung der Grundleitungen HB EG

Kamerabefahrung der Grundleitungen
Die fachgerechte Verlegung der Grundleitung ist durch eine Kanalbefahrung zu dokumentieren. Die Kanalbefahrung ist unmittelbar nach der Druckprobe durchzuführen zur Auffindung von Grundleitungs-Versackungen ff..

Einschl. Sichtung, Auswertung und Erstellung der TV-Protokolle sowie aller Nebenleistungen ausführen.
Durchführung in Teilabschnitten: 4

zu prüfende Stellen:
·· Versackungen / Unterbögen
·· Schweiß- / Stoßverbindungen
·· Querschnittverjüngung
·· Fremdköper
·· Risse
·· Dellen
·· etc.

Die erfassten Daten und Bilder sind in ATV-gerechten Inspektionsberichten und Grafiken zu übergeben. Zusätzlich in DVD oder USB Stick als digitale Übergabe.
Menge: 248,000 m
Kostengruppe DIN 276 2018-12: 411

**2.3.30 Dichtheitsprüfung DIN EN 1610**
*** Pauschalposition
Dichtheitsprüfung DIN EN 1610

für vorgenannten Grundleitungen gemäß DIN EN 1610 in Teilabschnitten  auf Dichtigkeit prüfen. Die vorgesehene Druckprüfung ist mit der Bauüberwachung 24 Stunden vorher abzustimmen.

Anzahl Teilabschnitte für Druckprüfungen: 8 St. Hallenbad

Über jede erforderliche Druckprüfung ist eine Niederschrift zu fertigen.
Menge: 1,000 psch
Kostengruppe DIN 276 2018-12: 411

#### Abschnitt 2.4 BKT / Betonkernaktivierung

*Hinweis: Detail TGA bei Bodenabläufen*
Detail TGA bei Bodenabläufen

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
*Hinweis: Detail TGA Schnittfugen*
Detail TGA Schnittfugen

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
*Hinweis: Detail TGA - Deckenschnitt als Prinzip*
Detail TGA - Deckenschnitt als Prinzip

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
*Hinweis: Detail TGA - Ausfädelung in UG*
Detail TGA - Ausfädelung in UG

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
*Hinweis: Systembeschreibung Baukörpertemperierung*
Systembeschreibung Baukörpertemperierung

Heizflächen, welche in der Betonsohle verlegt werden. Dazu ist auf der unteren Bewehrungslage eine Trägermatte aufzulegen, in dem das Rohrsytem verlegt und befestigt wird. Nach Einbringung der oberen Bewehrungslage müssen die entsprechenden Abstandshalter eingebaut werden oder die Trägermatte mit S-Bögen bzw. Kabelbindern an der obere Bewerungslage fixiert werden. Dann wird das gesamte Heizsystem an der obere Bewehrungslage befestigt, so dass in der Mitte der Sole bzw. in oberen Drittel befindet. Vor betonieren der Sole ist das System abzudrucken (24h) und während der Betonierung unter Druck zu belassen.

*Hinweis: Systemheizrohr Baukörpertemperierung*
Systemheizrohr Baukörpertemperierung

5-Schicht Sicherheitsrohr gemäß DIN EN ISO 15875 / 93, zur freien Verlegung auf Baustahlmatte, mit einer Sauerstoffsperrschicht nach DIN 4726 / 4729, die zusätzlich durch einen PEX-Mantel vor erhöhten mechanischen Anforderungen (Baustellenbetrieb und Transport) geschützt ist. Untrennbarer Verbund der Rohrschichten untereinander durch S5 CoEx-Technology und durchgehende interaktive Vernetzung des HD-Polyethylen mit einem Vernetzungsgrad von > 65 %. Das Systemheizrohr ist beständig gegen Spannungsrissbildung, wärmealterungsstabilisiert, kleinster Biegeradius 5 x da.

max. Betriebsdruck :  6 bar
max. Betriebstemperatur :  95°C ; kurzzeitig 110°C

**2.4.10 Systemheizrohr Baukörpertemperierung**
Systemheizrohr Baukörpertemperierung

wie vor beschrieben, jedoch:

Nennweite : 20 x 2,0 mm
Menge: 1710,000 m
Kostengruppe DIN 276 2018-12: 423

**2.4.20 "VlERBElN" - Bewehrungs- Unterstützungsbock**
"VlERBElN" - Bewehrungs- Unterstützungsbock

Höhe: 10-12cm
Vierbein ist ein stabiler Unterstützungsbock für die obere Bewehrung. Zum Schutz der Schalung gegen Eindrücken und zum Korrosionsschutz sind die Eisenenden mit einem Kunststoffüberzug versehen. Werden höhere Anforderungen an die Deckenunterseiten gestellt, z. B. Sichtbetonausführung, können die Vierbein-Unterstützungsböcke auch mit Betonfüßen geliefert werden.
Vierbein eignet sich auch besonders zur Auflagerung von Heiz- und Kühlsystemen. Bei Verwendung auf Dämmstoffen und weicher Schalung können die Aufstandsflächen durch geeignete Kappen vergrößert werden.
Einbau:
Vierbein wird als Unterstützungsbock für die obere Bewehrung gem. den Hinweisen im DBV-Merkblatt „Unterstützungen“ eingebaut. Bei anderen Anwendungen, z. B. als Unterstützung für Heiz- und Kühlschlangen, sind die dort angegebenen Richtlinien und Empfehlungen zu berücksichtigen.
Inklusive:
Mit kräftigen, im Werk aufgebrachten Kunststoff-Füßen von 14 mm Durchmesser.

Stützfläche:  0,20 x 0,20 m
Höhe:  siehe Kurztext
Eisen:  6er Eisen
Grundfläche der
zu verlegenden
Fläche:  siehe Mengenangabe

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Menge: 460,000 St
Kostengruppe DIN 276 2018-12: 423

**2.4.30 Trägermatte**
Trägermatte

Trägermatte Raster 15/15-5mm Stabstärke, zur Aufnahme der Rohrleitung, objektspezifisch gefertigtes Drahtgeflecht für die Aufnahme der wasserführenden Systemrohre im spezifisch ermittelten Rohr - Verlegeabstand.

Hinweis:
Abrechnungsbasis pro m² ist die äußere rechteckige Grundfläche der Trägermatte.
Menge: 620,000 m2
Kostengruppe DIN 276 2018-12: 423

**2.4.40 S-Bogen**
S-Bogen

zur Fixierung der Trägermatte an der obere Bewehrung.

Länge  : 2 cm  bis 38 cm
Menge: 1250,000 St
Kostengruppe DIN 276 2018-12: 423

**2.4.50 Mattenbinder**
Mattenbinder

Mattenbinder zur Fixierung der USV-Elemente an den Funktionsmatten, oder zur Fixierung der Funktionsmatten auf Filigranplatten.

Benötigte Menge : 1,5 Stück/m²
Menge: 1050,000 St
Kostengruppe DIN 276 2018-12: 423

**2.4.60 Ausschnitte BA**
Ausschnitte BA

für Bodenabläufe/Stützen in der Trägermatte
ca. 20 x 20 cm
Menge: 35,000 St
Kostengruppe DIN 276 2018-12: 423

**2.4.70 Fixbinder**
Fixbinder

Zur Fixierung der Anbindeleitung auf den Trägermatten.

Nennweite : 20 x 2,0 mm
Menge: 450,000 St
Kostengruppe DIN 276 2018-12: 423

**2.4.80 PE-Schutzrohr**
PE-Schutzrohr

PE-Wellrohr zum Schutz der PEX-Systemrohre.

wie vor beschrieben, jedoch:

Nennweite : 23 / 28 mm
Menge: 50,000 m
Kostengruppe DIN 276 2018-12: 423

**2.4.90 Rohrführungsbögen**
Heizrohr-Führungsbögen

Heizrohrführungsbogen für Systemheizrohre aus Kunststoff zum Schutz bei Deckendurchbrüchen und Verteilereinführungen.

wie vor beschrieben, jedoch:

Nennweite : 25 / 29 mm
Menge: 48,000 St
Kostengruppe DIN 276 2018-12: 423

**2.4.100 Vorbereiten zur Druckprobe**
*** Pauschalposition
Vorbereiten zur Druckprobe

Für die Druckprobe müssen alle Leitungsenden eines Heizkreisverteilers untereinander verbunden sein.
Für die Bereiche sind folgende Materialien zu kalkulieren

Bereich 1:
14 St. T-Stücke, 2 St. Bogen PEX 20 x 2,0 als Schnellverbinder, Anschluss an Manometer 5 m PEX 20 x 2,0, 2 x Kugelhahn 1/2"

Bereich 2 :
14 St. T-Stücke, 2 St. Bogen PEX 20 x 2,0 als Schnellverbinder, Anschluss an Manometer 5 m PEX 20 x 2,0, 2 x Kugelhahn 1/2"

Ausführung in Teilabschnitten
Menge: 1,000 psch
Kostengruppe DIN 276 2018-12: 423

**2.4.110 Druckprobe**
*** Pauschalposition
Druckprobe

für das gesamte Rohrnetz, auch in Teilabschnitten als Dichtigkeitsprüfung nach DIN EN 1264-4, bzw. nach VOB/C DIN 18380 Ziffer 3.4 einschließlich Dokumentation.

Die Druckprobe mit Wasser / oder Luft ist in mehreren Teilabschnitten durchzuführen. Abschließend ist eine Gesamtdichtigkeitsprüfung nach Abschluß aller Montagearbeiten durchzuführen.

Die Druckprobe ist der Bauleitung vorher anzumelden. Sämtliche Rohenden aller Heizkreise sind provisorisch mittels Klemm- oder Schnellverbinder untereinander zu verbinden, um die gesamte Fläche in einem einer Druckprobe zu unterziehen. T-Stücke, Bögen, kleine Rohrstücke, Absperrhähne sowie Manometer sind in den Einheitspreis  einzukalkulieren. Die Druckprobe ist zu dokumentieren und durch die Bauleitung gegen zu zeichnen.

- einschl. Gestellung und Lieferung der erforderlichen Maschinen, Betriebs-, Hilfsstoffe und Material

Abschnitte:  2 Stück
Menge: 1,000 psch
Kostengruppe DIN 276 2018-12: 423

#### Abschnitt 2.5 Fundamente Technik

**2.5.10 Pumpenfundamente**
Pumpenfundamente

Erstellung von Pumpenfundamenten nach statischen Erfordernissen in Ortbeton, nach aufstellen der Pumpen.

Abmessungen: 400 x 400 x 350 mm
Traglast:  ca. 250 kg

Fundament, wie beschrieben erstellen
Menge: 13,000 St
Kostengruppe DIN 276 2018-12: 479

**2.5.20 Fundamente Filteranlagen 1**
Fundamente Filteranlagen 1

Erstellung Filterfundament in Ortbeton

Abmessungen ca.  :  4.700 x 2.400 x 150 mm
Traglast  :  2.000 kg / m²

Fundament, wie beschrieben erstellen
Menge: 1,000 St
Kostengruppe DIN 276 2018-12: 479

**2.5.30 Fundamente Filteranlagen 2**
Fundamente Filteranlagen 2

Erstellung Filterfundament in Ortbeton

Abmessungen ca.  :  2.500 x 2.200 x 150 mm
Traglast  :  2.000 kg / m²

Fundament, wie beschrieben erstellen
Menge: 1,000 St
Kostengruppe DIN 276 2018-12: 479

**2.5.40 Fundamente Behälter 1**
Fundamente Behälter 1

Erstellung Behälterfundament in Ortbeton

Abmessungen ca.  :  5.200 x 3.200 x 100 mm
Traglast  :  2.000 kg / m²

Fundament, wie beschrieben erstellen
Menge: 1,000 St
Kostengruppe DIN 276 2018-12: 479

**2.5.50 Fundamente Behälter 2**
Fundamente Behälter 2

Erstellung Behälterfundament in Ortbeton

Abmessungen ca.  :  5.700 x 3.200 x 100 mm
Traglast  :  2.000 kg / m²

Fundament, wie beschrieben erstellen
Menge: 1,000 St
Kostengruppe DIN 276 2018-12: 479

**2.5.60 Fundamente Behälter 3**
Fundamente Behälter 3

Erstellung Behälterfundament in Ortbeton

Abmessungen ca.  :  3.700 x 2.700 x 100 mm
Traglast  :  2.000 kg / m²

Fundament, wie beschrieben erstellen
Menge: 1,000 St
Kostengruppe DIN 276 2018-12: 479

**2.5.70 Fundamente Behälter 4**
Fundamente Behälter 4

Erstellung Behälterfundament in Ortbeton

Abmessungen ca.  :  10.200 x 6.700 x 100 mm
Traglast  :  2.000 kg / m²

Fundament, wie beschrieben erstellen
Menge: 1,000 St
Kostengruppe DIN 276 2018-12: 479

**2.5.80 Fundamente Behälter 5**
Fundamente Behälter 5

Erstellung Behälterfundament in Ortbeton

Abmessungen ca.  :  3.300 x 1.600 x 100 mm
Traglast  :  2.000 kg / m²

Fundament, wie beschrieben erstellen
Menge: 1,000 St
Kostengruppe DIN 276 2018-12: 479

**2.5.90 Fundamente Behälter 6**
Fundamente Behälter 6

Erstellung Behälterfundament in Ortbeton

Abmessungen ca.  :  5.000 x 2.500 x 100 mm
Traglast  :  2.000 kg / m²

Fundament, wie beschrieben erstellen
Menge: 1,000 St
Kostengruppe DIN 276 2018-12: 479

**2.5.100 Fundament Pufferspeicher 1**
Fundament Pufferspeicher 1

Erstellung Fundament für Pufferspeicher aus Ortbeton

Abmessungen  : ca. 1.800 x 3.400 x 100 mm
Traglast  : ca. 6.500 Kg

Fundament, wie beschrieben erstellen
Menge: 1,000 St
Kostengruppe DIN 276 2018-12: 429

**2.5.110 Fundamente Gebläse**
Fundamente Gebläse

Erstellung Fundamente für Spülluftgebläse in Ortbeton mit den

Abmessungen ca.  :  1.200 x 1.000 x 100 mm
Traglast  :  ca. 700 kg

Fundament, wie beschrieben erstellen
Menge: 1,000 St
Kostengruppe DIN 276 2018-12: 479

**2.5.120 Fundamente Kleinanlagen 1**
Fundamente Kleinanlagen  1

Erstellung von Fundamenten für diverse Kleinaggregate z.B. Pumpen usw. in Ortbeton mit den

Abmessungen  : bis  1.700 x 1200 x 100 mm
Traglast  : bis 500 kg

Fundament, wie beschrieben erstellen
Menge: 1,000 St
Kostengruppe DIN 276 2018-12: 479

**2.5.130 Fundamente RLT 1**
Fundamente RLT 1

Erstellung von Fundamenten für Raumluftgeräte, in Ortbeton mit den

Abmessungen  :  8.700 x 3.700 x 150 mm
Traglast  :  2000 kg/m2

Fundament, wie beschrieben erstellen
Menge: 1,000 St
Kostengruppe DIN 276 2018-12: 439

**2.5.140 Fundamente RLT 2**
Fundamente RLT 2

Erstellung von Fundamenten für Raumluftgeräte, in Ortbeton mit den

Abmessungen  :  6.500 x 2.500 x 150 mm
Traglast  :  2000 kg/m2

Fundament, wie beschrieben erstellen
Menge: 1,000 St
Kostengruppe DIN 276 2018-12: 439

**2.5.150 Fundamente RLT 3**
Fundamente RLT 3

Erstellung von Fundamenten für Raumluftgeräte, in Ortbeton mit den

Abmessungen  :  4.000 x 1.300 x 150 mm
Traglast  :  2000 kg/m2

Fundament, wie beschrieben erstellen
Menge: 1,000 St
Kostengruppe DIN 276 2018-12: 439

**2.5.160 Fundamente Schaltanlagen**
Fundamente Schaltanlagen

Erstellung von Fundamenten für MSR Schaltanlagen. in Ortbeton mit den

Abmessungen  : Breite 600 mm x Höhe 100 mm
Traglast  : bis 500 kg

In Folgenden Längen in dem Raum erstellen.

Länge 1:  5 m
Lange 2:  6,6 m
Lange 3:  3 m

Fundament, wie beschrieben erstellen
Menge: 1,000 St
Kostengruppe DIN 276 2018-12: 489

#### Abschnitt 2.6 Wandeinbauteile, Kernbohrungen und hydraulische Einbauteile

*Hinweis: Allgemeine Hinweise zu Wand-Einbauteilen*
Allgemeine Hinweise zu Wand-Einbauteilen

Die Einbauteile sind nach Aufstellung der Schalung fachgerecht und stabil zu befestigen, damit diese beim Betoniervorgang nicht die Position verändern können.

Die Wand- und Einbauteile sind beidseitig mit Schalhilfen, die später ebenfalls als Anstreichflansch dienen, auszurüsten. Die Schalhilfe oder Anstreichflansch sind umlaufend mindestens 50 mm breit vorgesehen.

Bei Befestigung der Einbauteile mit Nägeln oder Schrauben sind diese durch den Auftragnehmer nach dem Betoniervorgang zu wandbündig zu entfernen. Ggf. vorhandene Rückstände von Schrauben und Nägeln sind mit badewasserbeständigem Material zu versiegeln.

Die Dichtflächen der Flanschplatten sind in gerillter Ausführung zu berücksichtigen. Zum Schutz und Vermeidung von Schmutzeinträgen sind die gerillten Dichtflächen, Gewindehülsen sowie das Innenrohr mit einer selbstklebenden signalfarbenden Folie auszurüsten.

Grundsätzlich sind die Flanschplatten mit verzinkten metrischen Gewindehülsen auszurüsten. Wand- und Einbauteile die in Wasserspeichern oder Schwimmbecken eingebaut sind und deren Flanschplatte zur Wasserseite eingebaut sind, sind zwingend mit Gewindehülsen im Werkstoff 1.4571 vorzusehen.

Wenn in den nachfolgenden Pos. nicht anders beschrieben ist, sind sämtliche Einbauteile im Werkstoff PVC.-U herzustellen. Die erforderlichen Dichtkragen können wahlweise mit Dichtkragen in PVC-U-besandeter Ausführung oder Dichtkragen EPDM ausgeführt werden. Bei der Ausführung Dichtkragen EPDM sind die erforderlichen Edelstahl-Spannbänder beidseitig anzubringen.

Die Lage der Einbauteile ist durch den Auftragnehmer im Rahmen seiner Werk- und Montageplanung mit entsprechender Vermaßung darzustellen: Die Montage- und Werkstattpläne sind vor Beginn der Arbeiten der Fachbauleitung zur Genehmigung und Freigabe vorzulegen.

Der Auftragnehmer hat die Fertigmeldung über Montage der Einbauteile frühzeitig vor dem Betoniervorgang beim Auftraggeber oder der Fachbauleitung anzuzeigen. Die installierten Wand- und Einbauteile sind durch die Fachbauleitung zu prüfen und freizugeben. Die Koordination der vorgenannten Termine erfolgt eigenverantwortlich durch den Auftragnehmer.

Durch den Bieter sind sämtliche Einbauteile, wie nachfolgend aufgeführt, einschl. vorläufiger Befestigungsmaterialien sowie der ausgeschriebenen Materialien zu kalkulieren. Sämtliche Wand- und Einbauteile sind einschließlich der notwendigen Gegenverschraubungen bzw. Bundbuchsen, Vorschweißbunden, Losflanschen inkl. Dichtungen in badewasserbeständigem Werkstoff und der erforderlichen Maschinen-Schrauben, Muttern und Unterlegscheiben in verzinkter Ausführung im Erdreich im Werkstoff 1.4571

betriebsfertig auszuführen.

*Hinweis: Beckeneinbauteile*

*Hinweis: Anlage 1 / Sportbecken*

**2.6.10 Rinnenablauf- und Schwallwasserstutzen NW 110**
Rinnenablauf- und Schwallwasserstutzen NW 110

Einbauteil zur Anbindung der Schwallwasserrinne an die umlaufende Schwallwasser-Sammelleitung, bestehend aus nachfolgend aufgeführten Komponenten und Arbeiten:

PVC-Rohr DN 110, PN 3,2, in abgewinkelter Ausführung, mit 1x 45° Winkel, mit wandbündigem Abdichtflansch zur Anbindung an die Beckenabdichtung, Mauerdichtflansch  und einseitigem Flansch mit Hülsendübeln zur Anbindung an die Schwallwasserleitung, Blindkappe DN 110 für spätere Dichtheitsprobe.

Einbauteil an die Schalung einsetzen/befestigen, inkl. Befestigungs- und Hilfsmaterialien

Nennweite  :  110 mm

Schenkellänge 1  :  ca. 400 mm
Schenkellänge 2  :  ca. 300 mm
PVC Abdichtflansch  :  190 x 190 x 10 mm
Werkstoff Gewindehülsdübel:  Verzinkt M 16
Menge: 14,000 St
Kostengruppe DIN 276 2018-12: 472

**2.6.20 Einbauteil Einströmungen 1 / Attraktionen DN 50**
Einbauteil Einströmungen  1 / Attraktionen DN 50

Einbauteil zur Aufnahme und Befestigung einer Einströmung oder einer Attraktionseinrichtung

PVC-Rohr, in gerader Ausführung, mit Abdichtflansch zur Anbindung an die Beckenabdichtung, mit Bautenschutzdeckel während der Bauphase, mit Mauerdichtkragen und einseitigem Flansch mit Hülsendübeln zur Anbindung an die Leitung im Beckenumgang, einschl. Blindkappe für spätere Dichtheitsprobe.

Werkstoff:  PVC-U
Anschluß:  PVC-U-Muffe DN 50 / d 63 Ø mm
Druckstufe:  SDR 21 (PN10)
Bauteil-Gesamtlänge:  ~ 400 mm
Anstreichflansch:  200 x 200 x 20 mm
Werkstoff Gewindehülsdübel  Verzinkt M 16

Einbauteil an die Schalung befestigen, inkl. Befestigungs- und Hilfsmaterialien
Menge: 12,000 St
Kostengruppe DIN 276 2018-12: 472

**2.6.30 Einbauteil Einströmungen 2 / Attraktionen DN 50**
Einbauteil Einströmungen  2 / Attraktionen DN 50

Einbauteil zur Aufnahme und Befestigung einer Einströmung oder einer Attraktionseinrichtung

PVC-Rohr, in abgewinkelter Ausführung 45°, mit Abdichtflansch zur Anbindung an die Beckenabdichtung, mit Bautenschutzdeckel während der Bauphase, mit Mauerdichtkragen und einseitigem Flansch mit Hülsendübeln zur Anbindung an die Leitung im Beckenumgang, einschl. Blindkappe für spätere Dichtheitsprobe.
Einbauteil wie beschrieben liefern und an die bauseitige Schalung inkl. Befestigungs- und Hilfsmaterialien befestigen.

Werkstoff:  PVC-U
Anschluß:  PVC-U-Muffe DN 50 / d 63 Ø mm
Druckstufe:  SDR 21 (PN10)
Bauteil-Gesamtlänge:  ~ 500 mm
Anstreichflansch:  200 x 200 x 20 mm

Einbauteil an die Schalung befestigen, inkl. Befestigungs- und Hilfsmaterialien
Menge: 13,000 St
Kostengruppe DIN 276 2018-12: 472

**2.6.40 Messwasser-Entnahmestelle**
Messwasser-Entnahmestelle

Einbauteil zur Anbindung des Messwasser an die Messwasserleitung im Beckenumgang sowie zur Entnahme im Becken nach DIN EN 13 451-3 Merkblatt und 60.03 der Deutschen Gesellschaft für das Badewesen jeweils in der neusten Fassung.
Mit Abdichtflansch zur Anbindung an die Beckenabdichtung, mit Bautenschutzdeckel während der Bauphase, mit Mauerdichtkragen und einseitigem Flansch mit Hülsendübeln zur Anbindung an die Leitung im Beckenumgang, einschl. Blindkappe für spätere Dichtheitsprobe.

Werkstoff:  PVC-U
Messwassertopf.  DN 150 / d 160 Ø mm
  x 150 mm
Anschluß:  PVC-U-Muffe DN 25 /
  d 32 Ø mm
Druckstufe:  SDR 21 (PN10)
Winkel:  Unter 45°/90° 2 x mal abgewinkelt
Anstreichflansch:  300 x 300 x 20 mm
Schenkellänge 1:  ca. 60 mm
Schenkellänge 2:  ca. 400 mm
Schemkenlänge 3  ca. 60 mm
Werkstoff Gewindehülsdübel  Verzinkt M 16

Messwasser-Entnahmestelle an Schalung befestigen, inkl. Befestigungs- und Hilfsmaterialien
Menge: 2,000 St
Kostengruppe DIN 276 2018-12: 472

**2.6.50 Beckenrestentleerung / Interne Umwälzung NW 160**
Beckenrestentleerung / Interne Umwälzung NW 160

Einbauteil zur Anbindung an die Saugleitung und Entleerungsleitung im Beckenumgang. Bestehend aus PVC-Rohr NW110, PN 3,2, in abgewinkelter Ausführung 90°, Mauerdichtflansch und einseitigem Flansch mit Hülsendübeln zur Anbindung an die Leitung im Beckenumgang, Blindkappe für spätere Dichtheitsprobe.
Ablaufkasten aus PVC, oben mit umlaufendem Rand: 5cm, zur Abdichtung im Becken. Einbauteils wie beschrieben liefern und an die bauseitige Schalung einsetzen inkl. Befestigungs- und Hilfsmaterialien befestigen.

Werkstoff  : PVC-U
Anschluss  : Flansch DN 100 / d 110 Ø mm
Druckstufe  : SDR 21 (PN10)
Gewindehülsdübel: verzinkt M 16
Kasten  : seitlicher Anschluss
Abmessungen  : 350 x 350 x 200 mm / 5cm Anstreichflansch
Schenkellänge 1: ca. 800 mm
Schenkellänge 2: ca. 4000 mm

an Schalung befestigen, inkl. Befestigungs- und Hilfsmaterialien
Menge: 1,000 St
Kostengruppe DIN 276 2018-12: 472

*Hinweis: Anlage 2 / Lehrschwimmbecken*

**2.6.60 Rinnenablauf- und Schwallwasserstutzen NW 90**
Rinnenablauf- und Schwallwasserstutzen NW 90

Einbauteil zur Anbindung der Schwallwasserrinne an die umlaufende Schwallwasser-Sammellleitung, bestehend aus nachfolgend aufgeführten Komponenten und Arbeiten:

PVC-Rohr DN 110, PN 3,2, in abgewinkelter Ausführung, mit 1x 45° Winkel, mit wandbündigem Abdichtflansch zur Anbindung an die Beckenabdichtung, Mauerdichtflansch  und einseitigem Flansch mit Hülsendübeln zur Anbindung an die Leitung im Beckenumgang, Blindkappe für spätere Dichtheitsprobe.

Einbauteil an die Schalung einsetzen/befestigen, inkl. Befestigungs- und Hilfsmaterialien

Nennweite  :  90 mm

Schenkellänge 1  :  ca. 400 mm
Schenkellänge 2  :  ca. 300 mm
PVC Abdichtflansch  :  190 x 190 x 10 mm
Werkstoff Gewindehülsdübel:  Verzinkt M 16
Menge: 12,000 St
Kostengruppe DIN 276 2018-12: 472

**2.6.70 Einbauteil Einströmungen 1 / Attraktionen DN 50**
Einbauteil Einströmungen  1 / Attraktionen DN 50

Einbauteil zur Aufnahme und Befestigung einer Einströmung oder einer Attraktionseinrichtung

PVC-Rohr, in gerader Ausführung, mit Abdichtflansch zur Anbindung an die Beckenabdichtung, mit Bautenschutzdeckel während der Bauphase, mit Mauerdichtkragen und einseitigem Flansch mit Hülsendübeln zur Anbindung an die Leitung im Beckenumgang, einschl. Blindkappe für spätere Dichtheitsprobe.

Werkstoff:  PVC-U
Anschluß:  PVC-U-Muffe DN 50 / d 63 Ø mm
Druckstufe:  SDR 21 (PN10)
Bauteil-Gesamtlänge:  ~ 400 mm
Anstreichflansch:  200 x 200 x 20 mm
Werkstoff Gewindehülsdübel  Verzinkt M 16

Einbauteil an die Schalung befestigen, inkl. Befestigungs- und Hilfsmaterialien
Menge: 11,000 St
Kostengruppe DIN 276 2018-12: 472

**2.6.80 Einbauteil Einströmungen 2 / Attraktionen DN 50**
Einbauteil Einströmungen  2 / Attraktionen DN 50

Einbauteil zur Aufnahme und Befestigung einer Einströmung oder einer Attraktionseinrichtung

PVC-Rohr, in abgewinkelter Ausführung 45°, mit Abdichtflansch zur Anbindung an die Beckenabdichtung, mit Bautenschutzdeckel während der Bauphase, mit Mauerdichtkragen und einseitigem Flansch mit Hülsendübeln zur Anbindung an die Leitung im Beckenumgang, einschl. Blindkappe für spätere Dichtheitsprobe.
Einbauteil wie beschrieben liefern und an die bauseitige Schalung inkl. Befestigungs- und Hilfsmaterialien befestigen.

Werkstoff:  PVC-U
Anschluß:  PVC-U-Muffe DN 50 / d 63 Ø mm
Druckstufe:  SDR 21 (PN10)
Bauteil-Gesamtlänge:  ~ 500 mm
Anstreichflansch:  200 x 200 x 20 mm

Einbauteil an die Schalung befestigen, inkl. Befestigungs- und Hilfsmaterialien
Menge: 11,000 St
Kostengruppe DIN 276 2018-12: 472

**2.6.90 Messwasser-Entnahmestelle**
Messwasser-Entnahmestelle

Einbauteil zur Anbindung des Messwasser an die Messwasserleitung im Beckenumgang sowie zur Entnahme im Becken nach DIN EN 13 451-3 Merkblatt und 60.03 der Deutschen Gesellschaft für das Badewesen jeweils in der neusten Fassung.
Mit Abdichtflansch zur Anbindung an die Beckenabdichtung, mit Bautenschutzdeckel während der Bauphase, mit Mauerdichtkragen und einseitigem Flansch mit Hülsendübeln zur Anbindung an die Leitung im Beckenumgang, einschl. Blindkappe für spätere Dichtheitsprobe.

Werkstoff:  PVC-U
Messwassertopf.  DN 150 / d 160 Ø mm x 150 mm
Anschluß:  PVC-U-Muffe DN 25 / d 32 Ø mm
Druckstufe:  SDR 21 (PN10)
Winkel:  Unter 45°/90° 2 x mal abgewinkelt
Anstreichflansch:  300 x 300 x 20 mm
Schenkellänge 1:  ca. 60 mm
Schenkellänge 2:  ca. 400 mm
Schenkenlänge 3  ca. 60 mm
Werkstoff Gewindehülsdübel  Verzinkt M 16

Messwasser-Entnahmestelle an die Schalung befestigen, inkl. Befestigungs- und Hilfsmaterialien
Menge: 2,000 St
Kostengruppe DIN 276 2018-12: 472

**2.6.100 Beckenrestentleerung / Interne Umwälzung NW 110**
Beckenrestentleerung / Interne Umwälzung NW 110

Einbauteil zur Anbindung an die Saugleitung und Entleerungsleitung im Beckenumgang.  Bestehend aus

PVC-Rohr NW110, PN 3,2, in gerader Ausführung, Mauerdichtflansch  und einseitigem Flansch mit Hülsendübeln zur Anbindung an die Leitung im Beckenumgang, Blindkappe für spätere Dichtheitsprobe.
Ablaufkasten aus PVC, oben mit umlaufendem Rand: 5cm, zur Abdichtung im Becken.

Einbauteils wie beschrieben liefern und an die bauseitige Schalung einsetzen inkl. Befestigungs- und Hilfsmaterialien befestigen.

Werkstoff:  PVC-U
Anschluss:  Flansch DN 100 / d 110 Ø mm
Druckstufe:  SDR 21 (PN10)
Gewindehülsdübel:  verzinkt M 16

Kasten:  seitlicher Anschluss
Abmessungen:  350 x 350 x 250 mm / 5cm Anstreichflansch
Schenkellänge 1:  ca. 300 mm
Schenkellänge 2:  ca.1000 mm

an Schalung befestigen, inkl. Befestigungs- und Hilfsmaterialien
Menge: 1,000 St
Kostengruppe DIN 276 2018-12: 472

**2.6.110 Dichtheitsprobe**
*** Pauschalposition
Dichtheitsprobe

Dichtheitsprobe für die beiden Becken Sport- und Lehrschwimmbecken. Die Position umfasst die Beistellung eines Monteurs, der in Zusammenarbeit mit dem Rohbauer die Kontrolle durchführt. Alle Materialien zum verschließen der Anschlüsse sind in den jeweiligen Positionen aufgeführt.
Menge: 1,000 psch
Kostengruppe DIN 276 2018-12: 472

### Bereich 3 Elektrotechnik - Einbauteile

#### Abschnitt 3.1 Einlegearbeiten Elektrotechnik

*Hinweis: Diese Arbeiten erfolgen währen der Rohbauphase. Es ist davon auszugehen, dass immer nur in kleinen Teilbereiche diese Einlegearbeiten ausgeführt werden können.*

**3.1.10 I-Rohr FFKuS-ES-F-UV 20, Verlegung in stehender Schalung**
I-Rohr FFKuS-ES-F-UV 20, Verlegung in stehender Schalung

Elektroinstallationsrohr DIN EN 61386-22, Maße DIN EN 60423, nicht flammenausbreitend, aus Kunststoff mit Kunststoffmantel, UV-stabilisiert, mit hochgleitfähiger Innenschicht, doppelwandig, innen gewellt, außen glatt, biegsam, Außendurchmesser 20 mm, Klassifizierungscode 43412, Druckfestigkeit schwer, Schlagfestigkeit mittel, Dauergebrauchs- und Installationstemperatur min. -25°C max. +60°C, fachgerecht nach den Verlegerichtlinien verlegen. Verlegung in offener einseitig stehender Schalung, Einmessen der Rohre
Menge: 45,000 m
Kostengruppe DIN 276 2018-12: 444

**3.1.20 I-Rohr FFKuS-ES-F-UV 25, Verlegung in stehender Schalung**
I-Rohr FFKuS-ES-F-UV 25, Verlegung in stehender Schalung

Elektroinstallationsrohr DIN EN 61386-22, Maße DIN EN 60423, nicht flammenausbreitend, aus Kunststoff mit Kunststoffmantel, UV-stabilisiert, mit hochgleitfähiger Innenschicht, doppelwandig, innen gewellt, außen glatt, biegsam, Außendurchmesser 25 mm, Klassifizierungscode 43412, Druckfestigkeit schwer, Schlagfestigkeit mittel, Dauergebrauchs- und Installationstemperatur min. -25°C max. +60°C, fachgerecht nach den Verlegerichtlinien verlegen. Verlegung in offener einseitig stehender Schalung, Einmessen der Rohre
Menge: 70,000 m
Kostengruppe DIN 276 2018-12: 444

**3.1.30 Wand-/Deckenkrümmer 90° Bogen für Ortbeton,**
Wand-/Deckenkrümmer 90° Bogen für Ortbeton,

für Rohr Durchmesser 25 mm für starre und biegsame DIN EN Rohre zum Einbau an die Randschalung, Einmessen der Rohre, in Ortbetonstützen
Menge: 20,000 St
Kostengruppe DIN 276 2018-12: 444

**3.1.40 Gerätedose als Beton-Fertigbaudose, Einbauöffnung ca. 60 mm, Tiefe ca. 60 mm**
Gerätedose als Beton-Fertigbaudose, Einbauöffnung ca. 60 mm, Tiefe ca. 60 mm

Montage auf der Schalung einschl. Befestigungszubehör,
während der Rohbauarbeiten
Menge: 25,000 St
Kostengruppe DIN 276 2018-12: 444

**3.1.50 Prefix Betonbaudose zur Befestigung an der Bewehrung, Einbauöffnung ca. 60 mm**
Prefix Betonbaudose zur Befestigung an der Bewehrung, Einbauöffnung ca. 60 mm

Montage auf der Schalung einschl. Befestigungszubehör,
während der Rohbauarbeiten
Menge: 20,000 St
Kostengruppe DIN 276 2018-12: 444

**3.1.60 Universal-Wandauslassdose als Beton-Fertigbaudose, Einbauöffnung ca. 45 mm,**
Universal-Wandauslassdose als Beton-Fertigbaudose, Einbauöffnung ca. 45 mm,

Montage auf der Schalung einschl. Befestigungszubehör,
während der Rohbauarbeiten
Menge: 10,000 St
Kostengruppe DIN 276 2018-12: 444

#### Abschnitt 3.2 Erdungs- und Blitzschutzanlage

*Hinweis: Die Erdungs- und Blitzschutzanlage wird als separates Gewerk ausgeschrieben. Dem AN obliegt aber die Bauablaufkorodination zum begleitenden Gewerk. Der AN für G*
Die Erdungs- und Blitzschutzanlage wird als separates Gewerk ausgeschrieben.
Dem AN Rohbau obliegt aber die Bauablaufkoordination zum begleitenden Gewerk.
Der AN für Gewerk Erdungs- und Blitzschutzanlage ist mindestens 3 Werktage vor der Leistungserbringung auf der Baustelle durch den AN Rohbau abzurufen.

Damit der Bauablauf möglichst wenig durch andere Gewerke gestört wird, wird die Erstellung der Ableitungen in den Stützen in diesem Gewerk berücksichtigt.

**3.2.10 Koordination mit dem Gewerk Erdungsanlage, frühzeitiger Leistungsabruf des Fremdgewerks für die Erstellung des Ring- und Fundamenterders, mindestens 3 Werktage vor dem gewünschten Montagetermin**
*** Pauschalposition
Menge: 1,000 psch
Kostengruppe DIN 276 2018-12: 446

*Hinweis: Für die Beckenbereiche wird entsprechend der DIN VDE 0185-305-3: Beiblatt 2 2009-10 eine Potentialsteuerung in der UG-Decke im Bereich des Sport-, Lehrschwimm-*
Für die Beckenbereiche wird entsprechend der DIN VDE 0185-305-3: Beiblatt 2 2009-10 eine Potentialsteuerung in der UG-Decke im Bereich des Sport- und Lehrschwimmbeckens erstellt.

Der AN Rohbau muss dem AN Erdungsanlage die Möglichkeit gewähren, im Zuge der stehenden Schalung die entsprechenden Banderder und Erdungsfestpunkte zu erstellen. Für den Leistungsabruf sind 3 Werktage zu berücksichtigen.

**3.2.20 Mehrfach-Koordination mit dem Gewerk Erdungsanlage, für die Erstellung der Potentialsteuerung in der UG-Decke im Bereich der Beckenumgänge, frühzeitiger Leistungsabruf des Fremdgewerkes mindestens 3 Werktage vor dem gewünschten Montagetermin**
*** Pauschalposition
Menge: 1,000 psch
Kostengruppe DIN 276 2018-12: 446

*Hinweis: Im Zuge der Stützenerstellung soll für die Blitzschutzanlage in jeder Stütze ein Runddraht vom Gewerk Rohbau erstellt werden.*

**3.2.30 Runddraht, ALMgSi, RD 8 mm als Ableitung, in stehender Schalung, i**
Runddraht, ALMgSi, RD 8 mm als Ableitung, in stehender Schalung, i

Verlegung in Teillängen einschl. Befestigungshalter für die Bewehrung mit Überleger und Montage in stehender Schalung der Rundstützen im EG, der Runddraht ist bis kurz unter dem höchsten Punkt der Attika zu führen
Menge: 162,000 m
Kostengruppe DIN 276 2018-12: 446

**3.2.40 Anschlussklemme für Bewehrungsstähle,**
Anschlussklemme für Bewehrungsstähle,

Stahl feuerverzinkt, alternativ sind Schweißungen möglich
Menge: 50,000 St
Kostengruppe DIN 276 2018-12: 446

#### Abschnitt 3.3 Gebäudeinführungen für die Elektrotechnik

**3.3.10 Gebäudeeinführung als Doppel-Dichtpackung, für Wandstärke 260-365 mm,**
Gebäudeeinführung als Doppel-Dichtpackung, für Wandstärke  260-365 mm,

für den schalungsbündigen Einbau, zum beidseitigen gas- und waserichten Anschluss von Systemabdichtungen für Kabel und Schutzrohre, Snap-In-System mit Bajonettaufnahme, inkl. druckdichtem Verschlussdeckel mit Qualitätssiegel, nach dem Betonieren bis 2,5 bar gas- und wasserdicht, Verbund-Dichtstoff TPE (Thermoplastisches Elastomer) soll über die 3-Stegdichtung eine absolute Dichtheit zum Beton gewährleisten, geeignet für Wandstärke von mindestens 260 - 365 mm, Brandschutzzulassung S 90 nach DIN 4102-9 für Massivwände ab 150 mm in Verbindung mit F-Cable HSS, zum bündigen Einbetonieren in Wände oder Decken, geeignet zur Paketbildung

Fabrikat: '....................................................'

Typ: '....................................................'
Menge: 12,000 St
Kostengruppe DIN 276 2018-12: 444

### Bereich 4 Stundenlohn / Dokumentation

#### Abschnitt 4.1 Stundenlohnarbeiten/Dokumentation

*Hinweis: Hinweise/Forderungen*
Hinweise/Forderungen
Vor der Ausführung von Arbeiten im Stundenlohn muss mit dem AG eine Stundenlohnvereinbarung schriftlich vereinbart werden.

Die nachfolgenden Berechnungssätze sind unter Beachtung der preisrechtlichen Vorschriften zu ermitteln und gelten unabhängig von der Anzahl der abgerechneten Stunden.

Es werden nur die tatsächlich auf der Baustelle erbrachten Stunden vergütet. Fahrzeit und Fahrtkosten sind als Nebenkosten in die Stundenverrechnungssätze einzukalkulieren.

Vom AN sind Stundenlohnzettel aufzustellen, diese müssen eindeutig erkennen lassen:
- Bezeichnung der Baumaßnahme
- Vor- und Zunamen,
- Beruf,
- Lohngruppe laut Tarif,
- Arbeitsleistung sowie Zeit, Ort und Dauer,
- Verbrauch an Baustoffen,
- Benutzung von Maschinen mit genauer Leistungsangabe nach Zeit, Ort und Dauer.

Die vom Auftragnehmer oder seinem Bevollmächtigten unterschriebenen Stundenlohnzettel müssen für jeden Kalendertag getrennt ausgestellt sein und sind in der Regel "TÄGLICH" der Bauleitung in doppelter Fertigung zur Anerkennung vorzulegen. Nachträglich eingereichte Stundenlohnzettel werden nicht anerkannt.

Im Stundenverrechnungssatz sind enthalten:
- Lohn- und Gehaltskosten,
- Lohn- und Gehaltsnebenkosten,
- Sozialkosten und Sozialkassenbeiträge,
- Gemeinkostenanteile und Gewinn.

Zuschläge für Mehr-, Nacht-, Sonn- und Feiertagsarbeit sind gesondert nachzuweisen.

**4.1.10 Baufacharbeiter/-in Stundenlohnarbeiten sämtliche Kosten/Zuschläge**
Stundenlohnarbeiten durch Baufacharbeiter/-in auf Anordnung des AG ausführen, der Verrechnungssatz für die jeweilige Arbeitskraft umfasst sämtliche Aufwendungen wie Lohn- und Gehaltskosten, Lohn- und Gehaltsnebenkosten, Zuschläge, lohngebundene und lohnabhängige Kosten, sonstige Sozialkosten, Gemeinkosten, Wagnis und Gewinn.
Menge: 50,000 h

**4.1.20 Bauhelfer/-in Stundenlohnarbeiten sämtliche Kosten/Zuschläge**
Stundenlohnarbeiten durch Bauhelfer/-in auf Anordnung des AG ausführen, der Verrechnungssatz für die jeweilige Arbeitskraft umfasst sämtliche Aufwendungen wie Lohn- und Gehaltskosten, Lohn- und Gehaltsnebenkosten, Zuschläge, lohngebundene und lohnabhängige Kosten, sonstige Sozialkosten, Gemeinkosten, Wagnis und Gewinn.
Menge: 50,000 h

**4.1.30 Dokumentation**
*** Pauschalposition
Kosten für die Zusammenstellung und die Aufstellung einer prüffähigen Dokumentation für sämtliche Leistungen durch den Auftragnehmer.

Die vollständig vorliegende Dokumentation ist Voraussetzung für die Abnahme.

Für alle zu liefernden bzw. zu entsorgenden Bauteile, Baustoffe/Materialien, Fertigteile und Geräte ist laufend die entsprechende Dokumentation (wie z.B. Konformitätserklärungen, Eignungsnachweise, Bauartzulassungen, sonst. Prüfzeugnisse, Zulassungen, statischen Berechnungen, Verlegepläne, Datenblätter, Bedienungs- und Wartungs-/Reinigungs /Instandsetzungsvorschriften, Ersatzteillisten, Bestandszeichnungen, Protokolle, Entsorgungsnachweise usw.) unaufgefordert zu übergeben. Der AN haftet für die Richtigkeit der übergebenen Unterlagen.

Vor Abnahme sind die Unterlagen in digitaler Ausführung (pdf-Format) auf einem digitalem Datenträger (Speicherkarte/USB-Stick nach Wahl AG) zu übergeben.
Menge: 1,000 psch
